# Tubulação de cobre, para gás

- Propriedade do ficheiro: CYPE Ingenieros S.A.
- Formato: FIEBDC-3/2016
- Programa: Generador de precios de la construcción. CYPE Ingenieros, S.A.
- Data: 15/06/2024
- Âmbito geográfico: Brasil
- Moeda: BRL
- Custos indiretos: 3 %
- Despesas gerais: 13 %
- Lucro: 6 %
- IVA: 17 %

## I Instalações

### IH Tubulações para fluidos

#### IHC Tubulações de cobre

**IHC110** m Tubulação de cobre, para gás.
Tubulação para gás, formada por tubo de cobre estirado a frio sem solda, diâmetro D=39/42 mm e 1,5 mm de espessura. Instalação em superfície. Inclusive material auxiliar para montagem e fixação, acessórios e peças especiais.
Inclui: Marcação. Colocação e fixação de tubos, acessórios e peças especiais.
Critério de medição de projeto: Comprimento medido segundo documentação gráfica de Projeto.
Critério de quantitativos de obra: Medir-se-á o comprimento realmente executado segundo especificações de Projeto.

| Código | Un | Descrição | Rendimento | Preço | Importância |
|---|---|---|---|---|---|
| mt43tco400g | Un | Material auxiliar para montagem e fixação das tubulações de cobre estirado a frio sem solda, diâmetro D=39/42 mm. (material) | 1 | 1.34 | 1.340 |
| mt43tco010gg | m | Tubo de cobre estirado a frio sem solda, diâmetro D=39/42 mm e 1,5 mm de espessura, com o preço incrementado em 30% relativamente a acessórios e peças especiais. (material) | 1 | 34.86 | 34.860 |
| mo010 | h | Instalador de gás. (mão de obra) | 0.261 | 40.91 | 10.678 |
| mo109 | h | Ajudante de instalador de gás. (mão de obra) | 0.261 | 30.78 | 8.034 |
| % | % | Custos diretos complementares | 2 % | 54.912 | 1.098 |
|  |  | Custos diretos |  |  | 56.010 |

Resíduos:
- colocação: mt43tco010gg; fator de resíduo 0.0376424

## Recursos

**mt43tco010gg** m Tubo de cobre estirado a frio sem solda
Dados técnicos: Custo energético 62.662 MJ; Emissão de CO2 1.207 kg; Código LER 17 04 01; Massa do elemento 1.7 kg; Volume 0.001133 m3
