# Tubulação de policloreto de vinila clorado (CPVC)

- Propriedade do ficheiro: CYPE Ingenieros S.A.
- Formato: FIEBDC-3/2016
- Programa: Generador de precios de la construcción. CYPE Ingenieros, S.A.
- Data: 15/06/2024
- Âmbito geográfico: Brasil
- Moeda: BRL
- Custos indiretos: 3 %
- Despesas gerais: 13 %
- Lucro: 6 %
- IVA: 17 %

## I Instalações

### IH Tubulações para fluidos

#### IHV Tubulações de PVC

**IHV010** m Tubulação de policloreto de vinila clorado (CPVC).
Tubulação formada por tubo de policloreto de vinila clorado (CPVC), de 110 mm de diâmetro exterior, PN=16 bar e 8,1 mm de espessura. Instalação em superfície. Inclusive material auxiliar para montagem e fixação, acessórios e peças especiais.
Inclui: Marcação. Colocação e fixação de tubos, acessórios e peças especiais.
Critério de medição de projeto: Comprimento medido segundo documentação gráfica de Projeto.
Critério de quantitativos de obra: Medir-se-á o comprimento realmente executado segundo especificações de Projeto.

| Código | Un | Descrição | Rendimento | Preço | Importância |
|---|---|---|---|---|---|
| mt37tvg400h | Un | Material auxiliar para montagem e fixação das tubulações de policloreto de vinila clorado (CPVC), de 110 mm de diâmetro exterior. (material) | 1 | 11.34 | 11.340 |
| mt37tvg010hg | m | Tubo de policloreto de vinila clorado (CPVC), de 110 mm de diâmetro exterior, PN=16 bar e 8,1 mm de espessura, segundo ISO 15877-2, com o preço incrementado em 30% relativamente a acessórios e peças especiais. (material) | 1 | 476.49 | 476.490 |
| mo008 | h | Encanador. (mão de obra) | 0.125 | 40.91 | 5.114 |
| mo107 | h | Ajudante de encanador. (mão de obra) | 0.125 | 30.78 | 3.848 |
| % | % | Custos diretos complementares | 2 % | 496.792 | 9.936 |
|  |  | Custos diretos |  |  | 506.728 |

Resíduos:
- colocação: mt37tvg010hg; fator de resíduo 0.0165

## Recursos

**mt37tvg010hg** m Tubo de policloreto de vinila clorado (CPVC)
Dados técnicos: Custo energético 348.768 MJ; Emissão de CO2 17.316 kg; Código LER 17 02 03; Massa do elemento 3.6 kg; Volume 0.006 m3
