# Reservatório

- Propriedade do ficheiro: CYPE Ingenieros S.A.
- Formato: FIEBDC-3/2016
- Programa: Generador de precios de la construcción. CYPE Ingenieros, S.A.
- Data: 15/06/2024
- Âmbito geográfico: Brasil
- Moeda: BRL
- Custos indiretos: 3 %
- Despesas gerais: 13 %
- Lucro: 6 %
- IVA: 17 %

## I Instalações

### IO Contra incêndios

#### IOB Redes de incêndio

**IOB020** Un Reservatório.
Reservatório para reserva de água contra incêndios de 5000 litros de capacidade, pré-fabricado de poliéster reforçado com fibra de vidro, colocado na superfície, em posição vertical. Inclusive, registro de gaveta bruto de latão fundido, roscável, de 1" de diâmetro, para ligar com o ramal de ligação, válvula de flutuador, registro de esfera de PVC, soldável, de 50 mm de diâmetro, para esvaziamento e registro de gaveta bruto de latão fundido, roscável, de 1 1/4" de diâmetro, para ligação ao sistema de pressurização.
Inclui: Marcação. Colocação do reservatório. Montagem, ligação e verificação do seu correto funcionamento.
Critério de medição de projeto: Número de unidades previstas, segundo documentação gráfica de Projeto.
Critério de quantitativos de obra: Medir-se-á o número de unidades realmente executadas segundo especificações de Projeto.

| Código | Un | Descrição | Rendimento | Preço | Importância |
|---|---|---|---|---|---|
| mt37dps100c | Un | Reservatório de poliéster reforçado com fibra de vidro, de 5000 l, com tampa e escoadouro. (material) | 1 | 1430.91 | 1430.910 |
| mt37svc011e | Un | Registro de gaveta bruto de latão fundido, roscável, de 1" de diâmetro, segundo ABNT NBR 15705. (material) | 1 | 33.48 | 33.480 |
| mt37vfl010c | Un | Válvula de flutuador de 1" de diâmetro, para uma pressão máxima de 6 bar, com corpo de latão, bóia esférica roscada de latão e obturador de borracha. (material) | 2 | 202.87 | 405.740 |
| mt37sve025e | Un | Registro de esfera de PVC, soldável, de 50 mm de diâmetro, segundo ABNT NBR 15788. (material) | 1 | 34.89 | 34.890 |
| mt37svc011g | Un | Registro de gaveta bruto de latão fundido, roscável, de 1 1/4" de diâmetro, segundo ABNT NBR 15705. (material) | 1 | 45.57 | 45.570 |
| mo008 | h | Encanador. (mão de obra) | 2.09 | 40.91 | 85.502 |
| mo107 | h | Ajudante de encanador. (mão de obra) | 2.09 | 30.78 | 64.330 |
| % | % | Custos diretos complementares | 2 % | 2100.422 | 42.008 |
|  |  | Custos diretos |  |  | 2142.430 |

Resíduos:
- colocação: mt37sve025e Registro de esfera de PVC, soldável, de 50 mm de diâmetro, segundo ABNT NBR 15788; fator de resíduo 0.0268295

## Recursos

**mt37dps100c** Un Reservatório de poliéster reforçado com fibra de vidro, de 5000 l, com tampa e escoadouro
Dados técnicos: Custo energético 11952.289 MJ; Emissão de CO2 536.742 kg
Resíduos:
- embalagem: re150101 Embalagens de papel e cartão. (componente de resíduo); rendimento 1.461 kg; Código LER 15 01 01; Massa do elemento 1 kg; Volume 0.001333 m3

**mt37svc011e** Un Registro de gaveta bruto de latão fundido, roscável, de 1" de diâmetro, segundo ABNT NBR 15705
Dados técnicos: Custo energético 52.397 MJ; Emissão de CO2 3.578 kg
Resíduos:
- embalagem: re150101 Embalagens de papel e cartão; rendimento 0.072 kg

**mt37vfl010c** Un Válvula de flutuador de 1" de diâmetro
Dados técnicos: Custo energético 302.243 MJ; Emissão de CO2 20.357 kg
Resíduos:
- embalagem: re150101 Embalagens de papel e cartão; rendimento 0.072 kg

**mt37sve025e** Un Registro de esfera de PVC, soldável, de 50 mm de diâmetro, segundo ABNT NBR 15788
Dados técnicos: Custo energético 54.563 MJ; Emissão de CO2 2.738 kg; Código LER 17 02 03; Massa do elemento 0.563 kg; Volume 0.000938 m3
Resíduos:
- embalagem: re150101 Embalagens de papel e cartão; rendimento 0.035 kg

**mt37svc011g** Un Registro de gaveta bruto de latão fundido, roscável, de 1 1/4" de diâmetro, segundo ABNT NBR 15705
Dados técnicos: Custo energético 78.225 MJ; Emissão de CO2 5.312 kg
Resíduos:
- embalagem: re150101 Embalagens de papel e cartão; rendimento 0.072 kg
