# Rede de distribuição de água

- Propriedade do ficheiro: CYPE Ingenieros S.A.
- Formato: FIEBDC-3/2016
- Programa: Generador de precios de la construcción. CYPE Ingenieros, S.A.
- Data: 15/06/2024
- Âmbito geográfico: Brasil
- Moeda: BRL
- Custos indiretos: 3 %
- Despesas gerais: 13 %
- Lucro: 6 %
- IVA: 17 %

## I Instalações

### IO Contra incêndios

#### IOB Redes de incêndio

**IOB022** m Rede de distribuição de água.
Rede aérea de distribuição de água para abastecimento dos equipamentos de extinção de incêndios, formada por tubulação de aço galvanizado com solda longitudinal, de 1" DN 25 mm de diâmetro, união roscada, sem isolamento térmico, que arranca da fonte de abastecimento de água até cada equipamento de extinção de incêndios. Inclusive material auxiliar para montagem e fixação, acessórios e peças especiais, demão de wash-primer + catalizador de pelo menos 50 microns de espessura, e duas demãos de esmalte vermelho de pelo menos 40 microns de espessura cada uma.
Inclui: Marcação do traçado da tubulação e da localização dos elementos de fixação. Disposição de tubos. Fixação do material auxiliar para montagem e fixação à obra. Raspagem e limpeza. Aplicação de wash-primer + catalizador e esmalte. Colocação de tubos.
Critério de medição de projeto: Comprimento medido segundo documentação gráfica de Projeto.
Critério de quantitativos de obra: Medir-se-á o comprimento realmente executado segundo especificações de Projeto.

| Código | Un | Descrição | Rendimento | Preço | Importância |
|---|---|---|---|---|---|
| mt08tag400d | Un | Material auxiliar para montagem e fixação das tubulações de aço galvanizado, de 1" DN 25 mm. (material) | 1 | 1.63 | 1.630 |
| mt08tag010ad | m | Tubo de aço galvanizado, com solda longitudinal por resistência elétrica, série M, de 1" DN 25 mm de diâmetro e 3,2 mm de espessura, com o preço incrementado em 15% relativamente a acessórios e peças especiais. (material) | 1 | 22.13 | 22.130 |
| mt27pfi020 | kg | Wash-primer + catalizador. (material) | 0.012 | 21.98 | 0.264 |
| mt27ess030d | kg | Esmalte sintético, cor vermelho RAL 3000, para aplicar sobre superfícies galvanizadas, aspecto brilhante. (material) | 0.031 | 24.44 | 0.758 |
| mo008 | h | Encanador. (mão de obra) | 0.293 | 40.91 | 11.987 |
| mo107 | h | Ajudante de encanador. (mão de obra) | 0.318 | 30.78 | 9.788 |
| mo038 | h | Pintor. (mão de obra) | 0.052 | 32.24 | 1.676 |
| % | % | Custos diretos complementares | 2 % | 48.233 | 0.965 |
|  |  | Custos diretos |  |  | 49.198 |

Resíduos:
- colocação: mt08tag010ad; fator de resíduo 0.0332498
- colocação: mt27pfi020 Wash-primer + catalizador; fator de resíduo 0.0275
- colocação: mt27ess030d Esmalte sintético, cor vermelho RAL 3000, para aplicar sobre superfícies galvanizadas, aspecto brilhante; fator de resíduo 0.0275

## Recursos

**mt08tag010ad** m Tubo de aço galvanizado
Dados técnicos: Custo energético 62.276 MJ; Emissão de CO2 6.164 kg; Código LER 17 04 05; Massa do elemento 2.41 kg; Volume 0.001148 m3
Resíduos:
- embalagem: re170201 Madeira. (componente de resíduo); rendimento 0.011 kg; Código LER 17 02 01; Massa do elemento 1 kg; Volume 0.000909 m3
- embalagem: re170203 Plástico. (componente de resíduo); rendimento 0.003 kg; Código LER 17 02 03; Massa do elemento 1 kg; Volume 0.001667 m3

**mt27pfi020** kg Wash-primer + catalizador
Dados técnicos: Custo energético 35.080 MJ; Emissão de CO2 1.546 kg; Código LER 17 09 04; Massa do elemento 1 kg; Volume 0.000667 m3
Resíduos:
- embalagem: re170203 Plástico; rendimento 0.045 kg

**mt27ess030d** kg Esmalte sintético, cor vermelho RAL 3000, para aplicar sobre superfícies galvanizadas, aspecto brilhante
Dados técnicos: Custo energético 44.926 MJ; Emissão de CO2 2.371 kg; Código LER 08 01 11; Massa do elemento 1 kg; Volume 0.001111 m3
Resíduos:
- embalagem: re150104 Embalagens de metal. (componente de resíduo); rendimento 0.08 kg; Código LER 15 01 04; Massa do elemento 1 kg; Volume 0.001667 m3
