# Válvula

- Propriedade do ficheiro: CYPE Ingenieros S.A.
- Formato: FIEBDC-3/2016
- Programa: Generador de precios de la construcción. CYPE Ingenieros, S.A.
- Data: 15/06/2024
- Âmbito geográfico: Brasil
- Moeda: BRL
- Custos indiretos: 3 %
- Despesas gerais: 13 %
- Lucro: 6 %
- IVA: 17 %

## I Instalações

### IO Contra incêndios

#### IOB Redes de incêndio

**IOB025** Un Válvula.
Válvula de drenagem e ensaio, união com roscas, de 1 1/4" DN 32 mm de diâmetro, constante de descarga K de 37 (métrico).
Inclui: Montagem, ligação e verificação do seu correto funcionamento.
Critério de medição de projeto: Número de unidades previstas, segundo documentação gráfica de Projeto.
Critério de quantitativos de obra: Medir-se-á o número de unidades realmente executadas segundo especificações de Projeto.

| Código | Un | Descrição | Rendimento | Preço | Importância |
|---|---|---|---|---|---|
| mt41svc050m | Un | Válvula de drenagem e ensaio, união com roscas, de 1 1/4" DN 32 mm de diâmetro, constante de descarga K de 37 (métrico). (material) | 1 | 1937.77 | 1937.770 |
| mo008 | h | Encanador. (mão de obra) | 0.157 | 40.91 | 6.423 |
| mo107 | h | Ajudante de encanador. (mão de obra) | 0.157 | 30.78 | 4.832 |
| % | % | Custos diretos complementares | 2 % | 1949.025 | 38.981 |
|  |  | Custos diretos |  |  | 1988.006 |

## Recursos

**mt41svc050m** Un Válvula de drenagem e ensaio, união com roscas, de 1 1/4" DN 32 mm de diâmetro, constante de descarga K de 37 (métrico)
Dados técnicos: Custo energético 127.419 MJ; Emissão de CO2 6.675 kg
Resíduos:
- embalagem: re150101 Embalagens de papel e cartão. (componente de resíduo); rendimento 0.086 kg; Código LER 15 01 01; Massa do elemento 1 kg; Volume 0.001333 m3
