# Hidrante urbano de parede

- Propriedade do ficheiro: CYPE Ingenieros S.A.
- Formato: FIEBDC-3/2016
- Programa: Generador de precios de la construcción. CYPE Ingenieros, S.A.
- Data: 15/06/2024
- Âmbito geográfico: Brasil
- Moeda: BRL
- Custos indiretos: 3 %
- Despesas gerais: 13 %
- Lucro: 6 %
- IVA: 17 %

## I Instalações

### IO Contra incêndios

#### IOB Redes de incêndio

**IOB030** Un Hidrante urbano de parede.
Hidrante urbano urbano de parede de 25 mm (1") e de 660x660x215 mm, composta de: armário construído em aço de 1,2 mm de espessura, acabamento com tinta epóxi cor vermelho RAL 3000 e porta semi-cega com janela de metacrilato de aço de 1,2 mm de espessura, acabamento com tinta epóxi cor vermelho RAL 3000; carretel metálico giratório basculante 180° permitindo a extração da mangueira em qualquer direção, pintado em vermelho epóxi, com alimentação axial; mangueira semi-rígida de 20 m de comprimento; agulheta de três posições (fechada, chuveiro e jato) construída em plástico ABS e válvula de fecho tipo esfera de 25 mm (1"), de latão, com manômetro 0-16 bar. Instalação embutida. Inclusive, acessórios e elementos de fixação.
Inclui: Marcação. Colocação do armário. Ligação.
Critério de medição de projeto: Número de unidades previstas, segundo documentação gráfica de Projeto.
Critério de quantitativos de obra: Medir-se-á o número de unidades realmente executadas segundo especificações de Projeto.

| Código | Un | Descrição | Rendimento | Preço | Importância |
|---|---|---|---|---|---|
| mt41bae016aaa | Un | Hidrante urbano de parede de 25 mm (1") e de 660x660x215 mm, composta de: armário construído em aço de 1,2 mm de espessura, acabamento com tinta epóxi cor vermelho RAL 3000 e porta semi-cega com janela de metacrilato de aço de 1,2 mm de espessura, acabamento com tinta epóxi cor vermelho RAL 3000; carretel metálico giratório basculante 180° permitindo a extração da mangueira em qualquer direção, pintado em vermelho epóxi, com alimentação axial; mangueira semi-rígida de 20 m de comprimento; agulheta de três posições (fechada, chuveiro e jato) construída em plástico ABS e válvula de fecho tipo esfera de 25 mm (1"), de latão, com manômetro 0-16 bar; para embutir. Constante de descarga K de 42 (métrico). Inclusive acessórios e elementos de fixação. (material) | 1 | 2456.71 | 2456.710 |
| mo008 | h | Encanador. (mão de obra) | 1.15 | 40.91 | 47.047 |
| mo107 | h | Ajudante de encanador. (mão de obra) | 1.15 | 30.78 | 35.397 |
| % | % | Custos diretos complementares | 2 % | 2539.154 | 50.783 |
|  |  | Custos diretos |  |  | 2589.937 |

## Recursos

**mt41bae016aaa** Un Hidrante urbano de parede de 25 mm (1") e de 660x660x215 mm
Dados técnicos: Custo energético 17.055 MJ; Emissão de CO2 0.837 kg
Resíduos:
- embalagem: re170203 Plástico. (componente de resíduo); rendimento 0.159 kg; Código LER 17 02 03; Massa do elemento 1 kg; Volume 0.001667 m3
- embalagem: re170604 Materiais de isolamento que não contêm substâncias perigosas. (componente de resíduo); rendimento 0.032 kg; Código LER 17 06 04; Massa do elemento 1 kg; Volume 0.001667 m3
