# Pára-raios tipo hastes Franklin

- Propriedade do ficheiro: CYPE Ingenieros S.A.
- Formato: FIEBDC-3/2016
- Programa: Generador de precios de la construcción. CYPE Ingenieros, S.A.
- Data: 27/05/2024
- Âmbito geográfico: Brasil
- Moeda: BRL
- Custos indiretos: 3 %
- Despesas gerais: 13 %
- Lucro: 6 %
- IVA: 17 %

## I Instalações

### IP Proteção contra descargas atmosféricas (SPDA)

#### IPE Sistemas externos

**IPE010** Un Pára-raios tipo hastes Franklin.
Sistema externo de proteção contra descargas atmosféricas (SPDA), formado por pára-raios tipo hastes Franklin, com semi-ângulo de proteção de 25°, colocado em cobertura sobre mastro de aço galvanizado a quente, de 1 1/2" de diâmetro e 6 m de comprimento. Incluindo suportes, peças especiais, barra condutora de aço inoxidável, vias de faíscas, medidor dos impactos de raio recebidos, peça de adaptação cabeça-mastro e ensamblagem cabeça-mastro-condutor, de latão, para mastro de 1 1/2" e baixada interior de barra condutora de 30x2 mm, tubo de proteção da baixada e aterramento com barra condutora de cobre estanhado.
Inclui: Marcação. Colocação do mastro. Execução da aterramento. Montagem, ligação e verificação do seu correto funcionamento.
Critério de medição de projeto: Número de unidades previstas, segundo documentação gráfica de Projeto.
Critério de quantitativos de obra: Medir-se-á o número de unidades realmente executadas segundo especificações de Projeto.

| Código | Un | Descrição | Rendimento | Preço | Importância |
|---|---|---|---|---|---|
| mt41pea020aa | Un | Pára-raios tipo hastes Franklin, com ponta múltipla formada por peça central, haste principal e quatro laterais, com semi-ângulo de proteção de 25°, fabricado em aço inoxidável de 16 mm de diâmetro, inclusive peça de adaptação cabeça-mastro e ensamblagem cabeça-mastro-condutor, de latão, para mastro de 1 1/2" e baixada interior de barra condutora de 30x2 mm. (material) | 1 | 1504.68 | 1504.680 |
| mt41paa020a | Un | Mastro de aço galvanizado a quente, de 1 1/2" de diâmetro e 6 m de comprimento, para fixação a parede ou estrutura. (material) | 1 | 1724.31 | 1724.310 |
| mt41paa040a | Un | Tripé de ancoragem para mastro, com placa base de 500x500x10 mm, de aço galvanizado a quente, de 1 m de comprimento, para fixar com parafusos à cobertura. (material) | 1 | 3110.05 | 3110.050 |
| mt41pca014a | m | Barra condutora de aço inoxidável AISI 316L, nua, de 30x3,5 mm. (material) | 51.5 | 520.2 | 26790.300 |
| mt41paa056a | Un | Suporte piramidal para condutor de 8 mm de diâmetro ou barra condutora de entre 30x2 mm e 30x3,5 mm de seção, para fixação do grampo a superfícies horizontais. (material) | 16 | 68.21 | 1091.360 |
| mt41paa050a | Un | Grampo de aço inoxidável, para fixação de barra condutora de entre 30x2 mm e 30x3,5 mm de seção a parede. (material) | 20 | 154.02 | 3080.400 |
| mt41paa070a | Un | Caminho de faíscas, para mastro de antena e ligação a chapa de cobre estanhado. (material) | 1 | 1813.05 | 1813.050 |
| mt41paa080a | Un | Caminho de faíscas, para união entre tomadas de terra. (material) | 1 | 1688.32 | 1688.320 |
| mt41paa053d | Un | Manguito com placa intermediária, para união múltipla de barras condutoras de aço inoxidável de 30x3,5 mm. (material) | 2 | 170.98 | 341.960 |
| mt41paa060a | Un | Medidor mecânico dos impactos de raio recebidos pelo sistema de proteção. (material) | 1 | 3294.99 | 3294.990 |
| mt41paa052d | Un | Manga seccionadora de latão, de 70x50x15 mm, com sistema de dobradiça, para união de barras condutoras de entre 30x2 mm e 30x3,5 mm de seção. (material) | 1 | 263.41 | 263.410 |
| mt41pca020a | Un | Tubo de aço galvanizado, de 2 m de comprimento, para a proteção da baixada da barra condutora. (material) | 1 | 357.86 | 357.860 |
| mt41pca010a | m | Barra condutora de cobre estanhado, nua, de 30x2 mm. (material) | 11 | 359.56 | 3955.160 |
| mt35ata010a | Un | Caixa de polipropileno para aterramento, de 250x250x250 mm, com tampa removível. (material) | 3 | 827.46 | 2482.380 |
| mt35ata020a | Un | Ponte para comprovação de ligação à terra de la instalação elétrica. (material) | 2 | 627.39 | 1254.780 |
| mt35ate020a | Un | Eletrodo para rede de terra cobreado com 254 µm, fabricado em aço, de 14,3 mm de diâmetro e 2 m de comprimento. (material) | 2 | 314.99 | 629.980 |
| mt41paa140a | Un | Peça de latão, para união de eletrodo de circuito de terra a cabo de cobre de 8 a 10 mm de diâmetro ou barra condutora de cobre estanhado de 30x2 mm. (material) | 2 | 133.43 | 266.860 |
| mt35ate010a | Un | Eletrodo dinâmico para rede de terra, de 28 mm de diâmetro e 2,5 m de comprimento, de longa duração, com efeito condensador. (material) | 1 | 2361.7 | 2361.700 |
| mt35ata030a | Un | Embalagem de 5 kg de gel concentrado, ecológico e não corrosivo, para a preparação de 20 litros de melhorador da condutividade de ligação à terra. (material) | 2 | 626.47 | 1252.940 |
| mo007 | h | Instalador de pára-raios. (mão de obra) | 14.317 | 40.91 | 585.708 |
| mo106 | h | Ajudante de instalador de pára-raios. (mão de obra) | 14.317 | 30.78 | 440.677 |
| % | % | Custos diretos complementares | 2 % | 58290.875 | 1165.818 |
|  |  | Custos diretos |  |  | 59456.693 |

Resíduos:
- colocação: mt41pca014a Barra condutora de aço inoxidável AISI 316L, nua, de 30x3,5 mm; fator de resíduo 0.0045
- colocação: mt41pca020a Tubo de aço galvanizado, de 2 m de comprimento, para a proteção da baixada da barra condutora; fator de resíduo 0.0053
- colocação: mt41pca010a Barra condutora de cobre estanhado, nua, de 30x2 mm; fator de resíduo 0.024

## Recursos

**mt41paa020a** Un Mastro de aço galvanizado a quente, de 1 1/2" de diâmetro e 6 m de comprimento, para fixação a parede ou estrutura
Dados técnicos: Custo energético 503.286 MJ; Emissão de CO2 51.018 kg
Resíduos:
- embalagem: re150101 Embalagens de papel e cartão. (componente de resíduo); rendimento 0.18 kg; Código LER 15 01 01; Massa do elemento 1 kg; Volume 0.001333 m3
- embalagem: re170203 Plástico. (componente de resíduo); rendimento 0.09 kg; Código LER 17 02 03; Massa do elemento 1 kg; Volume 0.001667 m3

**mt41pca014a** m Barra condutora de aço inoxidável AISI 316L, nua, de 30x3,5 mm
Dados técnicos: Custo energético 40.300 MJ; Emissão de CO2 5.848 kg; Código LER 17 04 05; Massa do elemento 0.83 kg; Volume 0.000395 m3
Resíduos:
- embalagem: re170203 Plástico; rendimento 0.008 kg

**mt41paa060a** Un Medidor mecânico dos impactos de raio recebidos pelo sistema de proteção
Dados técnicos: Custo energético 32.512 MJ; Emissão de CO2 2.808 kg
Resíduos:
- embalagem: re150101 Embalagens de papel e cartão; rendimento 0.086 kg

**mt41paa052d** Un Manga seccionadora de latão
Dados técnicos: Custo energético 52.749 MJ; Emissão de CO2 3.601 kg
Resíduos:
- embalagem: re150101 Embalagens de papel e cartão; rendimento 0.072 kg

**mt41pca020a** Un Tubo de aço galvanizado, de 2 m de comprimento, para a proteção da baixada da barra condutora
Dados técnicos: Custo energético 263.911 MJ; Emissão de CO2 26.714 kg; Código LER 17 04 05; Massa do elemento 10.36 kg; Volume 0.004933 m3
Resíduos:
- embalagem: re170203 Plástico; rendimento 0.04 kg

**mt41pca010a** m Barra condutora de cobre estanhado, nua, de 30x2 mm
Dados técnicos: Custo energético 20.458 MJ; Emissão de CO2 0.418 kg; Código LER 17 04 01; Massa do elemento 0.534 kg; Volume 0.000356 m3
Resíduos:
- embalagem: re170203 Plástico; rendimento 0.008 kg

**mt35ata010a** Un Caixa de polipropileno para aterramento, de 250x250x250 mm, com tampa removível
Dados técnicos: Custo energético 130.607 MJ; Emissão de CO2 4.152 kg
Resíduos:
- embalagem: re150101 Embalagens de papel e cartão; rendimento 0.075 kg

**mt35ata020a** Un Ponte para comprovação de ligação à terra de la instalação elétrica
Dados técnicos: Custo energético 113.365 MJ; Emissão de CO2 7.672 kg
Resíduos:
- embalagem: re150101 Embalagens de papel e cartão; rendimento 0.072 kg

**mt35ate020a** Un Eletrodo para rede de terra cobreado com 254 µm, fabricado em aço, de 14,3 mm de diâmetro e 2 m de comprimento
Dados técnicos: Custo energético 24.614 MJ; Emissão de CO2 1.336 kg
Resíduos:
- embalagem: re150101 Embalagens de papel e cartão; rendimento 0.072 kg

**mt35ate010a** Un Eletrodo dinâmico para rede de terra
Dados técnicos: Custo energético 118.006 MJ; Emissão de CO2 6.193 kg
Resíduos:
- embalagem: re150101 Embalagens de papel e cartão; rendimento 0.086 kg
