# Pára-raios de malha condutora (Gaiola de Faraday)

- Propriedade do ficheiro: CYPE Ingenieros S.A.
- Formato: FIEBDC-3/2016
- Programa: Generador de precios de la construcción. CYPE Ingenieros, S.A.
- Data: 27/05/2024
- Âmbito geográfico: Brasil
- Moeda: BRL
- Custos indiretos: 3 %
- Despesas gerais: 13 %
- Lucro: 6 %
- IVA: 17 %

## I Instalações

### IP Proteção contra descargas atmosféricas (SPDA)

#### IPE Sistemas externos

**IPE020** Un Pára-raios de malha condutora (Gaiola de Faraday).
Sistema externo de proteção contra descargas atmosféricas (SPDA), formado por pára-raios tipo malha condutora (Gaiola de Faraday), com retícula de 5x5 m e 15 m de distância entre baixadas, de barra condutora de cobre, nua, de 30x2 mm e 5 hastes captadoras de aço inoxidável e 1 m de altura, colocadas em coberturas sobre suporte de concreto. Incluindo suportes, peças especiais, vias de faíscas, tubos de proteção das baixadas e tomadas de terra com barra condutora de cobre estanhado.
Inclui: Marcação. Colocação do suporte de concreto. Execução da aterramento. Montagem, ligação e verificação do seu correto funcionamento.
Critério de medição de projeto: Número de unidades previstas, segundo documentação gráfica de Projeto.
Critério de quantitativos de obra: Medir-se-á o número de unidades realmente executadas segundo especificações de Projeto.

| Código | Un | Descrição | Rendimento | Preço | Importância |
|---|---|---|---|---|---|
| mt41pca010a | m | Barra condutora de cobre estanhado, nua, de 30x2 mm. (material) | 107 | 359.56 | 38472.920 |
| mt41pea030dbh | Un | Ponta captadora de aço inoxidável, de 16 mm de diâmetro e 1 m de altura. (material) | 5 | 557.94 | 2789.700 |
| mt41paa100a | Un | Suporte de concreto, para fixação de ponta captadora de 16 mm de diâmetro e 1 m de comprimento. (material) | 5 | 183.77 | 918.850 |
| mt41paa102a | Un | Junta plana, para suporte de concreto. (material) | 5 | 109.59 | 547.950 |
| mt41paa130a | Un | Peça de latão, para união de terminal aéreo a cabo de cobre de 8 a 10 mm de diâmetro ou barra condutora de cobre estanhado de 30x2 mm. (material) | 5 | 133.43 | 667.150 |
| mt41paa055a | Un | Suporte cónico de polipropileno, com tampa para o enchimento e base de 140x140x80 mm, para fixação do grampo a superfícies horizontais. (material) | 35 | 40.73 | 1425.550 |
| mt41paa054a | Un | Grampo de nylon de 23x23x17 mm, para fixação de barra condutora de cobre estanhado de 30x2 mm. (material) | 74 | 17.86 | 1321.640 |
| mt41paa050a | Un | Grampo de aço inoxidável, para fixação de barra condutora de entre 30x2 mm e 30x3,5 mm de seção a parede. (material) | 1 | 154.02 | 154.020 |
| mt41pea040a | Un | Terminal aéreo, de aço inoxidável, de 20 mm de diâmetro e 0,5 m de altura. (material) | 2 | 686.11 | 1372.220 |
| mt41paa110a | Un | Suporte, para fixação de terminal aéreo a mastro de antena de diâmetro máximo 50 mm. (material) | 1 | 361.83 | 361.830 |
| mt41paa120a | Un | Suporte em ângulo, para fixação de terminal aéreo a superfície vertical. (material) | 1 | 173.25 | 173.250 |
| mt41paa090a | Un | Suporte de aço inoxidável, para fixação de grampo a perfil metálico. (material) | 1 | 79.18 | 79.180 |
| mt41paa070a | Un | Caminho de faíscas, para mastro de antena e ligação a chapa de cobre estanhado. (material) | 1 | 1813.05 | 1813.050 |
| mt41paa080a | Un | Caminho de faíscas, para união entre tomadas de terra. (material) | 3 | 1688.32 | 5064.960 |
| mt41paa053a | Un | Manguito de latão de 55x55 mm com placa intermediária, para união múltipla de cabos de cobre de 8 a 10 mm de diâmetro e barras condutoras de cobre estanhado de 30x2 mm. (material) | 17 | 203.98 | 3467.660 |
| mt41paa052a | Un | Manga seccionadora de latão, de 70x50x15 mm, com sistema de dobradiça, para união de barras condutoras de entre 30x2 mm e 30x3,5 mm de seção. (material) | 2 | 263.41 | 526.820 |
| mt41pca020a | Un | Tubo de aço galvanizado, de 2 m de comprimento, para a proteção da baixada da barra condutora. (material) | 2 | 357.86 | 715.720 |
| mt35ata010a | Un | Caixa de polipropileno para aterramento, de 250x250x250 mm, com tampa removível. (material) | 4 | 827.46 | 3309.840 |
| mt35ata020a | Un | Ponte para comprovação de ligação à terra de la instalação elétrica. (material) | 2 | 627.39 | 1254.780 |
| mt35ate020a | Un | Eletrodo para rede de terra cobreado com 254 µm, fabricado em aço, de 14,3 mm de diâmetro e 2 m de comprimento. (material) | 2 | 314.99 | 629.980 |
| mt41paa140a | Un | Peça de latão, para união de eletrodo de circuito de terra a cabo de cobre de 8 a 10 mm de diâmetro ou barra condutora de cobre estanhado de 30x2 mm. (material) | 2 | 133.43 | 266.860 |
| mt35ata030a | Un | Embalagem de 5 kg de gel concentrado, ecológico e não corrosivo, para a preparação de 20 litros de melhorador da condutividade de ligação à terra. (material) | 2 | 626.47 | 1252.940 |
| mo007 | h | Instalador de pára-raios. (mão de obra) | 30.279 | 40.91 | 1238.714 |
| mo106 | h | Ajudante de instalador de pára-raios. (mão de obra) | 30.279 | 30.78 | 931.988 |
| % | % | Custos diretos complementares | 2 % | 68757.572 | 1375.151 |
|  |  | Custos diretos |  |  | 70132.723 |

Resíduos:
- colocação: mt41pca010a Barra condutora de cobre estanhado, nua, de 30x2 mm; fator de resíduo 0.024
- colocação: mt41pca020a Tubo de aço galvanizado, de 2 m de comprimento, para a proteção da baixada da barra condutora; fator de resíduo 0.0053

## Recursos

**mt41pca010a** m Barra condutora de cobre estanhado, nua, de 30x2 mm
Dados técnicos: Custo energético 20.458 MJ; Emissão de CO2 0.418 kg; Código LER 17 04 01; Massa do elemento 0.534 kg; Volume 0.000356 m3
Resíduos:
- embalagem: re170203 Plástico. (componente de resíduo); rendimento 0.008 kg; Código LER 17 02 03; Massa do elemento 1 kg; Volume 0.001667 m3

**mt41paa054a** Un Grampo de nylon de 23x23x17 mm, para fixação de barra condutora de cobre estanhado de 30x2 mm
Dados técnicos: Custo energético 2.461 MJ; Emissão de CO2 0.181 kg
Resíduos:
- embalagem: re150101 Embalagens de papel e cartão. (componente de resíduo); rendimento 0.072 kg; Código LER 15 01 01; Massa do elemento 1 kg; Volume 0.001333 m3

**mt41paa052a** Un Manga seccionadora de latão
Dados técnicos: Custo energético 52.749 MJ; Emissão de CO2 3.601 kg
Resíduos:
- embalagem: re150101 Embalagens de papel e cartão; rendimento 0.072 kg

**mt41pca020a** Un Tubo de aço galvanizado, de 2 m de comprimento, para a proteção da baixada da barra condutora
Dados técnicos: Custo energético 263.911 MJ; Emissão de CO2 26.714 kg; Código LER 17 04 05; Massa do elemento 10.36 kg; Volume 0.004933 m3
Resíduos:
- embalagem: re170203 Plástico; rendimento 0.04 kg

**mt35ata010a** Un Caixa de polipropileno para aterramento, de 250x250x250 mm, com tampa removível
Dados técnicos: Custo energético 130.607 MJ; Emissão de CO2 4.152 kg
Resíduos:
- embalagem: re150101 Embalagens de papel e cartão; rendimento 0.075 kg

**mt35ata020a** Un Ponte para comprovação de ligação à terra de la instalação elétrica
Dados técnicos: Custo energético 113.365 MJ; Emissão de CO2 7.672 kg
Resíduos:
- embalagem: re150101 Embalagens de papel e cartão; rendimento 0.072 kg

**mt35ate020a** Un Eletrodo para rede de terra cobreado com 254 µm, fabricado em aço, de 14,3 mm de diâmetro e 2 m de comprimento
Dados técnicos: Custo energético 24.614 MJ; Emissão de CO2 1.336 kg
Resíduos:
- embalagem: re150101 Embalagens de papel e cartão; rendimento 0.072 kg
