# Rede de ramais de descarga para utilizações complementares

- Propriedade do ficheiro: CYPE Ingenieros S.A.
- Formato: FIEBDC-3/2016
- Programa: Generador de precios de la construcción. CYPE Ingenieros, S.A.
- Data: 15/06/2024
- Âmbito geográfico: Brasil
- Moeda: BRL
- Custos indiretos: 3 %
- Despesas gerais: 13 %
- Lucro: 6 %
- IVA: 17 %

## I Instalações

### IS Drenagem de águas

#### ISD Ramais de descarga

**ISD024** Un Rede de ramais de descarga para utilizações complementares.
Rede de ramais de descarga, para utilizações complementares com capacidade para: tanque de lavar roupa, executada com tubo de polipropileno para a rede de drenagem que liga os aparelhos com a caixa com sifão e com o tubo de queda, com os diâmetros necessários para cada ponto de serviço, e caixa com sifão de polipropileno, de cor azul, de 110 mm de diâmetro, com tampa cega de aço inoxidável. Incluindo, material auxiliar para montagem e fixação, acessórios e peças especiais.
Inclui: Marcação do traçado da tubulação e da localização dos elementos de fixação. Disposição doa tubos. Fixação do material auxiliar para montagem e fixação à obra. Colocação de caixa com sifão. Montagem, ligação e verificação do seu correto funcionamento.
Critério de medição de projeto: Número de unidades previstas, segundo documentação gráfica de Projeto.
Critério de quantitativos de obra: Medir-se-á o número de unidades realmente executadas segundo especificações de Projeto.

| Código | Un | Descrição | Rendimento | Preço | Importância |
|---|---|---|---|---|---|
| mt36tip010bd | m | Tubo de polipropileno, de 50 mm de diâmetro e 1,8 mm de espessura, com com extremo alargado e junta elástica, com o preço incrementado em 15% relativamente a acessórios e peças especiais. (material) | 1.32 | 16.58 | 21.886 |
| mt36abn015a | Un | Tubo multicamada de polipropileno, insonorizado e resistente ao fogo (reação ao fogo classe B-s1, d0 ), livre de halogéneos, de 110 mm de diâmetro e 500 mm de comprimento, para prolongamento de caixa com sifão. (material) | 1 | 34.58 | 34.580 |
| mt36abn200a | Un | Caixa com sifão de polipropileno, de cor azul, de 110 mm de diâmetro, com três entradas de 40 mm de diâmetro e uma saída de 50 mm de diâmetro. (material) | 1 | 32.46 | 32.460 |
| mt36abn202a | Un | Tampa cega de aço inoxidável, para caixa com sifão de 110 mm de diâmetro. (material) | 1 | 16.97 | 16.970 |
| mt36bop012a | Un | União de dilatação de polipropileno para prolongamento de caixa com sifão, de 40 mm de diâmetro, com junta elástica. (material) | 4 | 6.71 | 26.840 |
| mt36bop012b | Un | União de dilatação de polipropileno para prolongamento de caixa com sifão, de 50 mm de diâmetro, com junta elástica. (material) | 1 | 6.98 | 6.980 |
| mt36tip010ba | m | Tubo de polipropileno, de 50 mm de diâmetro e 1,8 mm de espessura, com com extremo alargado e junta elástica. (material) | 1 | 14.41 | 14.410 |
| mo008 | h | Encanador. (mão de obra) | 2.142 | 40.91 | 87.629 |
| mo107 | h | Ajudante de encanador. (mão de obra) | 1.071 | 30.78 | 32.965 |
| % | % | Custos diretos complementares | 2 % | 274.720 | 5.494 |
|  |  | Custos diretos |  |  | 280.214 |

Resíduos:
- colocação: mt36tip010bd; fator de resíduo 0.0275015
- colocação: mt36abn015a; fator de resíduo 0.0268438
- colocação: mt36abn200a; fator de resíduo 0.02694
- colocação: mt36bop012a União de dilatação de polipropileno para prolongamento de caixa com sifão, de 40 mm de diâmetro, com junta elástica; fator de resíduo 0.0275116
- colocação: mt36bop012b União de dilatação de polipropileno para prolongamento de caixa com sifão, de 50 mm de diâmetro, com junta elástica; fator de resíduo 0.0275057
- colocação: mt36tip010ba Tubo de polipropileno, de 50 mm de diâmetro e 1,8 mm de espessura, com com extremo alargado e junta elástica; fator de resíduo 0.0275015

## Recursos

**mt36tip010bd** m Tubo de polipropileno
Dados técnicos: Custo energético 30.760 MJ; Emissão de CO2 0.963 kg; Código LER 17 02 03; Massa do elemento 0.331 kg; Volume 0.000552 m3

**mt36abn015a** Un Tubo multicamada de polipropileno
Dados técnicos: Custo energético 57.450 MJ; Emissão de CO2 1.819 kg; Código LER 17 02 03; Massa do elemento 0.653 kg; Volume 0.001088 m3
Resíduos:
- embalagem: re150101 Embalagens de papel e cartão. (componente de resíduo); rendimento 0.035 kg; Código LER 15 01 01; Massa do elemento 1 kg; Volume 0.001333 m3

**mt36abn200a** Un Caixa com sifão de polipropileno
Dados técnicos: Custo energético 68.137 MJ; Emissão de CO2 2.163 kg; Código LER 17 02 03; Massa do elemento 0.733 kg; Volume 0.001222 m3
Resíduos:
- embalagem: re150101 Embalagens de papel e cartão; rendimento 0.035 kg

**mt36abn202a** Un Tampa cega de aço inoxidável, para caixa com sifão de 110 mm de diâmetro
Dados técnicos: Custo energético 10.515 MJ; Emissão de CO2 1.601 kg
Resíduos:
- embalagem: re150101 Embalagens de papel e cartão; rendimento 0.072 kg

**mt36bop012a** Un União de dilatação de polipropileno para prolongamento de caixa com sifão, de 40 mm de diâmetro, com junta elástica
Dados técnicos: Custo energético 4.015 MJ; Emissão de CO2 0.155 kg; Código LER 17 02 03; Massa do elemento 0.043 kg; Volume 0.000072 m3
Resíduos:
- embalagem: re150101 Embalagens de papel e cartão; rendimento 0.035 kg

**mt36bop012b** Un União de dilatação de polipropileno para prolongamento de caixa com sifão, de 50 mm de diâmetro, com junta elástica
Dados técnicos: Custo energético 8.104 MJ; Emissão de CO2 0.283 kg; Código LER 17 02 03; Massa do elemento 0.087 kg; Volume 0.000145 m3
Resíduos:
- embalagem: re150101 Embalagens de papel e cartão; rendimento 0.035 kg

**mt36tip010ba** m Tubo de polipropileno, de 50 mm de diâmetro e 1,8 mm de espessura, com com extremo alargado e junta elástica
Dados técnicos: Custo energético 30.760 MJ; Emissão de CO2 0.963 kg; Código LER 17 02 03; Massa do elemento 0.331 kg; Volume 0.000552 m3
