# Rede de ramais de descarga para utilizações complementares

- Propriedade do ficheiro: CYPE Ingenieros S.A.
- Formato: FIEBDC-3/2016
- Programa: Generador de precios de la construcción. CYPE Ingenieros, S.A.
- Data: 15/06/2024
- Âmbito geográfico: Brasil
- Moeda: BRL
- Custos indiretos: 3 %
- Despesas gerais: 13 %
- Lucro: 6 %
- IVA: 17 %

## I Instalações

### IS Drenagem de águas

#### ISD Ramais de descarga

**ISD024** Un Rede de ramais de descarga para utilizações complementares.
Rede de ramais de descarga, para utilizações complementares com capacidade para: tanque de lavar roupa, executada com tubo de PVC, série B para a rede de drenagem que liga os aparelhos com a caixa com sifão e com o tubo de queda, com os diâmetros necessários para cada ponto de serviço, e caixa com sifão de PVC, de 90 mm de diâmetro, com tampa cega de aço inoxidável. Incluindo líquido de limpeza, adesivo para tubos e acessórios de PVC, material auxiliar para montagem e fixação, acessórios e peças especiais.
Inclui: Marcação do traçado da tubulação e da localização dos elementos de fixação. Disposição doa tubos. Fixação do material auxiliar para montagem e fixação à obra. Colocação de caixa com sifão. Montagem, ligação e verificação do seu correto funcionamento.
Critério de medição de projeto: Número de unidades previstas, segundo documentação gráfica de Projeto.
Critério de quantitativos de obra: Medir-se-á o número de unidades realmente executadas segundo especificações de Projeto.

| Código | Un | Descrição | Rendimento | Preço | Importância |
|---|---|---|---|---|---|
| mt36tit010cc | m | Tubo de PVC, série B, de 50 mm de diâmetro e 3 mm de espessura, com o preço incrementado em 10% relativamente a acessórios e peças especiais. (material) | 1.32 | 6.96 | 9.187 |
| mt11var009 | l | Líquido de limpeza para colagem com adesivo de tubos e acessórios de PVC. (material) | 0.083 | 111.44 | 9.250 |
| mt11var010 | l | Cola para tubos e acessórios de PVC. (material) | 0.041 | 142.02 | 5.823 |
| mt36tie010ed | m | Tubo de PVC, série B, de 90 mm de diâmetro e 3 mm de espessura, com com extremo alargado, com o preço incrementado em 15% relativamente a acessórios e peças especiais. (material) | 0.7 | 13.87 | 9.709 |
| mt36bsp010k | Un | Caixa com sifão de PVC, de 90 mm de diâmetro e 100 mm de altura, com três entradas de 40 mm de diâmetro e uma saída de 50 mm de diâmetro, com tampa cega de aço inoxidável. (material) | 1 | 13.8 | 13.800 |
| mt36tit010ca | m | Tubo de PVC, série B, de 50 mm de diâmetro e 3 mm de espessura. (material) | 1 | 6.33 | 6.330 |
| mo008 | h | Encanador. (mão de obra) | 2.142 | 40.91 | 87.629 |
| mo107 | h | Ajudante de encanador. (mão de obra) | 1.071 | 30.78 | 32.965 |
| % | % | Custos diretos complementares | 2 % | 174.693 | 3.494 |
|  |  | Custos diretos |  |  | 178.187 |

Resíduos:
- colocação: mt36tit010cc; fator de resíduo 0.08
- colocação: mt11var009 Líquido de limpeza para colagem com adesivo de tubos e acessórios de PVC; fator de resíduo 0.0275
- colocação: mt36tie010ed; fator de resíduo 0.0798593
- colocação: mt36tit010ca Tubo de PVC, série B, de 50 mm de diâmetro e 3 mm de espessura; fator de resíduo 0.08

## Recursos

**mt36tit010cc** m Tubo de PVC, série B
Dados técnicos: Custo energético 54.052 MJ; Emissão de CO2 0.897 kg; Código LER 17 02 03; Massa do elemento 0.66 kg; Volume 0.0011 m3
Resíduos:
- embalagem: re150101 Embalagens de papel e cartão. (componente de resíduo); rendimento 0.018 kg; Código LER 15 01 01; Massa do elemento 1 kg; Volume 0.001333 m3
- embalagem: re170201 Madeira. (componente de resíduo); rendimento 0.052 kg; Código LER 17 02 01; Massa do elemento 1 kg; Volume 0.000909 m3
- embalagem: re170203 Plástico. (componente de resíduo); rendimento 0.003 kg; Código LER 17 02 03; Massa do elemento 1 kg; Volume 0.001667 m3

**mt11var009** l Líquido de limpeza para colagem com adesivo de tubos e acessórios de PVC
Dados técnicos: Custo energético 3.819 MJ; Emissão de CO2 0.202 kg; Código LER 20 01 30; Massa do elemento 1 kg; Volume 0.001 m3
Resíduos:
- embalagem: re170203 Plástico; rendimento 0.032 kg

**mt36tie010ed** m Tubo de PVC, série B
Dados técnicos: Custo energético 94.375 MJ; Emissão de CO2 1.729 kg; Código LER 17 02 03; Massa do elemento 1.23 kg; Volume 0.00205 m3
Resíduos:
- embalagem: re150101 Embalagens de papel e cartão; rendimento 0.018 kg
- embalagem: re170201 Madeira; rendimento 0.052 kg
- embalagem: re170203 Plástico; rendimento 0.003 kg

**mt36bsp010k** Un Caixa com sifão de PVC
Dados técnicos: Custo energético 35.621 MJ; Emissão de CO2 4.298 kg
Resíduos:
- embalagem: re150101 Embalagens de papel e cartão; rendimento 0.035 kg

**mt36tit010ca** m Tubo de PVC, série B, de 50 mm de diâmetro e 3 mm de espessura
Dados técnicos: Custo energético 54.052 MJ; Emissão de CO2 0.897 kg; Código LER 17 02 03; Massa do elemento 0.66 kg; Volume 0.0011 m3
Resíduos:
- embalagem: re150101 Embalagens de papel e cartão; rendimento 0.018 kg
- embalagem: re170201 Madeira; rendimento 0.052 kg
- embalagem: re170203 Plástico; rendimento 0.003 kg
