# Coletor suspenso

- Propriedade do ficheiro: CYPE Ingenieros S.A.
- Formato: FIEBDC-3/2016
- Programa: Generador de precios de la construcción. CYPE Ingenieros, S.A.
- Data: 15/06/2024
- Âmbito geográfico: Brasil
- Moeda: BRL
- Custos indiretos: 3 %
- Despesas gerais: 13 %
- Lucro: 6 %
- IVA: 17 %

## I Instalações

### IS Drenagem de águas

#### ISS Coletores suspensos

**ISS010** m Coletor suspenso.
Coletor suspenso com resistência ao fogo de rede horizontal, formado por tubo de PVC, multicamada, de 90 mm de diâmetro e 3 mm de espessura, união colada com adesivo, com um caimento mínima de 1,00% para a drenagem de águas residuais (a baixa e alta temperatura) e 0,50% para a drenagem de águas pluviais no interior da estrutura dos edifícios. Inclusive líquido de limpeza, adesivo para tubos e acessórios de PVC, material auxiliar para montagem e fixação, acessórios e peças especiais.
Inclui: Marcação do traçado do coletor e da localização dos elementos de fixação. Disposição doa tubos. Fixação do material auxiliar para montagem e fixação à obra. Montagem, ligação e verificação do seu correto funcionamento.
Critério de medição de projeto: Comprimento medido em projeção horizontal, segundo documentação gráfica de Projeto.
Critério de quantitativos de obra: Medir-se-á, em projeção horizontal, o comprimento realmente executado segundo especificações de Projeto.

| Código | Un | Descrição | Rendimento | Preço | Importância |
|---|---|---|---|---|---|
| mt36tiq011f | Un | Material auxiliar para montagem e fixação das tubulações multicamada de PVC, de 90 mm de diâmetro e 3 m de comprimento nominal. (material) | 1 | 0.9 | 0.900 |
| mt36tiq010fj | m | Tubo multicamada de PVC, resistente ao fogo (reação ao fogo classe B-s1, d0 ), de 90 mm de diâmetro e 3 mm de espessura, cor cinza RAL 7037, 3 m de comprimento nominal, com embocadura, junta colada, com o preço incrementado em 45% relativamente a acessórios e peças especiais. (material) | 1.05 | 26.2 | 27.510 |
| mt36tiq012a | l | Líquido de limpeza para colagem com adesivo de tubos e acessórios de PVC. (material) | 0.035 | 109.45 | 3.831 |
| mt36tiq013a | kg | Cola para tubos e acessórios de PVC. (material) | 0.028 | 139.48 | 3.905 |
| mo008 | h | Encanador. (mão de obra) | 0.188 | 40.91 | 7.691 |
| mo107 | h | Ajudante de encanador. (mão de obra) | 0.094 | 30.78 | 2.893 |
| % | % | Custos diretos complementares | 2 % | 46.730 | 0.935 |
|  |  | Custos diretos |  |  | 47.665 |

Resíduos:
- colocação: mt36tiq010fj; fator de resíduo 0.0758808
- colocação: mt36tiq012a Líquido de limpeza para colagem com adesivo de tubos e acessórios de PVC; fator de resíduo 0.0275

## Recursos

**mt36tiq010fj** m Tubo multicamada de PVC
Dados técnicos: Custo energético 92.277 MJ; Emissão de CO2 1.686 kg; Código LER 17 02 03; Massa do elemento 1.2 kg; Volume 0.002 m3
Resíduos:
- embalagem: re150101 Embalagens de papel e cartão. (componente de resíduo); rendimento 0.018 kg; Código LER 15 01 01; Massa do elemento 1 kg; Volume 0.001333 m3
- embalagem: re170201 Madeira. (componente de resíduo); rendimento 0.052 kg; Código LER 17 02 01; Massa do elemento 1 kg; Volume 0.000909 m3
- embalagem: re170203 Plástico. (componente de resíduo); rendimento 0.003 kg; Código LER 17 02 03; Massa do elemento 1 kg; Volume 0.001667 m3

**mt36tiq012a** l Líquido de limpeza para colagem com adesivo de tubos e acessórios de PVC
Dados técnicos: Custo energético 3.819 MJ; Emissão de CO2 0.202 kg; Código LER 20 01 30; Massa do elemento 1 kg; Volume 0.001 m3
Resíduos:
- embalagem: re170203 Plástico; rendimento 0.032 kg
