# Duto circular de chapa de aço galvanizado

- Propriedade do ficheiro: CYPE Ingenieros S.A.
- Formato: FIEBDC-3/2016
- Programa: Generador de precios de la construcción. CYPE Ingenieros, S.A.
- Data: 15/06/2024
- Âmbito geográfico: Brasil
- Moeda: BRL
- Custos indiretos: 3 %
- Despesas gerais: 13 %
- Lucro: 6 %
- IVA: 17 %

## I Instalações

### IV Ventilação

#### IVV Tubulação de admissão e extração para ventilação

**IVV020** m Duto circular de chapa de aço galvanizado.
Duto circular de ventilação, formada por tubo de chapa de aço galvanizado de parede simples lisa, auto-conectável macho-fêmea, de 250 mm de diâmetro e 1,0 mm de espessura da chapa, colocada em posição horizontal. Inclusive material auxiliar para montagem e fixação, acessórios e peças especiais.
Critérios considerados na determinação do preço da unidade de obra: O preço não inclui as comportas de regulação, as comportas corta-fogo, as grelhas nem os difusores.
Inclui: Marcação do traçado do duto e da localização dos elementos de fixação. Colocação de tubos, acessórios e peças especiais. Fixação do material auxiliar para montagem e fixação à obra. Montagem, ligação e verificação do seu correto funcionamento.
Critério de medição de projeto: Comprimento projetado, segundo documentação gráfica de Projeto, medido entre os eixos dos elementos ou dos pontos a ligar, sem descontar as peças especiais.
Critério de quantitativos de obra: Medir-se-á o comprimento realmente executado segundo especificações de Projeto.

| Código | Un | Descrição | Rendimento | Preço | Importância |
|---|---|---|---|---|---|
| mt42cvg410h | Un | Material auxiliar para montagem e fixação dos dutos de chapa de aço galvanizado de parede simples lisa, de 250 mm de diâmetro. (material) | 1 | 3.89 | 3.890 |
| mt42cvg010xd | m | Tubo de chapa de aço galvanizado de parede simples lisa, auto-conectável macho-fêmea, de 250 mm de diâmetro e 1 mm de espessura da chapa, fornecido em tramos de 1 m, com o preço incrementado em 15% relativamente a acessórios e peças especiais. (material) | 1 | 147.18 | 147.180 |
| mo013 | h | Montador de dutos de chapa metálica. (mão de obra) | 0.322 | 40.91 | 13.173 |
| mo084 | h | Ajudante de montador de dutos de chapa metálica. (mão de obra) | 0.161 | 30.23 | 4.867 |
| % | % | Custos diretos complementares | 2 % | 169.110 | 3.382 |
|  |  | Custos diretos |  |  | 172.492 |

Resíduos:
- colocação: mt42cvg010xd; fator de resíduo 0.0313663

## Recursos

**mt42cvg010xd** m Tubo de chapa de aço galvanizado de parede simples lisa
Dados técnicos: Custo energético 156.548 MJ; Emissão de CO2 15.776 kg; Código LER 17 04 05; Massa do elemento 6.165 kg; Volume 0.002936 m3
Resíduos:
- embalagem: re170201 Madeira. (componente de resíduo); rendimento 0.011 kg; Código LER 17 02 01; Massa do elemento 1 kg; Volume 0.000909 m3
- embalagem: re170203 Plástico. (componente de resíduo); rendimento 0.003 kg; Código LER 17 02 03; Massa do elemento 1 kg; Volume 0.001667 m3
