# Duto semi-rígido de chapa de alumínio

- Propriedade do ficheiro: CYPE Ingenieros S.A.
- Formato: FIEBDC-3/2016
- Programa: Generador de precios de la construcción. CYPE Ingenieros, S.A.
- Data: 15/06/2024
- Âmbito geográfico: Brasil
- Moeda: BRL
- Custos indiretos: 3 %
- Despesas gerais: 13 %
- Lucro: 6 %
- IVA: 17 %

## I Instalações

### IV Ventilação

#### IVV Tubulação de admissão e extração para ventilação

**IVV210** m Duto semi-rígido de chapa de alumínio.
Duto de ventilação, formada por tubo semi-rígido de chapa de alumínio engatilhada em espiral, de 355 mm de diâmetro, temperatura de trabalho de 250°C e picos de temperatura até 350°C, classe A1. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42csa420f | Un | Material auxiliar para montagem e fixação dos dutos semi-rígidas de chapa de alumínio, de 355 mm de diâmetro. (material) | 1 | 12.94 | 12.940 |
| mt42csa020fc | m | Tubo semi-rígido de chapa de alumínio engatilhada em espiral, de 355 mm de diâmetro, temperatura de trabalho de 250°C e picos de temperatura até 350°C, classe A1, com o preço incrementado em 10% relativamente a acessórios e peças especiais. (material) | 1 | 284.2 | 284.200 |
| mo011 | h | Montador. (mão de obra) | 0.176 | 40.91 | 7.200 |
| mo080 | h | Ajudante de montador. (mão de obra) | 0.088 | 30.23 | 2.660 |
| % | % | Custos diretos complementares | 2 % | 307.000 | 6.140 |
|  |  | Custos diretos |  |  | 313.140 |
