# Esquadria exterior em PVC

- Propriedade do ficheiro: CYPE Ingenieros S.A.
- Formato: FIEBDC-3/2016
- Programa: Generador de precios de la construcción. CYPE Ingenieros, S.A.
- Data: 02/06/2024
- Âmbito geográfico: Brasil
- Moeda: BRL
- Custos indiretos: 3 %
- Despesas gerais: 13 %
- Lucro: 6 %
- IVA: 17 %

## L Esquadrias, vidros e proteções solares

### LC Esquadrias

#### LCP De PVC

**LCP060** Un Esquadria exterior em PVC.
Janela de PVC, duas folhas de abrir com abertura para o interior, dimensões 1200x400 mm, composta de marco, folha e bites, acabamento standard nas duas faces, cor branca, perfis de 70 mm de largura, soldados a meia-esquadria, que incorporam cinco câmaras interiores, tanto na seção da folha como na do marco, para melhoria do isolamento térmico; rebaixo com caimento de 5% para facilitar a drenagem; com reforços interiores, juntas de estanqueidade de EPDM puxador e ferragens; coeficiente de transmissão térmica do marco: Uh,m = 1,3 W/(m²K); espessura máxima do vidro: 40 mm; composta por marco, folhas, ferragens de pendurar e abertura, elementos de estanqueidade e acessórios certificados, Permeabilidade ao ar em relação com a superfície total de 3 m³/h·m² a 100 Pa. Estanqueidade à água de 55 min a 600 Pa. Resistência à carga do vento de 2000 Pa, tolerando uma flecha frontal de até 1/300 no elemento mais deformado do caixilho, sem contramarco caixa de persiana básica incorporada (monobloco), persiana de réguas de PVC, com acionamento manual com fita e recolhedor. Inclusive ganchos para a fixação da esquadria, vedante adesivo e silicone neutro para vedação perimetral das juntas exterior e interior, entre a esquadria e a obra.
Critérios considerados na determinação do preço da unidade de obra: O preço não inclui o assentamento da esquadria.
Inclui: Colocação da esquadria. Vedação de juntas perimetrais. Ajuste final das folhas.
Critério de medição de projeto: Número de unidades previstas, segundo documentação gráfica de Projeto.
Critério de quantitativos de obra: Medir-se-á o número de unidades realmente executadas segundo especificações de Projeto.

| Código | Un | Descrição | Rendimento | Preço | Importância |
|---|---|---|---|---|---|
| mt24gen030aeaa | Un | Janela de PVC, duas folhas de abrir com abertura para o interior, dimensões 1200x400 mm, composta de marco, folha e bites, acabamento standard nas duas faces, cor branca, perfis de 70 mm de largura, soldados a meia-esquadria, que incorporam cinco câmaras interiores, tanto na seção da folha como na do marco, para melhoria do isolamento térmico; rebaixo com caimento de 5% para facilitar a drenagem; com reforços interiores, juntas de estanqueidade de EPDM puxador e ferragens; coeficiente de transmissão térmica do marco: Uh,m = 1,3 W/(m²K); espessura máxima do vidro: 40 mm, Permeabilidade ao ar em relação com a superfície total de 3 m³/h·m² a 100 Pa. Estanqueidade à água de 55 min a 600 Pa. Resistência à carga do vento de 2000 Pa, tolerando uma flecha frontal de até 1/300 no elemento mais deformado do caixilho. (material) | 1 | 710.85 | 710.850 |
| mt25pco015aaaa | m² | Persiana de réguas de PVC, de 37 mm de altura, cor branca, equipada com eixo, discos, cápsulas e todos os seus acessórios, com fita e recolhedor para acionamento manual, em esquadria de alumínio ou de PVC, inclusive caixa incorporada (monobloco), de 166x170 mm, de PVC acabamento standard, com permeabilidade ao ar classe 3, e transmissão térmica maior de 2,2 W/(m²K). (material) | 0.504 | 167.89 | 84.617 |
| mt22www010a | Un | Cartucho de 290 ml de vedante adesivo monocomponente, neutro, súper elástico, à base de polímero MS, cor branco, com resistência à intempérie e aos raios UV e alongamento até à ruptura 750%. (material) | 0.544 | 14.53 | 7.904 |
| mt22www050a | Un | Cartucho de 300 ml de silicone neutro oxímico, de elasticidade permanente e cura rápida, cor branca, intervalo de temperatura de trabalho de -60 a 150°C, com resistência aos raios UV, dureza Shore A aproximada de 22, segundo ISO 868 e alongamento na ruptura >= 800%, segundo ISO 8339. (material) | 0.544 | 12.98 | 7.061 |
| mo018 | h | Serralheiro. (mão de obra) | 1.247 | 32.62 | 40.677 |
| mo059 | h | Ajudante de serralheiro. (mão de obra) | 0.791 | 30.15 | 23.849 |
| % | % | Custos diretos complementares | 2 % | 874.958 | 17.499 |
|  |  | Custos diretos |  |  | 892.457 |

Resíduos:
- colocação: mt22www010a; fator de resíduo 0.06
- colocação: mt22www050a; fator de resíduo 0.06

## Recursos

**mt24gen030aeaa** Un Janela de PVC, duas folhas de abrir com abertura para o interior
Dados técnicos: Custo energético 679.539 MJ; Emissão de CO2 70.451 kg
Resíduos:
- embalagem: re170203 Plástico. (componente de resíduo); rendimento 0.11 kg; Código LER 17 02 03; Massa do elemento 1 kg; Volume 0.001667 m3
- embalagem: re170604 Materiais de isolamento que não contêm substâncias perigosas. (componente de resíduo); rendimento 0.024 kg; Código LER 17 06 04; Massa do elemento 1 kg; Volume 0.001667 m3

**mt22www010a** Un Cartucho de 290 ml de vedante adesivo monocomponente
Dados técnicos: Custo energético 70.388 MJ; Emissão de CO2 3.428 kg; Código LER 17 09 04; Massa do elemento 0.421 kg; Volume 0.000281 m3
Resíduos:
- embalagem: re170203 Plástico; rendimento 0.1 kg

**mt22www050a** Un Cartucho de 300 ml de silicone neutro oxímico
Dados técnicos: Custo energético 61.288 MJ; Emissão de CO2 2.605 kg; Código LER 17 09 04; Massa do elemento 0.3 kg; Volume 0.0002 m3
Resíduos:
- embalagem: re170203 Plástico; rendimento 0.1 kg
