# Porta de entrada do edifício, de alumínio, "CORTIZO"

- Propriedade do ficheiro: CYPE Ingenieros S.A.
- Formato: FIEBDC-3/2016
- Programa: Generador de precios de la construcción. CYPE Ingenieros, S.A.
- Data: 15/06/2024
- Âmbito geográfico: Brasil
- Moeda: BRL
- Custos indiretos: 3 %
- Despesas gerais: 13 %
- Lucro: 6 %
- IVA: 17 %

## L Esquadrias, vidros e proteções solares

### LC Esquadrias

#### LCY Sistemas de alumínio

**LCY015** Un Porta de entrada do edifício, de alumínio, "CORTIZO".
Porta de alumínio, série Millennium 2000 "CORTIZO", com ruptura de ponte térmica, uma folha de abrir, com abertura para o interior, dimensões 700x2000 mm, acabamento lacado cor branca, com o selo QUALICOAT, que garante a espessura e a qualidade do processo de lacagem, composta de folha de 45 mm e marco de 45 mm, bites, rebaixo, juntas de estanqueidade de EPDM, puxador e ferragens; coeficiente de transmissão térmica do marco: Uh,m = desde 5,7 W/(m²K); espessura máxima do envidraçado: 30 mm, com classificação à permeabilidade ao ar caimento de classificar, classificação à estanqueidade à água caimento de classificar, e classificação à resistência à carga do vento caimento de classificar, com contramarco. Inclusive vedante adesivo e silicone neutro para vedação perimetral das juntas exterior e interior, entre a esquadria e a obra. TSAC.
Critérios considerados na determinação do preço da unidade de obra: O preço não inclui o assentamento do contramarco.
Inclui: Colocação da esquadria no contramarco. Ajuste final das folhas. Vedação perimetral da junta entre a esquadria exterior e o paramento.
Critério de medição de projeto: Número de unidades previstas, segundo documentação gráfica de Projeto.
Critério de quantitativos de obra: Medir-se-á o número de unidades realmente executadas segundo especificações de Projeto.

| Código | Un | Descrição | Rendimento | Preço | Importância |
|---|---|---|---|---|---|
| mt25pec010daa | Un | Porta de alumínio, série Millennium 2000 "CORTIZO", com ruptura de ponte térmica, uma folha de abrir, com abertura para o interior, dimensões 700x2000 mm, acabamento lacado cor branca, com o selo QUALICOAT, que garante a espessura e a qualidade do processo de lacagem, composta de folha de 45 mm e marco de 45 mm, bites, rebaixo, juntas de estanqueidade de EPDM, puxador e ferragens; coeficiente de transmissão térmica do marco: Uh,m = desde 5,7 W/(m²K); espessura máxima do envidraçado: 30 mm, Permeabilidade ao ar em relação com a superfície total de caimento de classificar. Estanqueidade à água de caimento de classificar. Resistência à carga do vento de caimento de classificar, tolerando uma flecha frontal de até 1/300 no elemento mais deformado do caixilho. TSAC. (material) | 1 | 1527.52 | 1527.520 |
| mt25pem015a | m | Contramarco de alumínio, de 36x19x1,5 mm, ensamblado através de esquadros e com ganchos de fixação para a fixação ao paramento e parafusos para a fixação da esquadria. (material) | 5.4 | 6.52 | 35.208 |
| mt22www010a | Un | Cartucho de 290 ml de vedante adesivo monocomponente, neutro, súper elástico, à base de polímero MS, cor branco, com resistência à intempérie e aos raios UV e alongamento até à ruptura 750%. (material) | 0.918 | 14.53 | 13.339 |
| mt22www050a | Un | Cartucho de 300 ml de silicone neutro oxímico, de elasticidade permanente e cura rápida, cor branca, intervalo de temperatura de trabalho de -60 a 150°C, com resistência aos raios UV, dureza Shore A aproximada de 22, segundo ISO 868 e alongamento na ruptura >= 800%, segundo ISO 8339. (material) | 0.432 | 12.98 | 5.607 |
| mo018 | h | Serralheiro. (mão de obra) | 1.476 | 32.62 | 48.147 |
| mo059 | h | Ajudante de serralheiro. (mão de obra) | 1.02 | 30.15 | 30.753 |
| % | % | Custos diretos complementares | 2 % | 1660.574 | 33.211 |
|  |  | Custos diretos |  |  | 1693.785 |

Resíduos:
- colocação: mt25pem015a; fator de resíduo 0.0479993
- colocação: mt22www010a; fator de resíduo 0.06
- colocação: mt22www050a; fator de resíduo 0.06

## Recursos

**mt25pec010daa** Un Porta de alumínio
Dados técnicos: Custo energético 1106.085 MJ; Emissão de CO2 77.341 kg
Resíduos:
- embalagem: re150101 Embalagens de papel e cartão. (componente de resíduo); rendimento 0.166 kg; Código LER 15 01 01; Massa do elemento 1 kg; Volume 0.001333 m3
- embalagem: re170201 Madeira. (componente de resíduo); rendimento 0.093 kg; Código LER 17 02 01; Massa do elemento 1 kg; Volume 0.000909 m3
- embalagem: re170203 Plástico. (componente de resíduo); rendimento 0.119 kg; Código LER 17 02 03; Massa do elemento 1 kg; Volume 0.001667 m3
- embalagem: re170604 Materiais de isolamento que não contêm substâncias perigosas. (componente de resíduo); rendimento 0.024 kg; Código LER 17 06 04; Massa do elemento 1 kg; Volume 0.001667 m3

**mt25pem015a** m Contramarco de alumínio
Dados técnicos: Custo energético 31.539 MJ; Emissão de CO2 2.310 kg; Código LER 17 04 02; Massa do elemento 0.2774 kg; Volume 0.000185 m3
Resíduos:
- embalagem: re170203 Plástico; rendimento 0.005 kg

**mt22www010a** Un Cartucho de 290 ml de vedante adesivo monocomponente
Dados técnicos: Custo energético 70.388 MJ; Emissão de CO2 3.428 kg; Código LER 17 09 04; Massa do elemento 0.421 kg; Volume 0.000281 m3
Resíduos:
- embalagem: re170203 Plástico; rendimento 0.1 kg

**mt22www050a** Un Cartucho de 300 ml de silicone neutro oxímico
Dados técnicos: Custo energético 61.288 MJ; Emissão de CO2 2.605 kg; Código LER 17 09 04; Massa do elemento 0.3 kg; Volume 0.0002 m3
Resíduos:
- embalagem: re170203 Plástico; rendimento 0.1 kg
