# Porta de entrada do edifício, de alumínio, "CORTIZO"

- Propriedade do ficheiro: CYPE Ingenieros S.A.
- Formato: FIEBDC-3/2016
- Programa: Generador de precios de la construcción. CYPE Ingenieros, S.A.
- Data: 15/06/2024
- Âmbito geográfico: Brasil
- Moeda: BRL
- Custos indiretos: 3 %
- Despesas gerais: 13 %
- Lucro: 6 %
- IVA: 17 %

## L Esquadrias, vidros e proteções solares

### LC Esquadrias

#### LCY Sistemas de alumínio

**LCY015** Un Porta de entrada do edifício, de alumínio, "CORTIZO".
Porta de alumínio, série Millennium FR "CORTIZO", com ruptura de ponte térmica, uma folha de abrir, com abertura para o interior, dimensões 400x2000 mm, acabamento lacado cor branca, com o selo QUALICOAT, que garante a espessura e a qualidade do processo de lacagem, composta de folha de 80 mm e marco de 80 mm, bites, rebaixo, juntas de estanqueidade de EPDM, puxador e ferragens; coeficiente de transmissão térmica do marco: Uh,m = desde 2,4 W/(m²K); espessura máxima do envidraçado: 48 mm, com classificação à permeabilidade ao ar caimento de classificar, classificação à estanqueidade à água caimento de classificar, e classificação à resistência à carga do vento caimento de classificar, sem contramarco. Inclusive ganchos para a fixação da esquadria. TSAC.
Critérios considerados na determinação do preço da unidade de obra: O preço não inclui o assentamento da esquadria. O preço não inclui o sistema de barreira tripla.
Inclui: Ajuste final das folhas.
Critério de medição de projeto: Número de unidades previstas, segundo documentação gráfica de Projeto.
Critério de quantitativos de obra: Medir-se-á o número de unidades realmente executadas segundo especificações de Projeto.

| Código | Un | Descrição | Rendimento | Preço | Importância |
|---|---|---|---|---|---|
| mt25pec015aaaa | Un | Porta de alumínio, série Millennium FR "CORTIZO", com ruptura de ponte térmica, uma folha de abrir, com abertura para o interior, dimensões 400x2000 mm, acabamento lacado cor branca, com o selo QUALICOAT, que garante a espessura e a qualidade do processo de lacagem, composta de folha de 80 mm e marco de 80 mm, bites, rebaixo, juntas de estanqueidade de EPDM, puxador e ferragens; coeficiente de transmissão térmica do marco: Uh,m = desde 2,4 W/(m²K); espessura máxima do envidraçado: 48 mm, Permeabilidade ao ar em relação com a superfície total de caimento de classificar. Estanqueidade à água de caimento de classificar. Resistência à carga do vento de caimento de classificar, tolerando uma flecha frontal de até 1/300 no elemento mais deformado do caixilho. TSAC. (material) | 1 | 6258.46 | 6258.460 |
| mo018 | h | Serralheiro. (mão de obra) | 1.367 | 32.62 | 44.592 |
| mo059 | h | Ajudante de serralheiro. (mão de obra) | 0.683 | 30.15 | 20.592 |
| % | % | Custos diretos complementares | 2 % | 6323.644 | 126.473 |
|  |  | Custos diretos |  |  | 6450.117 |

## Recursos

**mt25pec015aaaa** Un Porta de alumínio
Dados técnicos: Custo energético 997.002 MJ; Emissão de CO2 69.094 kg
Resíduos:
- embalagem: re150101 Embalagens de papel e cartão. (componente de resíduo); rendimento 0.235 kg; Código LER 15 01 01; Massa do elemento 1 kg; Volume 0.001333 m3
- embalagem: re170201 Madeira. (componente de resíduo); rendimento 0.131 kg; Código LER 17 02 01; Massa do elemento 1 kg; Volume 0.000909 m3
- embalagem: re170203 Plástico. (componente de resíduo); rendimento 0.168 kg; Código LER 17 02 03; Massa do elemento 1 kg; Volume 0.001667 m3
- embalagem: re170604 Materiais de isolamento que não contêm substâncias perigosas. (componente de resíduo); rendimento 0.034 kg; Código LER 17 06 04; Massa do elemento 1 kg; Volume 0.001667 m3
