# Portão basculante para garagem, de aço galvanizado

- Propriedade do ficheiro: CYPE Ingenieros S.A.
- Formato: FIEBDC-3/2016
- Programa: Generador de precios de la construcción. CYPE Ingenieros, S.A.
- Data: 15/06/2024
- Âmbito geográfico: Brasil
- Moeda: BRL
- Custos indiretos: 3 %
- Despesas gerais: 13 %
- Lucro: 6 %
- IVA: 17 %

## L Esquadrias, vidros e proteções solares

### LG Portas de garagem

#### LGA De aço

**LGA030** Un Portão basculante para garagem, de aço galvanizado.
Portão basculante para garagem, preleva de compensação por contrapesos, formado por chapa dobrada de aço galvanizado, de textura estriada, 400x230 cm, com abertura manual.
Inclui: Colocação e fixação do marco. Instalação do portão de garagem. Montagem dos tirantes de fixação. Montagem do sistema de abertura. Montagem do sistema de acionamento. Inspeção e lubrificação dos mecanismos.
Critério de medição de projeto: Número de unidades previstas, segundo documentação gráfica de Projeto.
Critério de quantitativos de obra: Medir-se-á o número de unidades realmente executadas segundo especificações de Projeto.

| Código | Un | Descrição | Rendimento | Preço | Importância |
|---|---|---|---|---|---|
| mt26pgb030ak | Un | Portão basculante para garagem, preleva de compensação por contrapesos, formado por chapa dobrada de aço galvanizado, de textura estriada, 400x230 cm, jogo de ferragens, tirantes de fixação, fechadura e puxador de duas faces. (material) | 1 | 6270.14 | 6270.140 |
| mo020 | h | Pedreiro. (mão de obra) | 0.865 | 32.24 | 27.888 |
| mo113 | h | Auxiliar de serviços gerais. (mão de obra) | 0.865 | 27.81 | 24.056 |
| mo018 | h | Serralheiro. (mão de obra) | 2.019 | 32.62 | 65.860 |
| mo059 | h | Ajudante de serralheiro. (mão de obra) | 2.019 | 30.15 | 60.873 |
| % | % | Custos diretos complementares | 2 % | 6448.817 | 128.976 |
|  |  | Custos diretos |  |  | 6577.793 |

## Recursos

**mt26pgb030ak** Un Portão basculante para garagem
Dados técnicos: Custo energético 37.065 MJ; Emissão de CO2 1.766 kg
Resíduos:
- embalagem: re170203 Plástico. (componente de resíduo); rendimento 0.244 kg; Código LER 17 02 03; Massa do elemento 1 kg; Volume 0.001667 m3
- embalagem: re170604 Materiais de isolamento que não contêm substâncias perigosas. (componente de resíduo); rendimento 0.254 kg; Código LER 17 06 04; Massa do elemento 1 kg; Volume 0.001667 m3
