# Porta interior de abrir, de madeira

- Propriedade do ficheiro: CYPE Ingenieros S.A.
- Formato: FIEBDC-3/2016
- Programa: Generador de precios de la construcción. CYPE Ingenieros, S.A.
- Data: 12/06/2024
- Âmbito geográfico: Brasil
- Moeda: BRL
- Custos indiretos: 3 %
- Despesas gerais: 13 %
- Lucro: 6 %
- IVA: 17 %

## L Esquadrias, vidros e proteções solares

### LP Portas interiores

#### LPM De madeira

**LPM010** Un Porta interior de abrir, de madeira.
Porta interior de abrir, de uma folha de 90x210x3,5 cm, mexicana, de tábuas de madeira de imbuia, envernizado em oficina; marco de madeira maciça de 130x30 mm e guarnição de madeira maciça de 50x10 mm, ambos de imbuia e acabamento envernizado em oficina. Incluindo, dobradiças, ferragens de pendurar, de fechadura e puxador par sobre espelho comprido de latão, cor preto, acabamento brilhante, série básica.
Inclui: Colocação da porta. Colocação, aprumo e nivelamento de marcos. Colocação dos elementos de fixação de marcos. Colocação das ferragens de pendurar. Colocação da folha. Colocação das ferragens de fecho. Colocação de acessórios. Ajuste final.
Critério de medição de projeto: Número de unidades previstas, segundo documentação gráfica de Projeto.
Critério de quantitativos de obra: Medir-se-á o número de unidades realmente executadas segundo especificações de Projeto.

| Código | Un | Descrição | Rendimento | Preço | Importância |
|---|---|---|---|---|---|
| mt22aap030tva | Un | Marco de madeira maciça imbuia, para porta de uma folha, de 130x30 mm, envernizado em oficina, com elementos de fixação. (material) | 1 | 18.58 | 18.580 |
| mt22pxb030l | Un | Porta interior mexicana, de tábuas de madeira de imbuia, envernizado em oficina, de 90x210x3,5 cm. Segundo ABNT NBR 15930. (material) | 1 | 440.95 | 440.950 |
| mt22atc020l | m | Guarnição de madeira maciça de imbuia, 50x10 mm, envernizado em oficina. (material) | 10.6 | 2.89 | 30.634 |
| mt23ibl010jb | Un | Dobradiça de 100x58 mm, com arremate, de latão, acabamento brilhante, para porta interior. (material) | 3 | 2.41 | 7.230 |
| mt23ppb031 | Un | Parafuso de latão 21/35 mm. (material) | 18 | 0.2 | 3.600 |
| mt23ppb200 | Un | Fechadura de embutir, frente, acessórios e parafusos de fixação, para porta interior. (material) | 1 | 36.95 | 36.950 |
| mt23hbl010aa | Un | Jogo de puxador par e espelho comprido de latão, cor preto, acabamento brilhante, série básica, para porta interior. (material) | 1 | 26.59 | 26.590 |
| mo017 | h | Carpinteiro. (mão de obra) | 0.941 | 31.94 | 30.056 |
| mo058 | h | Ajudante de carpinteiro. (mão de obra) | 0.941 | 30.09 | 28.315 |
| % | % | Custos diretos complementares | 2 % | 622.905 | 12.458 |
|  |  | Custos diretos |  |  | 635.363 |

Resíduos:
- colocação: mt22aap030tva Marco de madeira maciça imbuia, para porta de uma folha, de 130x30 mm, envernizado em oficina, com elementos de fixação; fator de resíduo 0.014
- colocação: mt22atc020l Guarnição de madeira maciça de imbuia, 50x10 mm, envernizado em oficina; fator de resíduo 0.0028
- colocação: mt23ppb031 Parafuso de latão 21/35 mm; fator de resíduo 0.01

## Recursos

**mt22aap030tva** Un Marco de madeira maciça imbuia, para porta de uma folha, de 130x30 mm, envernizado em oficina, com elementos de fixação
Dados técnicos: Custo energético 1257.478 MJ; Emissão de CO2 -16.727 kg; Código LER 17 02 01; Massa do elemento 9.2 kg; Volume 0.008364 m3
Resíduos:
- embalagem: re170203 Plástico. (componente de resíduo); rendimento 0.08 kg; Código LER 17 02 03; Massa do elemento 1 kg; Volume 0.001667 m3

**mt22atc020l** m Guarnição de madeira maciça de imbuia, 50x10 mm, envernizado em oficina
Dados técnicos: Custo energético 12.266 MJ; Emissão de CO2 0.286 kg; Código LER 17 02 01; Massa do elemento 0.3 kg; Volume 0.000273 m3
Resíduos:
- embalagem: re170203 Plástico; rendimento 0.002 kg

**mt23ppb031** Un Parafuso de latão 21/35 mm
Dados técnicos: Custo energético 1.266 MJ; Emissão de CO2 0.086 kg; Código LER 17 04 01; Massa do elemento 0.0072 kg; Volume 0.000005 m3
Resíduos:
- embalagem: re150101 Embalagens de papel e cartão. (componente de resíduo); rendimento 0.001 kg; Código LER 15 01 01; Massa do elemento 1 kg; Volume 0.001333 m3

**mt23hbl010aa** Un Jogo de puxador par e espelho comprido de latão, cor preto, acabamento brilhante, série básica, para porta interior
Dados técnicos: Custo energético 19.366 MJ; Emissão de CO2 1.359 kg
Resíduos:
- embalagem: re150101 Embalagens de papel e cartão; rendimento 0.072 kg
