# Vidro duplo de controle solar

- Propriedade do ficheiro: CYPE Ingenieros S.A.
- Formato: FIEBDC-3/2016
- Programa: Generador de precios de la construcción. CYPE Ingenieros, S.A.
- Data: 15/06/2024
- Âmbito geográfico: Brasil
- Moeda: BRL
- Custos indiretos: 3 %
- Despesas gerais: 13 %
- Lucro: 6 %
- IVA: 17 %

## L Esquadrias, vidros e proteções solares

### LV Vidros

#### LVC Duplos

**LVC014** m² Vidro duplo de controle solar.
Vidro duplo temperado de controle solar, cor azul, 6/12/12, conjunto constituído por vidro exterior temperado, de controle solar, cor azul de 6 mm, câmara de ar desidratada com perfil separador de alumínio e dupla vedação perimetral, de 12 mm, e vidro interior Float incolor de 12 mm de espessura; 30 mm de espessura total, fixado sobre esquadria com cunhagem através de calços de apoio perimetrais e laterais, vedação a frio com silicone sintético incolor, compatível com o material suporte.
Inclui: Colocação, calçamento, montagem e ajuste da esquadria. Vedação final de estanqueidade. Sinalização das folhas.
Critério de medição de projeto: Superfície de esquadria a envidraçar, segundo documentação gráfica de Projeto, incluindo em cada folha com vitral as dimensões do caixilho.
Critério de quantitativos de obra: Será medida a superfície realmente executada segundo especificações de Projeto, somando, para cada uma das peças, a superfície resultante de arredondar por excesso cada uma das suas arestas a múltiplos de 30 mm.

| Código | Un | Descrição | Rendimento | Preço | Importância |
|---|---|---|---|---|---|
| mt21veg040ygfa | m² | Vidro duplo temperado de controle solar, cor azul, 6/12/12, conjunto constituído por vidro exterior temperado, de controle solar, cor azul de 6 mm, câmara de ar desidratada com perfil separador de alumínio e dupla vedação perimetral, de 12 mm, e vidro interior Float incolor de 12 mm de espessura; 30 mm de espessura total. (material) | 1.006 | 477.21 | 480.073 |
| mt21vva015a | Un | Cartucho de 310 ml de silicone neutro, incolor, dureza Shore A aproximada de 23, segundo ISO 868 e recuperação elástica >=80%, segundo ISO 7389. (material) | 0.58 | 17.17 | 9.959 |
| mt21vva021 | Un | Material auxiliar para a colocação de vidros. (material) | 1 | 3.75 | 3.750 |
| mo055 | h | Vidraceiro. (mão de obra) | 0.355 | 27.84 | 9.883 |
| mo110 | h | Ajudante de vidraceiro. (mão de obra) | 0.355 | 25.73 | 9.134 |
| % | % | Custos diretos complementares | 2 % | 512.799 | 10.256 |
|  |  | Custos diretos |  |  | 523.055 |

Resíduos:
- colocação: mt21veg040ygfa; fator de resíduo 0.0055
- colocação: mt21vva015a; fator de resíduo 0.06

## Recursos

**mt21veg040ygfa** m² Vidro duplo temperado de controle solar
Dados técnicos: Custo energético 674.046 MJ; Emissão de CO2 50.437 kg; Código LER 17 02 02; Massa do elemento 45 kg; Volume 0.045 m3
Resíduos:
- embalagem: re170604 Materiais de isolamento que não contêm substâncias perigosas. (componente de resíduo); rendimento 0.016 kg; Código LER 17 06 04; Massa do elemento 1 kg; Volume 0.001667 m3

**mt21vva015a** Un Cartucho de 310 ml de silicone neutro
Dados técnicos: Custo energético 87.088 MJ; Emissão de CO2 3.667 kg; Código LER 17 09 04; Massa do elemento 0.45 kg; Volume 0.0003 m3
Resíduos:
- embalagem: re170203 Plástico. (componente de resíduo); rendimento 0.1 kg; Código LER 17 02 03; Massa do elemento 1 kg; Volume 0.001667 m3
