# Isolamento térmico sob laje, com poliestireno expandido

- Propriedade do ficheiro: CYPE Ingenieros S.A.
- Formato: FIEBDC-3/2016
- Programa: Generador de precios de la construcción. CYPE Ingenieros, S.A.
- Data: 02/06/2024
- Âmbito geográfico: Brasil
- Moeda: BRL
- Custos indiretos: 3 %
- Despesas gerais: 13 %
- Lucro: 6 %
- IVA: 17 %

## N Isolamentos e impermeabilizações

### NA Isolamentos térmicos

#### NAD Lajes

**NAD030** m² Isolamento térmico sob laje, com poliestireno expandido.
Isolamento térmico sob laje, com painel rígido de poliestireno expandido, de superfície lisa e borda lateral reta, de 35 mm de espessura, resistência térmica 1,2 m²K/W, condutibilidade térmica 0,029 W/(mK). Colocação em obra: topo a topo, com fixações mecânicas.
Inclui: Limpeza e preparação da superfície suporte. Implantação e corte do isolamento. Colocação do isolamento. Fixação do isolamento.
Critério de medição de projeto: Superfície medida segundo documentação gráfica de Projeto.
Critério de quantitativos de obra: Medir-se-á a superfície realmente executada segundo especificações de Projeto.

| Código | Un | Descrição | Rendimento | Preço | Importância |
|---|---|---|---|---|---|
| mt16pel010aafh | m² | Painel rígido de poliestireno expandido, de superfície lisa e borda lateral reta, de 35 mm de espessura, resistência térmica 1,2 m²K/W, condutibilidade térmica 0,029 W/(mK), Euroclasse E de reação ao fogo, com código de designação EPS-EN 13163-L3-W3-T2-S5-P10-BS250-TR200-DS(N)2-CS(10)150. (material) | 1.05 | 41.25 | 43.313 |
| mt16aaa021a | Un | Bucha de expansão e prego de polipropileno, com marco de estanqueidade, para fixação mecânica de painéis isolantes. (material) | 9 | 0.52 | 4.680 |
| mo054 | h | Montador de isolamentos. (mão de obra) | 0.125 | 33.54 | 4.193 |
| mo101 | h | Ajudante de montador de isolamentos. (mão de obra) | 0.125 | 27.93 | 3.491 |
| % | % | Custos diretos complementares | 2 % | 55.677 | 1.114 |
|  |  | Custos diretos |  |  | 56.791 |

Resíduos:
- colocação: mt16pel010aafh; fator de resíduo 0.048

## Recursos

**mt16pel010aafh** m² Painel rígido de poliestireno expandido
Dados técnicos: Custo energético 67.992 MJ; Emissão de CO2 2.390 kg; Código LER 17 06 04; Massa do elemento 0.7 kg; Volume 0.001167 m3
Resíduos:
- embalagem: re170203 Plástico. (componente de resíduo); rendimento 0.024 kg; Código LER 17 02 03; Massa do elemento 1 kg; Volume 0.001667 m3

**mt16aaa021a** Un Bucha de expansão e prego de polipropileno, com marco de estanqueidade, para fixação mecânica de painéis isolantes
Dados técnicos: Custo energético 0.968 MJ; Emissão de CO2 0.090 kg
Resíduos:
- embalagem: re150101 Embalagens de papel e cartão. (componente de resíduo); rendimento 0.072 kg; Código LER 15 01 01; Massa do elemento 1 kg; Volume 0.001333 m3
