# Isolamento térmico pelo interior do pano exterior, em fachada dupla de alvenaria aparente

- Propriedade do ficheiro: CYPE Ingenieros S.A.
- Formato: FIEBDC-3/2016
- Programa: Generador de precios de la construcción. CYPE Ingenieros, S.A.
- Data: 15/06/2024
- Âmbito geográfico: Brasil
- Moeda: BRL
- Custos indiretos: 3 %
- Despesas gerais: 13 %
- Lucro: 6 %
- IVA: 17 %

## N Isolamentos e impermeabilizações

### NA Isolamentos térmicos

#### NAF Fachadas e paredes de divisa

**NAF010** m² Isolamento térmico pelo interior do pano exterior, em fachada dupla de alvenaria aparente.
Isolamento térmico pelo interior do pano exterior, em fachada dupla de alvenaria aparente, com painel rígido de poliestireno expandido, de superfície lisa e borda lateral reta, de 110 mm de espessura, resistência térmica 3,8 m²K/W, condutibilidade térmica 0,029 W/(mK). Colocação em obra: topo a topo, por pontos de cimento cola.
Inclui: Limpeza e preparação da superfície do suporte. Implantação e corte do isolamento. Aplicação da cola. Colocação do isolamento. Resolução de pontos singulares.
Critério de medição de projeto: Superfície medida segundo documentação gráfica de Projeto.
Critério de quantitativos de obra: Medir-se-á a superfície realmente executada segundo especificações de Projeto.

| Código | Un | Descrição | Rendimento | Preço | Importância |
|---|---|---|---|---|---|
| mt16aaa040b | kg | Cimento cola para fixação de painéis isolantes, em paramentos verticais. (material) | 1 | 3.01 | 3.010 |
| mt16pel010aatk | m² | Painel rígido de poliestireno expandido, de superfície lisa e borda lateral reta, de 110 mm de espessura, resistência térmica 3,8 m²K/W, condutibilidade térmica 0,029 W/(mK), Euroclasse E de reação ao fogo, com código de designação EPS-EN 13163-L3-W3-T2-S5-P10-BS250-TR200-DS(N)2-CS(10)150. (material) | 1.05 | 128.1 | 134.505 |
| mo054 | h | Montador de isolamentos. (mão de obra) | 0.167 | 33.54 | 5.601 |
| mo101 | h | Ajudante de montador de isolamentos. (mão de obra) | 0.167 | 27.93 | 4.664 |
| % | % | Custos diretos complementares | 2 % | 147.780 | 2.956 |
|  |  | Custos diretos |  |  | 150.736 |

Resíduos:
- colocação: mt16aaa040b Cimento cola para fixação de painéis isolantes, em paramentos verticais; fator de resíduo 0.07
- colocação: mt16pel010aatk; fator de resíduo 0.024

## Recursos

**mt16aaa040b** kg Cimento cola para fixação de painéis isolantes, em paramentos verticais
Dados técnicos: Custo energético 3.871 MJ; Emissão de CO2 0.344 kg; Código LER 17 09 04; Massa do elemento 1 kg; Volume 0.000667 m3
Resíduos:
- embalagem: re170203 Plástico. (componente de resíduo); rendimento 0.003 kg; Código LER 17 02 03; Massa do elemento 1 kg; Volume 0.001667 m3

**mt16pel010aatk** m² Painel rígido de poliestireno expandido
Dados técnicos: Custo energético 209.676 MJ; Emissão de CO2 7.314 kg; Código LER 17 06 04; Massa do elemento 2.2 kg; Volume 0.003667 m3
Resíduos:
- embalagem: re170203 Plástico; rendimento 0.034 kg
