# Isolamento térmico pelo interior do pano exterior, em fachada dupla de alvenaria aparente

- Propriedade do ficheiro: CYPE Ingenieros S.A.
- Formato: FIEBDC-3/2016
- Programa: Generador de precios de la construcción. CYPE Ingenieros, S.A.
- Data: 15/06/2024
- Âmbito geográfico: Brasil
- Moeda: BRL
- Custos indiretos: 3 %
- Despesas gerais: 13 %
- Lucro: 6 %
- IVA: 17 %

## N Isolamentos e impermeabilizações

### NA Isolamentos térmicos

#### NAF Fachadas e paredes de divisa

**NAF010** m² Isolamento térmico pelo interior do pano exterior, em fachada dupla de alvenaria aparente.
Isolamento térmico pelo interior do pano exterior, em fachada dupla de alvenaria aparente, com espuma rígida de poliuretano projetado de 60 mm de espessura mínima, 40 kg/m³ de densidade mínima. Colocação em obra: através de projeção mecânica.
Inclui: Limpeza e preparação da superfície do suporte. Proteção dos elementos da envolvente que possam ser afetados durante os trabalhos de projeção do poliuretano. Projeção do poliuretano em camadas sucessivas. Resolução de pontos singulares.
Critério de medição de projeto: Superfície medida segundo documentação gráfica de Projeto.
Critério de quantitativos de obra: Medir-se-á a superfície realmente executada segundo especificações de Projeto.

| Código | Un | Descrição | Rendimento | Preço | Importância |
|---|---|---|---|---|---|
| mt16pop010ci | m² | Espuma rígida de poliuretano projetado "in loco", densidade mínima 40 kg/m³, condutibilidade térmica 0,035 W/(mK) e Euroclasse E de reação ao fogo; para o enchimento de caixa de ar de 60 mm de espessura média, em paredes exteriores duplas de alvenaria. (material) | 1 | 37.35 | 37.350 |
| mq08mpa030 | h | Maquinaria para projeção de produtos isolantes. (equipamento) | 0.1 | 62.82 | 6.282 |
| mo030 | h | Aplicador de produtos isolantes. (mão de obra) | 0.202 | 32.24 | 6.512 |
| mo068 | h | Ajudante de aplicador de produtos isolantes. (mão de obra) | 0.202 | 30.23 | 6.106 |
| % | % | Custos diretos complementares | 2 % | 56.250 | 1.125 |
|  |  | Custos diretos |  |  | 57.375 |

Resíduos:
- colocação: mt16pop010ci; fator de resíduo 0.0237175

## Recursos

**mt16pop010ci** m² Espuma rígida de poliuretano projetado "in loco"
Dados técnicos: Custo energético 346.032 MJ; Emissão de CO2 16.800 kg; Código LER 17 06 04; Massa do elemento 2.4 kg; Volume 0.004 m3
