# Vedação de junta de dilatação com massa elástica de alta resistência aos produtos químicos e petrolíferos

- Propriedade do ficheiro: CYPE Ingenieros S.A.
- Formato: FIEBDC-3/2016
- Programa: Generador de precios de la construcción. CYPE Ingenieros, S.A.
- Data: 15/06/2024
- Âmbito geográfico: Brasil
- Moeda: BRL
- Custos indiretos: 3 %
- Despesas gerais: 13 %
- Lucro: 6 %
- IVA: 17 %

## N Isolamentos e impermeabilizações

### NI Impermeabilizações

#### NIJ Juntas

**NIJ030** m Vedação de junta de dilatação com massa elástica de alta resistência aos produtos químicos e petrolíferos.
Vedação de junta de dilatação de 25 mm de largura, em paramento vertical interior, com massa elástica tixotrópica bicomponente à base de polisulfuretos, de cor cinza, sobre cordão de polietileno expandido de células fechadas, de seção circular de 30 mm de diâmetro; acabamento através de alisamento do material com espátula.
Inclui: Limpeza do suporte. Proteção da superfície contígua à junta. Enchimento do fundo da junta. Aplicação da massa. Alisamento final com espátula.
Critério de medição de projeto: Comprimento medido segundo documentação gráfica de Projeto.
Critério de quantitativos de obra: Medir-se-á o comprimento realmente executado segundo especificações de Projeto.

| Código | Un | Descrição | Rendimento | Preço | Importância |
|---|---|---|---|---|---|
| mt15bas010f | m | Cordão de polietileno expandido de células fechadas, de seção circular de 30 mm de diâmetro, para o enchimento de fundo de junta. (material) | 1 | 2.73 | 2.730 |
| mt15bas235a | l | Massa elástica tixotrópica bicomponente à base de polisulfuretos, de cor cinza, com alta resistência aos produtos químicos e petrolíferos, resistência ao envelhecimento e aos raios UV, e elevadas propriedades elásticas. (material) | 0.313 | 148.56 | 46.499 |
| mo112 | h | Servente de pedreiro. (mão de obra) | 0.219 | 28.03 | 6.139 |
| % | % | Custos diretos complementares | 2 % | 55.368 | 1.107 |
|  |  | Custos diretos |  |  | 56.475 |

Resíduos:
- colocação: mt15bas010f; fator de resíduo 0.044
- colocação: mt15bas235a; fator de resíduo 0.03

## Recursos

**mt15bas010f** m Cordão de polietileno expandido de células fechadas
Dados técnicos: Custo energético 97.524 MJ; Emissão de CO2 3.192 kg; Código LER 17 02 03; Massa do elemento 0.672 kg; Volume 0.00112 m3
Resíduos:
- embalagem: re170201 Madeira. (componente de resíduo); rendimento 0.04 kg; Código LER 17 02 01; Massa do elemento 1 kg; Volume 0.000909 m3

**mt15bas235a** l Massa elástica tixotrópica bicomponente à base de polisulfuretos
Dados técnicos: Custo energético 0.629 MJ; Emissão de CO2 0.033 kg; Código LER 17 09 04; Massa do elemento 1.67 kg; Volume 0.001113 m3
Resíduos:
- embalagem: re150104 Embalagens de metal. (componente de resíduo); rendimento 0.064 kg; Código LER 15 01 04; Massa do elemento 1 kg; Volume 0.001667 m3
