# Lucerna acessível de blocos de vidro

- Propriedade do ficheiro: CYPE Ingenieros S.A.
- Formato: FIEBDC-3/2016
- Programa: Generador de precios de la construcción. CYPE Ingenieros, S.A.
- Data: 15/06/2024
- Âmbito geográfico: Brasil
- Moeda: BRL
- Custos indiretos: 3 %
- Despesas gerais: 13 %
- Lucro: 6 %
- IVA: 17 %

## Q Coberturas

### QL Pontos de luz

#### QLH De blocos de vidro

**QLH010** m² Lucerna acessível de blocos de vidro.
Formação de lucerna acessível constituída por blocos de vidro moldado liso, incolor, 190x190x80 mm, para tráfego de pedestres, con juntas perimetrais e juntas entre peças realizadas com concreto C20 classe de agressividade ambiental I e tipo de ambiente rural, brita 0, consistência S160 dosado em central, e concretagem com bomba, e aço CA-50, com uma quantidade aproximada de 13 kg/m² como armadura inferior e superior; montagem e desmontagem do sistema de escoramento e fôrmas. Incluindo bandas perimetrais para juntas de dilatação e anti-deslizamento e vedação de juntas perimetrais com silicone. Totalmente acabada.
Inclui: Montagem do sistema de escoramento e fôrmas. Marcação da disposição das peças. Colocação das bandas perimetrais. Colocação dos blocos de vidro. Colocação das armaduras com separadores certificados. Humidificação das fôrmas. Concretagem e compactação do concreto. Cura do concreto. Vedação das juntas perimetrais. Desmontagem do sistema de escoramento e fôrmas.
Critério de medição de projeto: Superfície medida segundo documentação gráfica de Projeto.
Critério de quantitativos de obra: Medir-se-á a superfície realmente executada segundo especificações de Projeto.

| Código | Un | Descrição | Rendimento | Preço | Importância |
|---|---|---|---|---|---|
| mt21vmp010e | Un | Bloco de vidro moldado liso, incolor, 190x190x80 mm, para pisos com tráfego de pedestres. (material) | 21 | 26.98 | 566.580 |
| mt10haf080aae | m³ | Concreto C20 classe de agressividade ambiental I e tipo de ambiente rural, brita 0, consistência S160, dosado em central, segundo ABNT NBR 8953. (material) | 0.019 | 340.08 | 6.462 |
| mt07aco070f | kg | Aço em barras nervuradas, CA-50, de vários diâmetros, segundo ABNT NBR 7480. (material) | 13 | 11.66 | 151.580 |
| mt07aco020c | Un | Separador certificado para vigas. (material) | 4 | 0.23 | 0.920 |
| mt50spa052b | m | Pranchão de madeira de pinho, de 20x7,2 cm. (material) | 0.02 | 15.98 | 0.320 |
| mt50spa101 | kg | Pregos de aço. (material) | 0.03 | 4.74 | 0.142 |
| mt50spa081a | Un | Escora metálica telescópica, até 3 m de altura. (material) | 0.013 | 48.68 | 0.633 |
| mt15sja025b | Un | Cartucho de silicone acético monocomponente, anti-bolor, cor transparente, de 310 ml. (material) | 0.5 | 45.09 | 22.545 |
| mt21vva022b | Un | Material auxiliar para a colocação de blocos de vidro moldado. (material) | 1 | 2.81 | 2.810 |
| mq06bhe010 | h | Caminhão bomba estacionado na obra, para bombeamento de concreto. (equipamento) | 0.001 | 700.32 | 0.700 |
| mo020 | h | Pedreiro. (mão de obra) | 2.022 | 32.24 | 65.189 |
| mo113 | h | Auxiliar de serviços gerais. (mão de obra) | 1.604 | 27.81 | 44.607 |
| % | % | Custos diretos complementares | 2 % | 862.488 | 17.250 |
|  |  | Custos diretos |  |  | 879.738 |

Resíduos:
- colocação: mt21vmp010e Bloco de vidro moldado liso, incolor, 190x190x80 mm, para pisos com tráfego de pedestres; fator de resíduo 0.00708926
- colocação: mt10haf080aae; fator de resíduo 0.00121769
- colocação: mt07aco070f Aço em barras nervuradas, CA-50, de vários diâmetros, segundo ABNT NBR 7480; fator de resíduo 0.0075
- colocação: mt50spa052b Pranchão de madeira de pinho, de 20x7,2 cm; fator de resíduo 1
- colocação: mt50spa101 Pregos de aço; fator de resíduo 0.0045
- colocação: mt50spa081a Escora metálica telescópica, até 3 m de altura; fator de resíduo 1
- colocação: mt15sja025b Cartucho de silicone acético monocomponente, anti-bolor, cor transparente, de 310 ml; fator de resíduo 0.06

## Recursos

**mt21vmp010e** Un Bloco de vidro moldado liso, incolor, 190x190x80 mm, para pisos com tráfego de pedestres
Dados técnicos: Custo energético 44.283 MJ; Emissão de CO2 2.977 kg; Código LER 17 02 02; Massa do elemento 2.7 kg; Volume 0.0027 m3
Resíduos:
- embalagem: re170201 Madeira. (componente de resíduo); rendimento 0.028 kg; Código LER 17 02 01; Massa do elemento 1 kg; Volume 0.000909 m3
- embalagem: re170203 Plástico. (componente de resíduo); rendimento 0.001 kg; Código LER 17 02 03; Massa do elemento 1 kg; Volume 0.001667 m3

**mt10haf080aae** m³ Concreto C20 classe de agressividade ambiental I e tipo de ambiente rural
Dados técnicos: Custo energético 2000.000 MJ; Emissão de CO2 250.000 kg; Código LER 17 01 01; Massa do elemento 2500 kg; Volume 1.666667 m3

**mt07aco070f** kg Aço em barras nervuradas, CA-50, de vários diâmetros, segundo ABNT NBR 7480
Dados técnicos: Custo energético 9.830 MJ; Emissão de CO2 0.510 kg; Código LER 17 04 05; Massa do elemento 1 kg; Volume 0.000476 m3

**mt07aco020c** Un Separador certificado para vigas
Dados técnicos: Custo energético 1.105 MJ; Emissão de CO2 0.114 kg
Resíduos:
- embalagem: re150101 Embalagens de papel e cartão. (componente de resíduo); rendimento 0.072 kg; Código LER 15 01 01; Massa do elemento 1 kg; Volume 0.001333 m3

**mt50spa052b** m Pranchão de madeira de pinho, de 20x7,2 cm
Dados técnicos: Custo energético 1124.755 MJ; Emissão de CO2 -15.401 kg; Código LER 17 02 01; Massa do elemento 8.28 kg; Volume 0.007527 m3

**mt50spa101** kg Pregos de aço
Dados técnicos: Custo energético 9.830 MJ; Emissão de CO2 0.510 kg; Código LER 17 04 05; Massa do elemento 1 kg; Volume 0.000476 m3

**mt50spa081a** Un Escora metálica telescópica, até 3 m de altura
Dados técnicos: Custo energético 97.317 MJ; Emissão de CO2 5.049 kg; Código LER 17 04 05; Massa do elemento 9.9 kg; Volume 0.004714 m3

**mt15sja025b** Un Cartucho de silicone acético monocomponente, anti-bolor, cor transparente, de 310 ml
Dados técnicos: Custo energético 87.088 MJ; Emissão de CO2 3.667 kg; Código LER 17 09 04; Massa do elemento 0.45 kg; Volume 0.0003 m3
Resíduos:
- embalagem: re170203 Plástico; rendimento 0.1 kg
