# Cumeeira de telha de fibrocimento sem amianto

- Propriedade do ficheiro: CYPE Ingenieros S.A.
- Formato: FIEBDC-3/2016
- Programa: Generador de precios de la construcción. CYPE Ingenieros, S.A.
- Data: 15/06/2024
- Âmbito geográfico: Brasil
- Moeda: BRL
- Custos indiretos: 3 %
- Despesas gerais: 13 %
- Lucro: 6 %
- IVA: 17 %

## Q Coberturas

### QR Arremates

#### QRL Águas furtadas, espigões e cumeeiras

**QRL042** m Cumeeira de telha de fibrocimento sem amianto.
Formação de cumeeira com telhas para cumeeira articulada, de fibrocimento sem amianto, com abas superiores e inferiores de 1063 mm de comprimento, para coberturas com telhas onduladas de 125 mm de altura e 6 mm de espessura, fixadas com parafusos de aço zincado de 7,4 mm de diâmetro e 130 mm de comprimento, com rosca soberba, cabeça sextavada e arruelas de vedação. Inclusive perfuração das telhas para a colocação dos elementos de fixação e aplicação da massa de calafetar.
Inclui: Perfuração das telhas. Colocação das telhas. Aplicação da massa de calafetar. Fixação das telhas aos apoios.
Critério de medição de projeto: Comprimento medido em verdadeira magnitude, segundo documentação gráfica de Projeto.
Critério de quantitativos de obra: Medir-se-á, em verdadeira magnitude, o comprimento realmente executado segundo especificações de Projeto.

| Código | Un | Descrição | Rendimento | Preço | Importância |
|---|---|---|---|---|---|
| mt13tfc021hd | Un | Banzo superior para cumeeira articulada de fibrocimento sem amianto, de 1063 mm de comprimento, para coberturas com telhas onduladas de 125 mm de altura e 6 mm de espessura, segundo ABNT NBR 15210. (material) | 0.941 | 35.73 | 33.622 |
| mt13tfc021bd | Un | Banzo inferior para cumeeira articulada de fibrocimento sem amianto, de 1063 mm de comprimento, para coberturas com telhas onduladas de 125 mm de altura e 6 mm de espessura, segundo ABNT NBR 15210. (material) | 0.941 | 35.73 | 33.622 |
| mt13blw240d | Un | Parafuso de aço zincado para telhas onduladas e trapezoidais, de 7,4 mm de diâmetro e 130 mm de comprimento, com rosca soberba, cabeça sextavada e arruelas de vedação. (material) | 3.763 | 1.19 | 4.478 |
| mt15sja220 | kg | Massa para calafetar, à base de borracha sintética, cargas minerais e aditivos plastificantes. (material) | 0.26 | 40.13 | 10.434 |
| mo011 | h | Montador. (mão de obra) | 0.157 | 40.91 | 6.423 |
| mo080 | h | Ajudante de montador. (mão de obra) | 0.157 | 30.23 | 4.746 |
| % | % | Custos diretos complementares | 2 % | 93.325 | 1.867 |
|  |  | Custos diretos |  |  | 95.192 |

Resíduos:
- colocação: mt13blw240d; fator de resíduo 0.00391129

## Recursos

**mt13blw240d** Un Parafuso de aço zincado para telhas onduladas e trapezoidais
Dados técnicos: Custo energético 0.267 MJ; Emissão de CO2 0.015 kg; Código LER 17 04 05; Massa do elemento 0.0248 kg; Volume 0.000012 m3
Resíduos:
- embalagem: re150101 Embalagens de papel e cartão. (componente de resíduo); rendimento 0.001 kg; Código LER 15 01 01; Massa do elemento 1 kg; Volume 0.001333 m3
