# Revestimento de escada de granilite

- Propriedade do ficheiro: CYPE Ingenieros S.A.
- Formato: FIEBDC-3/2016
- Programa: Generador de precios de la construcción. CYPE Ingenieros, S.A.
- Data: 15/06/2024
- Âmbito geográfico: Brasil
- Moeda: BRL
- Custos indiretos: 3 %
- Despesas gerais: 13 %
- Lucro: 6 %
- IVA: 17 %

## R Revestimentos e forros

### RE Escadas

#### REC De granilite

**REC010** Un Revestimento de escada de granilite.
Revestimento de escada reta de dois tramos com descanso com 17 degraus de 100 cm de largura com a montagem dos seguintes elementos: degraus formados por degrau pré-fabricado de granilite, em "L", para interiores, utilização normal, microgrão (menor ou igual a 6 mm), cor Coralito, comprimento até 110 cm, com profundidade do piso de 23-32 cm e altura do espelho de 13-20 cm, polido em fábrica de entre 3 e 5 cm de espessura, face e bordas polidas; rodapé de escada de granilite microgrão (menor ou igual a 6 mm), cor Coralito, de uma peça, colocado em um lateral, tudo assente com argamassa de cimento M-5, com saibro, sobre degraus previamente executados (não incluído neste preço). Inclusive revestimento de patamares e rejuntamento com a mesma tonalidade das peças.
Inclui: Marcação de degraus. Corte das peças e formação de encaixes em esquinas e cantos. Humidificação dos degraus. Colocação com argamassa do primeiro degrau. Colocação de cordéis. Colocação das peças. Colocação do rodapé de escada. Rejuntamento. Limpeza do tramo.
Critério de medição de projeto: Número de unidades previstas, segundo documentação gráfica de Projeto.
Critério de quantitativos de obra: Medir-se-á o número de unidades realmente executadas segundo especificações de Projeto.

| Código | Un | Descrição | Rendimento | Preço | Importância |
|---|---|---|---|---|---|
| mt09mor010c | m³ | Argamassa de cimento CEM II/B-L 32,5 N tipo M-5, confeccionada em obra com 230 kg/m³ de cimento e uma proporção em volume 1/6. (material) | 0.197 | 282.78 | 55.708 |
| mt18ppt010ca | Un | Degrau pré-fabricado de granilite, em "L", para interiores, utilização normal, microgrão (menor ou igual a 6 mm), cor Coralito, comprimento até 110 cm, com profundidade do piso de 23-32 cm e altura do espelho de 13-20 cm, polido em fábrica. (material) | 17 | 90.32 | 1535.440 |
| mt18zpt010e | m | Rodapé de escada de granilite microgrão (menor ou igual a 6 mm), para interiores, cor Coralito, de uma peça, para degrau em "L". (material) | 6.8 | 51.16 | 347.888 |
| mt18btl010cb | m² | Peças de granilite para interior, utilização normal, microgrão (menor ou igual a 6 mm), formato nominal 33x33 cm, cor Coralito, com um primeiro polimento em fábrica, para polimento e abrilhantamento final em obra. (material) | 1.05 | 29.46 | 30.933 |
| mt18rtl010cb | m | Rodapé de granilite microgrão (menor ou igual a 6 mm) para interior, cor Coralito, 33x7 cm, com a borda desengrossado e um grau de polimento de 220. (material) | 2 | 9.01 | 18.020 |
| mt01ara010a | m³ | Areia com granulometria de 0 a 5 mm de diâmetro, limpa. (material) | 0.02 | 40.28 | 0.806 |
| mo023 | h | Ladrilhista. (mão de obra) | 4.368 | 32.24 | 140.824 |
| mo061 | h | Ajudante de ladrilhista. (mão de obra) | 4.368 | 30.23 | 132.045 |
| % | % | Custos diretos complementares | 2 % | 2261.664 | 45.233 |
|  |  | Custos diretos |  |  | 2306.897 |

Resíduos:
- colocação: mt09mor010c; fator de resíduo 0.0036
- colocação: mt18ppt010ca; fator de resíduo 0.0123
- colocação: mt18btl010cb; fator de resíduo 0.0188215
- colocação: mt18rtl010cb; fator de resíduo 0.0123
- colocação: mt01ara010a Areia com granulometria de 0 a 5 mm de diâmetro, limpa; fator de resíduo 0.003

## Recursos

**mt09mor010c** m³ Argamassa de cimento CEM II/B-L 32,5 N tipo M-5
Dados técnicos: Custo energético 3724.000 MJ; Emissão de CO2 323.000 kg; Código LER 17 01 01; Massa do elemento 1900 kg; Volume 1.266667 m3

**mt18ppt010ca** Un Degrau pré-fabricado de granilite
Dados técnicos: Custo energético 5.684 MJ; Emissão de CO2 3.995 kg; Código LER 17 01 07; Massa do elemento 26.51 kg; Volume 0.021208 m3
Resíduos:
- embalagem: re170201 Madeira. (componente de resíduo); rendimento 0.026 kg; Código LER 17 02 01; Massa do elemento 1 kg; Volume 0.000909 m3
- embalagem: re170203 Plástico. (componente de resíduo); rendimento 0.014 kg; Código LER 17 02 03; Massa do elemento 1 kg; Volume 0.001667 m3

**mt18btl010cb** m² Peças de granilite para interior
Dados técnicos: Custo energético 9.610 MJ; Emissão de CO2 8.950 kg; Código LER 17 01 07; Massa do elemento 59.5 kg; Volume 0.0476 m3
Resíduos:
- embalagem: re170201 Madeira; rendimento 0.042 kg
- embalagem: re170203 Plástico; rendimento 0.022 kg

**mt18rtl010cb** m Rodapé de granilite microgrão (menor ou igual a 6 mm) para interior
Dados técnicos: Custo energético 8.646 MJ; Emissão de CO2 5.917 kg; Código LER 17 01 07; Massa do elemento 39.27 kg; Volume 0.031416 m3
Resíduos:
- embalagem: re170201 Madeira; rendimento 0.04 kg
- embalagem: re170203 Plástico; rendimento 0.021 kg

**mt01ara010a** m³ Areia com granulometria de 0 a 5 mm de diâmetro, limpa
Dados técnicos: Custo energético 146.250 MJ; Emissão de CO2 7.800 kg; Código LER 01 04 09; Massa do elemento 1950 kg; Volume 1.21875 m3
