# Pintura com tinta látex sobre paramento interior

- Propriedade do ficheiro: CYPE Ingenieros S.A.
- Formato: FIEBDC-3/2016
- Programa: Generador de precios de la construcción. CYPE Ingenieros, S.A.
- Data: 15/06/2024
- Âmbito geográfico: Brasil
- Moeda: BRL
- Custos indiretos: 3 %
- Despesas gerais: 13 %
- Lucro: 6 %
- IVA: 17 %

## R Revestimentos e forros

### RI Pinturas em paramentos interiores

#### RIB Tintas látex

**RIB010** m² Pintura com tinta látex sobre paramento interior.
Aplicação manual de duas demãos de tinta látex PVA premium para interior e exterior, cor a escolher, acabamento mate, ambas diluídas com 15 a 25% de água, (rendimento: 0,055 l/m² a primeira demão e 0,058 l/m² a segunda); aplicação prévia de uma demão de fundo nivelador acrílico, solúvel em diluente, regulador da absorção, sobre paramento interior de cerâmica. Inclusive água e detergente para eliminar as manchas de gorduras ou óleos presentes em 20% do substrato e solução de água e lixívia a 50% para eliminar as manchas de bolor ou umidade presentes em 20% do substrato.
Critérios considerados na determinação do preço da unidade de obra: O preço inclui a proteção dos elementos da envolvente que possam ser afetados durante os trabalhos e a resolução de pontos singulares.
Inclui: Preparação, limpeza e lixamento prévio do suporte. Preparação da mistura. Aplicação de uma demão de fundo. Aplicação de duas demãos de acabamento.
Critério de medição de projeto: Superfície medida segundo documentação gráfica de Projeto, com o mesmo critério que o suporte base.
Critério de quantitativos de obra: Medir-se-á a superfície realmente executada segundo especificações de Projeto, com o mesmo critério que o suporte base.

| Código | Un | Descrição | Rendimento | Preço | Importância |
|---|---|---|---|---|---|
| mt27plb020b | l | Tinta látex PVA premium para interior e exterior, cor a escolher, acabamento mate, para aplicar com pincel, trincha, rolo ou pistola, segundo ABNT NBR 11702. (material) | 0.113 | 13.54 | 1.530 |
| mt27pfb040 | l | Diluente à base de terebintina natural (aguarrás), segundo ABNT NBR 11702. (material) | 0.007 | 18.33 | 0.128 |
| mt08lim120 | l | Lixívia. (material) | 0.03 | 3.87 | 0.116 |
| mt08lim020a | l | Detergente neutro sem dissolventes nem fosfatos, para limpeza de sujeiras não incrustadas em qualquer superfície, sem causar deterioração química. (material) | 0.012 | 11.4 | 0.137 |
| mo038 | h | Pintor. (mão de obra) | 0.131 | 32.24 | 4.223 |
| mo076 | h | Ajudante de pintor. (mão de obra) | 0.235 | 30.23 | 7.104 |
| % | % | Custos diretos complementares | 2 % | 13.238 | 0.265 |
|  |  | Custos diretos |  |  | 13.503 |

Resíduos:
- colocação: mt27pfb040 Diluente à base de terebintina natural (aguarrás), segundo ABNT NBR 11702; fator de resíduo 0.055
- colocação: mt08lim020a; fator de resíduo 0.0275

## Recursos

**mt27pfb040** l Diluente à base de terebintina natural (aguarrás), segundo ABNT NBR 11702
Dados técnicos: Custo energético 106.374 MJ; Emissão de CO2 15.707 kg; Código LER 08 01 21; Massa do elemento 1.06 kg; Volume 0.001178 m3
Resíduos:
- embalagem: re150104 Embalagens de metal. (componente de resíduo); rendimento 0.038 kg; Código LER 15 01 04; Massa do elemento 1 kg; Volume 0.001667 m3

**mt08lim020a** l Detergente neutro sem dissolventes nem fosfatos
Dados técnicos: Custo energético 38.080 MJ; Emissão de CO2 1.129 kg; Código LER 20 01 30; Massa do elemento 1.06 kg; Volume 0.00106 m3
Resíduos:
- embalagem: re170203 Plástico. (componente de resíduo); rendimento 0.032 kg; Código LER 17 02 03; Massa do elemento 1 kg; Volume 0.001667 m3
