# Pintura com tinta de silicato sobre paramento interior de gesso ou escaiola

- Propriedade do ficheiro: CYPE Ingenieros S.A.
- Formato: FIEBDC-3/2016
- Programa: Generador de precios de la construcción. CYPE Ingenieros, S.A.
- Data: 15/06/2024
- Âmbito geográfico: Brasil
- Moeda: BRL
- Custos indiretos: 3 %
- Despesas gerais: 13 %
- Lucro: 6 %
- IVA: 17 %

## R Revestimentos e forros

### RI Pinturas em paramentos interiores

#### RIS Tintas de silicato

**RIS030** m² Pintura com tinta de silicato sobre paramento interior de gesso ou escaiola.
Aplicação manual de duas demãos de tinta de silicato, cor branca, acabamento mate, textura lisa, a primeira demão diluída com 10% de água e a seguinte diluída com 5% de água, (rendimento: 0,11 l/m² cada demão); aplicação prévia de uma demão de primer não orgânico, incolor, à base de silicato de potássio modificado, sobre paramento interior de gesso ou escaiola, vertical, até 3 m de altura.
Critérios considerados na determinação do preço da unidade de obra: O preço inclui a proteção dos elementos da envolvente que possam ser afetados durante os trabalhos e a resolução de pontos singulares.
Inclui: Preparação e limpeza prévia do suporte. Preparação da mistura. Aplicação de uma demão de fundo. Aplicação de duas demãos de acabamento.
Critério de medição de projeto: Superfície medida segundo documentação gráfica de Projeto, com o mesmo critério que o suporte base.
Critério de quantitativos de obra: Medir-se-á a superfície realmente executada segundo especificações de Projeto, com o mesmo critério que o suporte base.

| Código | Un | Descrição | Rendimento | Preço | Importância |
|---|---|---|---|---|---|
| mt27pir120a | l | Primer não orgânico, incolor, à base de silicato de potássio modificado; para aplicar com trincha, rolo ou pistola. (material) | 0.09 | 16.2 | 1.458 |
| mt27pir110a | l | Tinta para interior, à base de silicato de potássio modificado em dispersão aquosa, dióxido de titânio e pigmentos extendedores selecionados, cor branca, acabamento mate, textura lisa, anti-caruncho e anti-verdete, auto-limpável, transpirável e resistente aos raios UV; para aplicar com trincha ou rolo. (material) | 0.22 | 38.45 | 8.459 |
| mo038 | h | Pintor. (mão de obra) | 0.13 | 32.24 | 4.191 |
| mo076 | h | Ajudante de pintor. (mão de obra) | 0.13 | 30.23 | 3.930 |
| % | % | Custos diretos complementares | 2 % | 18.038 | 0.361 |
|  |  | Custos diretos |  |  | 18.399 |

Resíduos:
- colocação: mt27pir120a Primer não orgânico, incolor, à base de silicato de potássio modificado; para aplicar com trincha, rolo ou pistola; fator de resíduo 0.06
- colocação: mt27pir110a; fator de resíduo 0.0275

## Recursos

**mt27pir120a** l Primer não orgânico, incolor, à base de silicato de potássio modificado; para aplicar com trincha, rolo ou pistola
Dados técnicos: Custo energético 0.413 MJ; Emissão de CO2 0.021 kg; Código LER 17 09 04; Massa do elemento 1.02 kg; Volume 0.00068 m3
Resíduos:
- embalagem: re150104 Embalagens de metal. (componente de resíduo); rendimento 0.042 kg; Código LER 15 01 04; Massa do elemento 1 kg; Volume 0.001667 m3

**mt27pir110a** l Tinta para interior
Dados técnicos: Custo energético 44.243 MJ; Emissão de CO2 1.556 kg; Código LER 08 01 11; Massa do elemento 1.46 kg; Volume 0.001622 m3
Resíduos:
- embalagem: re170203 Plástico. (componente de resíduo); rendimento 0.032 kg; Código LER 17 02 03; Massa do elemento 1 kg; Volume 0.001667 m3
