# Piso contínuo de microcimento

- Propriedade do ficheiro: CYPE Ingenieros S.A.
- Formato: FIEBDC-3/2016
- Programa: Generador de precios de la construcción. CYPE Ingenieros, S.A.
- Data: 15/06/2024
- Âmbito geográfico: Brasil
- Moeda: BRL
- Custos indiretos: 3 %
- Despesas gerais: 13 %
- Lucro: 6 %
- IVA: 17 %

## R Revestimentos e forros

### RS Pisos

#### RSR Contínuos de microcimento

**RSR005** m² Piso contínuo de microcimento.
Piso contínuo de microcimento, de 3 mm de espessura, realizado sobre superfície absorvente. PRIMÁRIO: à base de resinas sintéticas em dispersão aquosa, diluído em duas partes de água. CAMADA BASE: microcimento monocomponente, cor branco, em duas camadas, (1 kg/m² cada camada) e malha de fibra de vidro anti-álcalis, de 80 g/m² de massa superficial. CAMADA DECORATIVA: microcimento monocomponente, textura lisa, cor laranja, colorado em masa com pigmento em pasta, em duas camadas, (0,3 kg/m² cada camada). CAMADA DE VEDAÇÃO: primer vedante transpirável e duas demãos de vedante de poliuretano alifático, sem dissolventes, acabamento acetinado.
Critérios considerados na determinação do preço da unidade de obra: O preço não inclui a superfície suporte.
Inclui: Limpeza da superfície suporte. Implantação das juntas de dilatação e panos de trabalho. Aplicação da camada de primer. Aplicação da camada base. Colocação da malha embutida na camada base. Lixar as pequenas aderências e imperfeições. Aplicação da camada decorativa. Aplicação da camada de vedante. Limpeza final da superfície acabada.
Critério de medição de projeto: Superfície medida em projeção horizontal, segundo documentação gráfica de Projeto.
Critério de quantitativos de obra: Medir-se-á, em projeção horizontal, a superfície realmente executada segundo especificações de Projeto.

| Código | Un | Descrição | Rendimento | Preço | Importância |
|---|---|---|---|---|---|
| mt28mcm070k | l | Primer monocomponente, diluído em duas partes de água, à base de resinas sintéticas em dispersão aquosa, para regularizar a porosidade e melhorar a aderência dos suportes absorventes e não absorventes, para aplicar com rolo. (material) | 0.135 | 27.7 | 3.740 |
| mt28mcm060e | m² | Malha de fibra de vidro anti-álcalis, de 80 g/m² de massa superficial e de 1x50 m, para armar microcimentos. (material) | 1.05 | 4.54 | 4.767 |
| mt28mcm080mW1e | kg | Microcimento monocomponente, cor branco, composto de cimento, inertes selecionados e aditivos, de grande dureza, aderência e flexibilidade, como camada base, prévia amassamento com água, para aplicar com desempenadeira. (material) | 2 | 10.8 | 21.600 |
| mt28mcm080nb2d | kg | Microcimento monocomponente, textura lisa, cor laranja, composto de cimento, inertes selecionados e aditivos, de grande dureza, aderência e flexibilidade, como camada decorativa, prévia amassamento com água, para aplicar com desempenadeira. (material) | 0.6 | 10.8 | 6.480 |
| mt28mcm050SZ1 | l | Pigmento em pasta em base aquosa, para a coloração em massa de cor laranja de microcimento. (material) | 0.012 | 199.39 | 2.393 |
| mt08aaa010a | m³ | Água. (material) | 0.004 | 3.79 | 0.015 |
| mt28mcm090d | l | Primer vedante transpirável com resinas acrílicas em dispersão aquosa, para aplicar com trincha. (material) | 0.12 | 36.55 | 4.386 |
| mt28mcm100q | l | Vedante de poliuretano alifático de dois componentes, sem dissolventes, acabamento acetinado, para aplicar com trincha ou rolo. (material) | 0.12 | 102.46 | 12.295 |
| mo020 | h | Pedreiro. (mão de obra) | 0.768 | 32.24 | 24.760 |
| mo113 | h | Auxiliar de serviços gerais. (mão de obra) | 1.372 | 27.81 | 38.155 |
| % | % | Custos diretos complementares | 2 % | 118.591 | 2.372 |
|  |  | Custos diretos |  |  | 120.963 |

Resíduos:
- colocação: mt28mcm070k; fator de resíduo 0.0374317
- colocação: mt28mcm060e Malha de fibra de vidro anti-álcalis, de 80 g/m² de massa superficial e de 1x50 m, para armar microcimentos; fator de resíduo 0.055
- colocação: mt28mcm080mW1e; fator de resíduo 0.050961
- colocação: mt28mcm080nb2d; fator de resíduo 0.050961
- colocação: mt28mcm090d Primer vedante transpirável com resinas acrílicas em dispersão aquosa, para aplicar com trincha; fator de resíduo 0.03
- colocação: mt28mcm100q; fator de resíduo 0.03

## Recursos

**mt28mcm070k** l Primer monocomponente
Dados técnicos: Custo energético 76.565 MJ; Emissão de CO2 2.916 kg; Código LER 17 09 04; Massa do elemento 1.01 kg; Volume 0.000673 m3
Resíduos:
- embalagem: re150104 Embalagens de metal. (componente de resíduo); rendimento 0.059 kg; Código LER 15 01 04; Massa do elemento 1 kg; Volume 0.001667 m3

**mt28mcm060e** m² Malha de fibra de vidro anti-álcalis, de 80 g/m² de massa superficial e de 1x50 m, para armar microcimentos
Dados técnicos: Custo energético 7.915 MJ; Emissão de CO2 0.390 kg; Código LER 17 02 03; Massa do elemento 0.08 kg; Volume 0.000133 m3
Resíduos:
- embalagem: re170203 Plástico. (componente de resíduo); rendimento 0.024 kg; Código LER 17 02 03; Massa do elemento 1 kg; Volume 0.001667 m3

**mt28mcm080mW1e** kg Microcimento monocomponente
Dados técnicos: Custo energético 15.053 MJ; Emissão de CO2 0.575 kg; Código LER 17 09 04; Massa do elemento 1 kg; Volume 0.000667 m3
Resíduos:
- embalagem: re170203 Plástico; rendimento 0.003 kg

**mt28mcm080nb2d** kg Microcimento monocomponente
Dados técnicos: Custo energético 15.053 MJ; Emissão de CO2 0.575 kg; Código LER 17 09 04; Massa do elemento 1 kg; Volume 0.000667 m3
Resíduos:
- embalagem: re170203 Plástico; rendimento 0.003 kg

**mt08aaa010a** m³ Água
Dados técnicos: Custo energético 60.000 MJ; Emissão de CO2 30.000 kg

**mt28mcm090d** l Primer vedante transpirável com resinas acrílicas em dispersão aquosa, para aplicar com trincha
Dados técnicos: Custo energético 77.145 MJ; Emissão de CO2 2.939 kg; Código LER 17 09 04; Massa do elemento 1.017 kg; Volume 0.000678 m3
Resíduos:
- embalagem: re150104 Embalagens de metal; rendimento 0.064 kg

**mt28mcm100q** l Vedante de poliuretano alifático de dois componentes
Dados técnicos: Custo energético 149.135 MJ; Emissão de CO2 7.243 kg; Código LER 17 09 04; Massa do elemento 1.03 kg; Volume 0.000687 m3
Resíduos:
- embalagem: re150104 Embalagens de metal; rendimento 0.064 kg
