# Bomba elétrica submergível

- Propriedade do ficheiro: CYPE Ingenieros S.A.
- Formato: FIEBDC-3/2016
- Programa: Generador de precios de la construcción. CYPE Ingenieros, S.A.
- Data: 15/06/2024
- Âmbito geográfico: Brasil
- Moeda: BRL
- Custos indiretos: 3 %
- Despesas gerais: 13 %
- Lucro: 6 %
- IVA: 17 %

## U Urbanização interna do lote

### UA Rede de esgotos

#### UAB Bombas de extração

**UAB005** Un Bomba elétrica submergível.
Conjunto de duas bombas iguais, uma delas de reserva, sendo cada uma delas uma bomba elétrica submergível, com impulsor monocanal, para bombeamento de águas fecais com corpos em suspensão ou filamentosos, construída em aço inoxidável, com uma potência de 0,55 kW e saída de impulsão roscada de 2", para uma altura máxima de imersão de 10 m, temperatura máxima do líquido conduzido 50°C e tamanho máximo de passagem de sólidos 50 mm, com corpo de impulsão, impulsor, carcaça e tampa de motor de aço inoxidável AISI 304, eixo motor de aço inoxidável AISI 303, fecho mecânico com dupla vedação em câmara de óleo, parte superior de carvão/cerâmica/NBR e parte inferior de SiC/SiC/NBR, motor assíncrono de 2 polos, isolamento classe F, para alimentação monofásica a 230 V e 50 Hz de frequência, condensador e proteção termo-amperimétrica de rearme automático incorporados, proteção IP68, com regulador de nível incorporado e cabo elétrico de ligação de 10 metros com tomada tipo shuko. Inclusive acessórios, uniões e peças especiais para a instalação das electrobombas.
Inclui: Marcação. Colocação das bombas. Colocação e fixação de tubulações e acessórios.
Critério de medição de projeto: Número de unidades previstas, segundo documentação gráfica de Projeto.
Critério de quantitativos de obra: Medir-se-á o número de unidades realmente executadas segundo especificações de Projeto.

| Código | Un | Descrição | Rendimento | Preço | Importância |
|---|---|---|---|---|---|
| mt36bse049ax | Un | Bomba elétrica submergível, com impulsor monocanal, para bombeamento de águas fecais com corpos em suspensão ou filamentosos, construída em aço inoxidável, com uma potência de 0,55 kW e saída de impulsão roscada de 2", para uma altura máxima de imersão de 10 m, temperatura máxima do líquido conduzido 50°C e tamanho máximo de passagem de sólidos 50 mm, com corpo de impulsão, impulsor, carcaça e tampa de motor de aço inoxidável AISI 304, eixo motor de aço inoxidável AISI 303, fecho mecânico com dupla vedação em câmara de óleo, parte superior de carvão/cerâmica/NBR e parte inferior de SiC/SiC/NBR, motor assíncrono de 2 polos, isolamento classe F, para alimentação monofásica a 230 V e 50 Hz de frequência, condensador e proteção termo-amperimétrica de rearme automático incorporados, proteção IP68, com regulador de nível incorporado e cabo elétrico de ligação de 10 metros com tomada tipo shuko. (material) | 2 | 2667.12 | 5334.240 |
| mt36bom020 | Un | Acessórios para instalação de bomba submergível portátil, para bombeamento de águas, instalada em caixa enterrada e ligação à rede de saneamento. (material) | 2 | 67.02 | 134.040 |
| mt36bom060a | Un | Instalação de bomba submergível portátil, para bombeamento de águas, em caixa enterrada e ligação à rede elétrica. (material) | 2 | 44.78 | 89.560 |
| mo008 | h | Encanador. (mão de obra) | 1.672 | 40.91 | 68.402 |
| mo107 | h | Ajudante de encanador. (mão de obra) | 1.672 | 30.78 | 51.464 |
| mo003 | h | Eletricista. (mão de obra) | 2.801 | 40.91 | 114.589 |
| % | % | Custos diretos complementares | 2 % | 5792.295 | 115.846 |
|  |  | Custos diretos |  |  | 5908.141 |

## Recursos

**mt36bse049ax** Un Bomba elétrica submergível
Dados técnicos: Custo energético 0.858 MJ; Emissão de CO2 1.350 kg
Resíduos:
- embalagem: re150101 Embalagens de papel e cartão. (componente de resíduo); rendimento 1.589 kg; Código LER 15 01 01; Massa do elemento 1 kg; Volume 0.001333 m3
