# Bomba elétrica submergível

- Propriedade do ficheiro: CYPE Ingenieros S.A.
- Formato: FIEBDC-3/2016
- Programa: Generador de precios de la construcción. CYPE Ingenieros, S.A.
- Data: 15/06/2024
- Âmbito geográfico: Brasil
- Moeda: BRL
- Custos indiretos: 3 %
- Despesas gerais: 13 %
- Lucro: 6 %
- IVA: 17 %

## U Urbanização interna do lote

### UA Rede de esgotos

#### UAB Bombas de extração

**UAB005** Un Bomba elétrica submergível.
Bomba elétrica submergível, com impulsor vórtex, para bombeamento de águas residuais e fecais com corpos em suspensão ou filamentosos, construída em ferro fundido, com uma potência de 0,5 kW, para uma altura máxima de imersão de 20 m, temperatura máxima do líquido conduzido 40°C, tamanho máximo de passagem de sólidos 30 mm, com corpo de impulsão, impulsor, carcaça e tampa do motor de ferro fundido GG25, eixo do motor de aço inoxidável AISI 420, fecho mecânico de carboneto de silício/silício, motor assíncrono de 2 polos, eficiência IE3, isolamento classe H, para alimentação monofásica a 230 V e 50 Hz de frequência, proteção IP68, cabo de ligação e quadro de distribuição com duplo condensador e disjuntor magneto-térmico. Inclusive acessórios, uniões e peças especiais para a instalação da bomba elétrica.
Inclui: Marcação. Colocação da bomba. Colocação e fixação de tubulações e acessórios.
Critério de medição de projeto: Número de unidades previstas, segundo documentação gráfica de Projeto.
Critério de quantitativos de obra: Medir-se-á o número de unidades realmente executadas segundo especificações de Projeto.

| Código | Un | Descrição | Rendimento | Preço | Importância |
|---|---|---|---|---|---|
| mt36bse060aaa | Un | Bomba elétrica submergível, com impulsor vórtex, para bombeamento de águas residuais e fecais com corpos em suspensão ou filamentosos, construída em ferro fundido, com uma potência de 0,5 kW, para uma altura máxima de imersão de 20 m, temperatura máxima do líquido conduzido 40°C, tamanho máximo de passagem de sólidos 30 mm, com corpo de impulsão, impulsor, carcaça e tampa do motor de ferro fundido GG25, eixo do motor de aço inoxidável AISI 420, fecho mecânico de carboneto de silício/silício, motor assíncrono de 2 polos, eficiência IE3, isolamento classe H, para alimentação monofásica a 230 V e 50 Hz de frequência, proteção IP68, cabo de ligação e quadro de distribuição com duplo condensador e disjuntor magneto-térmico. (material) | 1 | 2564.43 | 2564.430 |
| mt36bse001a | Un | Regulador de nível para águas sujas, com cabo de 10 m. (material) | 1 | 312.75 | 312.750 |
| mt36bom020 | Un | Acessórios para instalação de bomba submergível portátil, para bombeamento de águas, instalada em caixa enterrada e ligação à rede de saneamento. (material) | 1 | 67.02 | 67.020 |
| mt36bom060b | Un | Ligação à rede elétrica de bomba submergível portátil, para bombeamento de águas, instalada em caixa enterrada. (material) | 1 | 14.93 | 14.930 |
| mo008 | h | Encanador. (mão de obra) | 0.836 | 40.91 | 34.201 |
| mo107 | h | Ajudante de encanador. (mão de obra) | 0.836 | 30.78 | 25.732 |
| mo003 | h | Eletricista. (mão de obra) | 0.815 | 40.91 | 33.342 |
| % | % | Custos diretos complementares | 2 % | 3052.405 | 61.048 |
|  |  | Custos diretos |  |  | 3113.453 |

## Recursos

**mt36bse060aaa** Un Bomba elétrica submergível
Dados técnicos: Custo energético 471.215 MJ; Emissão de CO2 33.200 kg
Resíduos:
- embalagem: re150101 Embalagens de papel e cartão. (componente de resíduo); rendimento 1.588 kg; Código LER 15 01 01; Massa do elemento 1 kg; Volume 0.001333 m3
