# Concreto projetado, para tanque de piscina

- Propriedade do ficheiro: CYPE Ingenieros S.A.
- Formato: FIEBDC-3/2016
- Programa: Generador de precios de la construcción. CYPE Ingenieros, S.A.
- Data: 15/06/2024
- Âmbito geográfico: Brasil
- Moeda: BRL
- Custos indiretos: 3 %
- Despesas gerais: 13 %
- Lucro: 6 %
- IVA: 17 %

## U Urbanização interna do lote

### UP Piscinas

#### UPG Tanques, vigas de borda e escadas

**UPG010** m² Concreto projetado, para tanque de piscina.
Concreto C20 classe de agressividade ambiental I e tipo de ambiente submerso, brita 1, consistência S50, projetado por via úmida para formação de paramento horizontal de tanque de piscina, de 15 cm de espessura, com dupla tela eletrossoldada Q 61 15x15 mm de aço CA-60, e armadura de reforço de aço CA-50, quantidade 1 kg/m³, sem juntas de dilatação. Inclusive arame de atar e separadores.
Inclui: Preparação da superfície suporte. Colocação da tela eletrossoldada. Colocação da armadura de reforço. Projeção do concreto em camadas sucessivas.
Critério de medição de projeto: Superfície medida segundo documentação gráfica de Projeto.
Critério de quantitativos de obra: Medir-se-á a superfície realmente executada segundo especificações de Projeto.

| Código | Un | Descrição | Rendimento | Preço | Importância |
|---|---|---|---|---|---|
| mt07ame060aab | m² | Tela eletrossoldada Q 61 15x15 cm, com fios longitudinais de 3,4 mm de diâmetro e fios transversais de 3,4 mm de diâmetro, aço CA-60, segundo ABNT NBR 7481. (material) | 2.2 | 13.13 | 28.886 |
| mt07aco070f | kg | Aço em barras nervuradas, CA-50, de vários diâmetros, segundo ABNT NBR 7480. (material) | 1.03 | 11.66 | 12.010 |
| mt08var050 | kg | Arame galvanizado para atar, de 1,30 mm de diâmetro. (material) | 0.012 | 3.79 | 0.045 |
| mt07aco020d | Un | Separador certificado para cortinas. (material) | 4 | 0.16 | 0.640 |
| mt10hes200b | m³ | Concreto para projetar, C20 classe de agressividade ambiental I e tipo de ambiente submerso, brita 1, consistência S50, com uma dosagem de cimento de 400 kg/m³, dosado em central. (material) | 0.155 | 341.7 | 52.964 |
| mq06gun010 | h | Máquina para projetar concreto por via úmida 33 kW. (equipamento) | 0.7 | 53.48 | 37.436 |
| mo043 | h | Armador. (mão de obra) | 0.054 | 31.99 | 1.727 |
| mo090 | h | Ajudante de armador. (mão de obra) | 0.055 | 30.15 | 1.658 |
| mo041 | h | Oficial de obras de construção civil. (mão de obra) | 0.539 | 32.24 | 17.377 |
| mo087 | h | Ajudante de obras de construção civil. (mão de obra) | 0.228 | 30.23 | 6.892 |
| % | % | Custos diretos complementares | 3 % | 159.635 | 4.789 |
|  |  | Custos diretos |  |  | 164.424 |

Resíduos:
- colocação: mt07ame060aab; fator de resíduo 0.015734
- colocação: mt07aco070f Aço em barras nervuradas, CA-50, de vários diâmetros, segundo ABNT NBR 7480; fator de resíduo 0.0075
- colocação: mt08var050 Arame galvanizado para atar, de 1,30 mm de diâmetro; fator de resíduo 0.0038
- colocação: mt10hes200b; fator de resíduo 0.00121306

## Recursos

**mt07ame060aab** m² Tela eletrossoldada Q 61 15x15 cm
Dados técnicos: Custo energético 9.535 MJ; Emissão de CO2 0.495 kg; Código LER 17 04 05; Massa do elemento 0.97 kg; Volume 0.000462 m3

**mt07aco070f** kg Aço em barras nervuradas, CA-50, de vários diâmetros, segundo ABNT NBR 7480
Dados técnicos: Custo energético 9.830 MJ; Emissão de CO2 0.510 kg; Código LER 17 04 05; Massa do elemento 1 kg; Volume 0.000476 m3

**mt08var050** kg Arame galvanizado para atar, de 1,30 mm de diâmetro
Dados técnicos: Custo energético 25.100 MJ; Emissão de CO2 2.560 kg; Código LER 17 04 05; Massa do elemento 1 kg; Volume 0.000476 m3

**mt07aco020d** Un Separador certificado para cortinas
Dados técnicos: Custo energético 1.105 MJ; Emissão de CO2 0.114 kg
Resíduos:
- embalagem: re150101 Embalagens de papel e cartão. (componente de resíduo); rendimento 0.072 kg; Código LER 15 01 01; Massa do elemento 1 kg; Volume 0.001333 m3

**mt10hes200b** m³ Concreto para projetar
Dados técnicos: Custo energético 2208.000 MJ; Emissão de CO2 253.000 kg; Código LER 17 01 01; Massa do elemento 2300 kg; Volume 1.533333 m3
