# Muro de alvenaria para vedação de terreno

- Propriedade do ficheiro: CYPE Ingenieros S.A.
- Formato: FIEBDC-3/2016
- Programa: Generador de precios de la construcción. CYPE Ingenieros, S.A.
- Data: 15/06/2024
- Âmbito geográfico: Brasil
- Moeda: BRL
- Custos indiretos: 3 %
- Despesas gerais: 13 %
- Lucro: 6 %
- IVA: 17 %

## U Urbanização interna do lote

### UV Vedações

#### UVM Muros

**UVM010** m Muro de alvenaria para vedação de terreno.
Vedação de terreno formada por muro de 1,8 m de altura e de 11,5 cm de espessura, de alvenaria de bloco cerâmico com furos na horizontal, para revestir, 11,5x19x29 cm, com juntas de 10 mm de espessura, assente com argamassa de cimento confeccionada em obra, com 250 kg/m³ de cimento, cor cinza, dosificação 1:6, fornecida em sacos, com pilares separados 2,5 m entre si de concreto C25 classe de agressividade ambiental II e tipo de ambiente urbano, brita 1, consistência S100 dosado em central, com armadura de aço CA-50. Montagem e desmontagem de sistema de escoramento e fôrmas formado por: superfície moldante de tábuas de madeira serrada, de pinus (pinus spp), de 2,5x10 cm, de 1ª qualidade, segundo ABNT NBR 11700, amortizáveis em 10 utilizações, sarrafos de madeira serrada, amortizáveis em 4 utilizações e estrutura suporte vertical de pontaletes de madeira maciça amortizáveis em 10 utilizações.
Critérios considerados na determinação do preço da unidade de obra: O preço não inclui o revestimento.
Inclui: Limpeza e preparação da superfície de apoio. Marcação. Preparação da argamassa. Assentamento da primeira fiada sobre camada de argamassa. Colocação e aprumo de prumos de referência. Colocação de fios entre prumos. Colocação das peças por fiadas a nível. Colocação da armadura com separadores certificados. Montagem do sistema de escoramento e fôrmas. Concretagem e compactação do concreto. Desmontagem do sistema de escoramento e fôrmas. Realização de todos os trabalhos necessários para a execução dos vãos. Encontros da alvenaria com os pilares.
Critério de medição de projeto: Comprimento medido segundo documentação gráfica de Projeto, descontando o comprimento das aberturas de portas e cancelas.
Critério de quantitativos de obra: Medir-se-á o comprimento realmente executado segundo especificações de Projeto, descontando o comprimento das aberturas de portas e cancelas.

| Código | Un | Descrição | Rendimento | Preço | Importância |
|---|---|---|---|---|---|
| mt02bcr010de | Un | Bloco cerâmico com furos na horizontal, para revestir, 11,5x19x29 cm, resistência à compressão 1,5 MPa; com o preço incrementado em 20% relativamente a peças especiais. Segundo ABNT NBR 15270-1. (material) | 32.13 | 1.16 | 37.271 |
| mt08aaa010a | m³ | Água. (material) | 0.004 | 3.79 | 0.015 |
| mt01arg005a | t | Areia de pedreira, para argamassa preparada em obra. (material) | 0.031 | 50.71 | 1.572 |
| mt08cem002 | kg | Cimento cinza em sacos. (material) | 4.763 | 0.63 | 3.001 |
| mt10haf080iec | m³ | Concreto C25 classe de agressividade ambiental II e tipo de ambiente urbano, brita 1, consistência S100, dosado em central, segundo ABNT NBR 8953. (material) | 0.022 | 344.88 | 7.587 |
| mt07aco070f | kg | Aço em barras nervuradas, CA-50, de vários diâmetros, segundo ABNT NBR 7480. (material) | 3.714 | 11.66 | 43.305 |
| mt08ebr040a | m | Tábua de madeira serrada, de pinus (pinus spp), de 2,5x10 cm, de 1ª qualidade, segundo ABNT NBR 11700. (material) | 0.058 | 6.38 | 0.370 |
| mt08ebr055 | m | Pontaletes de madeira serrada, de pinus (pinus spp), de 7,5x7,5 cm, de 2ª qualidade, segundo ABNT NBR 11700. (material) | 0.144 | 10.14 | 1.460 |
| mt08ebr050 | m | Sarrafo de madeira serrada, de pinus (pinus spp), de 2,5x7 cm, de 2ª qualidade, segundo ABNT NBR 11700. (material) | 0.24 | 3.33 | 0.799 |
| mt08var200c | kg | Pregos comuns 17x21 com cabeça, de 3 mm de diâmetro e 48 mm de comprimento. (material) | 0.04 | 4.32 | 0.173 |
| mq06hor010 | h | Betoneira elétrica com uma capacidade de amassamento de 160 l. (equipamento) | 0.013 | 12.69 | 0.165 |
| mq06bhe010 | h | Caminhão bomba estacionado na obra, para bombeamento de concreto. (equipamento) | 0.001 | 700.32 | 0.700 |
| mo041 | h | Oficial de obras de construção civil. (mão de obra) | 0.994 | 32.24 | 32.047 |
| mo087 | h | Ajudante de obras de construção civil. (mão de obra) | 0.6 | 30.23 | 18.138 |
| % | % | Custos diretos complementares | 2 % | 146.603 | 2.932 |
|  |  | Custos diretos |  |  | 149.535 |

Resíduos:
- colocação: mt02bcr010de; fator de resíduo 0.0396
- colocação: mt01arg005a Areia de pedreira, para argamassa preparada em obra; fator de resíduo 0.00501329
- colocação: mt08cem002 Cimento cinza em sacos; fator de resíduo 0.0063
- colocação: mt10haf080iec; fator de resíduo 0.00120403
- colocação: mt07aco070f Aço em barras nervuradas, CA-50, de vários diâmetros, segundo ABNT NBR 7480; fator de resíduo 0.0075
- colocação: mt08ebr040a Tábua de madeira serrada, de pinus (pinus spp), de 2,5x10 cm, de 1ª qualidade, segundo ABNT NBR 11700; fator de resíduo 0.003
- colocação: mt08ebr055 Pontaletes de madeira serrada, de pinus (pinus spp), de 7,5x7,5 cm, de 2ª qualidade, segundo ABNT NBR 11700; fator de resíduo 0.00299704
- colocação: mt08ebr050 Sarrafo de madeira serrada, de pinus (pinus spp), de 2,5x7 cm, de 2ª qualidade, segundo ABNT NBR 11700; fator de resíduo 0.003
- colocação: mt08var200c Pregos comuns 17x21 com cabeça, de 3 mm de diâmetro e 48 mm de comprimento; fator de resíduo 0.0045

## Recursos

**mt02bcr010de** Un Bloco cerâmico com furos na horizontal
Dados técnicos: Custo energético 11.852 MJ; Emissão de CO2 0.909 kg; Código LER 17 01 03; Massa do elemento 3.74 kg; Volume 0.002992 m3
Resíduos:
- embalagem: re170201 Madeira. (componente de resíduo); rendimento 0.004 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt10haf080iec** m³ Concreto C25 classe de agressividade ambiental II e tipo de ambiente urbano
Dados técnicos: Custo energético 2000.000 MJ; Emissão de CO2 250.000 kg; Código LER 17 01 01; Massa do elemento 2500 kg; Volume 1.666667 m3

**mt07aco070f** kg Aço em barras nervuradas, CA-50, de vários diâmetros, segundo ABNT NBR 7480
Dados técnicos: Custo energético 9.830 MJ; Emissão de CO2 0.510 kg; Código LER 17 04 05; Massa do elemento 1 kg; Volume 0.000476 m3

**mt08ebr040a** m Tábua de madeira serrada, de pinus (pinus spp), de 2,5x10 cm, de 1ª qualidade, segundo ABNT NBR 11700
Dados técnicos: Custo energético 62.733 MJ; Emissão de CO2 -1.843 kg; Código LER 17 02 01; Massa do elemento 1.4 kg; Volume 0.001273 m3
Resíduos:
- embalagem: re170203 Plástico; rendimento 0.001 kg

**mt08ebr055** m Pontaletes de madeira serrada, de pinus (pinus spp), de 7,5x7,5 cm, de 2ª qualidade, segundo ABNT NBR 11700
Dados técnicos: Custo energético 151.095 MJ; Emissão de CO2 -4.450 kg; Código LER 17 02 01; Massa do elemento 3.375 kg; Volume 0.003068 m3
Resíduos:
- embalagem: re170203 Plástico; rendimento 0.001 kg

**mt08ebr050** m Sarrafo de madeira serrada, de pinus (pinus spp), de 2,5x7 cm, de 2ª qualidade, segundo ABNT NBR 11700
Dados técnicos: Custo energético 47.074 MJ; Emissão de CO2 -1.381 kg; Código LER 17 02 01; Massa do elemento 1.05 kg; Volume 0.000955 m3
Resíduos:
- embalagem: re170203 Plástico; rendimento 0.001 kg

**mt08var200c** kg Pregos comuns 17x21 com cabeça, de 3 mm de diâmetro e 48 mm de comprimento
Dados técnicos: Custo energético 9.830 MJ; Emissão de CO2 0.510 kg; Código LER 17 04 05; Massa do elemento 1 kg; Volume 0.000476 m3
