# Muro de concreto para vedação de terreno

- Propriedade do ficheiro: CYPE Ingenieros S.A.
- Formato: FIEBDC-3/2016
- Programa: Generador de precios de la construcción. CYPE Ingenieros, S.A.
- Data: 15/06/2024
- Âmbito geográfico: Brasil
- Moeda: BRL
- Custos indiretos: 3 %
- Despesas gerais: 13 %
- Lucro: 6 %
- IVA: 17 %

## U Urbanização interna do lote

### UV Vedações

#### UVM Muros

**UVM020** m Muro de concreto para vedação de terreno.
Vedação de terreno formada por muro contínuo de concreto armado, de 1 m de altura e 15 cm de espessura, realizado com concreto C20 classe de agressividade ambiental I e tipo de ambiente rural, brita 1, consistência S100 dosado em central, e tela eletrossoldada Q 636 10x10 mm de aço CA-60; montagem e desmontagem do sistema de escoramento e fôrmas recuperáveis metálicas para acabamento à vista. Inclusive perfis quebra arestas para biselamento de cantos e separadores.
Inclui: Limpeza e preparação da superfície de apoio. Marcação. Colocação e aprumo da tela eletrossoldada com separadores certificados. Colocação de perfis quebra arestas nas fôrmas. Montagem do sistema de escoramento e fôrmas do muro. Formação de juntas. Concretagem e compactação do concreto. Desmontagem do sistema de escoramento e fôrmas. Cura do concreto.
Critério de medição de projeto: Comprimento medido segundo documentação gráfica de Projeto, descontando o comprimento das aberturas de portas e cancelas.
Critério de quantitativos de obra: Medir-se-á o comprimento realmente executado segundo especificações de Projeto, descontando o comprimento das aberturas de portas e cancelas.

| Código | Un | Descrição | Rendimento | Preço | Importância |
|---|---|---|---|---|---|
| mt07aco020d | Un | Separador certificado para cortinas. (material) | 2.4 | 0.16 | 0.384 |
| mt08eme030c | m² | Sistema de escoramento e fôrmas a duas faces, para muros, formado por painéis metálicos modulares, até 3 m de altura, inclusive elementos para passagem de instalações. (material) | 2 | 53.89 | 107.780 |
| mt07ame060jma | m² | Tela eletrossoldada Q 636 10x10 cm, com fios longitudinais de 9 mm de diâmetro e fios transversais de 9,0 mm de diâmetro, aço CA-60, segundo ABNT NBR 7481. (material) | 1.1 | 149.26 | 164.186 |
| mt08var040a | Un | Perfil quebra arestas de PVC, de várias dimensões e 2500 mm de comprimento. (material) | 1 | 1.39 | 1.390 |
| mt10haf080abc | m³ | Concreto C20 classe de agressividade ambiental I e tipo de ambiente rural, brita 1, consistência S100, dosado em central, segundo ABNT NBR 8953. (material) | 0.158 | 320.25 | 50.600 |
| mq06bhe010 | h | Caminhão bomba estacionado na obra, para bombeamento de concreto. (equipamento) | 0.006 | 700.32 | 4.202 |
| mo042 | h | Oficial de estruturas de concreto armado. (mão de obra) | 0.341 | 31.99 | 10.909 |
| mo089 | h | Ajudante de estruturas de concreto armado. (mão de obra) | 0.341 | 30.15 | 10.281 |
| % | % | Custos diretos complementares | 2 % | 349.732 | 6.995 |
|  |  | Custos diretos |  |  | 356.727 |

Resíduos:
- colocação: mt08eme030c; fator de resíduo 1
- colocação: mt07ame060jma; fator de resíduo 0.0075
- colocação: mt08var040a Perfil quebra arestas de PVC, de várias dimensões e 2500 mm de comprimento; fator de resíduo 1
- colocação: mt10haf080abc; fator de resíduo 0.00127423

## Recursos

**mt07aco020d** Un Separador certificado para cortinas
Dados técnicos: Custo energético 1.105 MJ; Emissão de CO2 0.114 kg
Resíduos:
- embalagem: re150101 Embalagens de papel e cartão. (componente de resíduo); rendimento 0.072 kg; Código LER 15 01 01; Massa do elemento 1 kg; Volume 0.001333 m3

**mt08eme030c** m² Sistema de escoramento e fôrmas a duas faces
Dados técnicos: Custo energético 11.010 MJ; Emissão de CO2 0.571 kg; Código LER 17 04 05; Massa do elemento 1.12 kg; Volume 0.000533 m3

**mt07ame060jma** m² Tela eletrossoldada Q 636 10x10 cm
Dados técnicos: Custo energético 99.185 MJ; Emissão de CO2 5.146 kg; Código LER 17 04 05; Massa do elemento 10.09 kg; Volume 0.004805 m3

**mt08var040a** Un Perfil quebra arestas de PVC, de várias dimensões e 2500 mm de comprimento
Dados técnicos: Custo energético 7.989 MJ; Emissão de CO2 0.906 kg; Código LER 17 02 03; Massa do elemento 0.18 kg; Volume 0.0003 m3
Resíduos:
- embalagem: re150101 Embalagens de papel e cartão; rendimento 0.032 kg

**mt10haf080abc** m³ Concreto C20 classe de agressividade ambiental I e tipo de ambiente rural
Dados técnicos: Custo energético 2000.000 MJ; Emissão de CO2 250.000 kg; Código LER 17 01 01; Massa do elemento 2500 kg; Volume 1.666667 m3
