# Muro de concreto para vedação de terreno

- Propriedade do ficheiro: CYPE Ingenieros S.A.
- Formato: FIEBDC-3/2016
- Programa: Generador de precios de la construcción. CYPE Ingenieros, S.A.
- Data: 15/06/2024
- Âmbito geográfico: Brasil
- Moeda: BRL
- Custos indiretos: 3 %
- Despesas gerais: 13 %
- Lucro: 6 %
- IVA: 17 %

## U Urbanização interna do lote

### UV Vedações

#### UVM Muros

**UVM020** m Muro de concreto para vedação de terreno.
Vedação de terreno formada por muro contínuo de concreto armado, de 1 m de altura e 15 cm de espessura, realizado com concreto C25 classe de agressividade ambiental II e tipo de ambiente urbano, brita 1, consistência S160 preparado em obra, e tela eletrossoldada Q 92 15x15 mm de aço CA-60; montagem e desmontagem do sistema de escoramento e fôrmas recuperáveis metálicas para acabamento à vista. Inclusive perfis quebra arestas para biselamento de cantos e separadores.
Inclui: Limpeza e preparação da superfície de apoio. Marcação. Colocação e aprumo da tela eletrossoldada com separadores certificados. Colocação de perfis quebra arestas nas fôrmas. Montagem do sistema de escoramento e fôrmas do muro. Formação de juntas. Preparação do concreto. Concretagem e compactação do concreto. Desmontagem do sistema de escoramento e fôrmas. Cura do concreto.
Critério de medição de projeto: Comprimento medido segundo documentação gráfica de Projeto, descontando o comprimento das aberturas de portas e cancelas.
Critério de quantitativos de obra: Medir-se-á o comprimento realmente executado segundo especificações de Projeto, descontando o comprimento das aberturas de portas e cancelas.

| Código | Un | Descrição | Rendimento | Preço | Importância |
|---|---|---|---|---|---|
| mt07aco020d | Un | Separador certificado para cortinas. (material) | 2.4 | 0.16 | 0.384 |
| mt08eme030c | m² | Sistema de escoramento e fôrmas a duas faces, para muros, formado por painéis metálicos modulares, até 3 m de altura, inclusive elementos para passagem de instalações. (material) | 2 | 53.89 | 107.780 |
| mt07ame060ccb | m² | Tela eletrossoldada Q 92 15x15 cm, com fios longitudinais de 4,2 mm de diâmetro e fios transversais de 4,2 mm de diâmetro, aço CA-60, segundo ABNT NBR 7481. (material) | 1.1 | 20.12 | 22.132 |
| mt08var040a | Un | Perfil quebra arestas de PVC, de várias dimensões e 2500 mm de comprimento. (material) | 1 | 1.39 | 1.390 |
| mt08aaa010a | m³ | Água. (material) | 0.033 | 3.79 | 0.125 |
| mt01arg002a | m³ | Areia média lavada. (material) | 0.098 | 112.99 | 11.073 |
| mt01arg003b | m³ | Pedra britada tipo 1. (material) | 0.115 | 110.97 | 12.762 |
| mt08cem002 | kg | Cimento cinza em sacos. (material) | 54.18 | 0.63 | 34.133 |
| mq06hor010 | h | Betoneira elétrica com uma capacidade de amassamento de 160 l. (equipamento) | 0.095 | 12.69 | 1.206 |
| mo042 | h | Oficial de estruturas de concreto armado. (mão de obra) | 0.341 | 31.99 | 10.909 |
| mo089 | h | Ajudante de estruturas de concreto armado. (mão de obra) | 0.341 | 30.15 | 10.281 |
| mo113 | h | Auxiliar de serviços gerais. (mão de obra) | 0.173 | 27.81 | 4.811 |
| mo112 | h | Servente de pedreiro. (mão de obra) | 0.181 | 28.03 | 5.073 |
| % | % | Custos diretos complementares | 2 % | 222.059 | 4.441 |
|  |  | Custos diretos |  |  | 226.500 |

Resíduos:
- colocação: mt08eme030c; fator de resíduo 1
- colocação: mt07ame060ccb; fator de resíduo 0.00943986
- colocação: mt08var040a Perfil quebra arestas de PVC, de várias dimensões e 2500 mm de comprimento; fator de resíduo 1
- colocação: mt01arg002a Areia média lavada; fator de resíduo 0.003
- colocação: mt01arg003b Pedra britada tipo 1; fator de resíduo 0.00481919
- colocação: mt08cem002 Cimento cinza em sacos; fator de resíduo 0.0063

## Recursos

**mt07aco020d** Un Separador certificado para cortinas
Dados técnicos: Custo energético 1.105 MJ; Emissão de CO2 0.114 kg
Resíduos:
- embalagem: re150101 Embalagens de papel e cartão. (componente de resíduo); rendimento 0.072 kg; Código LER 15 01 01; Massa do elemento 1 kg; Volume 0.001333 m3

**mt08eme030c** m² Sistema de escoramento e fôrmas a duas faces
Dados técnicos: Custo energético 11.010 MJ; Emissão de CO2 0.571 kg; Código LER 17 04 05; Massa do elemento 1.12 kg; Volume 0.000533 m3

**mt07ame060ccb** m² Tela eletrossoldada Q 92 15x15 cm
Dados técnicos: Custo energético 14.548 MJ; Emissão de CO2 0.755 kg; Código LER 17 04 05; Massa do elemento 1.48 kg; Volume 0.000705 m3

**mt08var040a** Un Perfil quebra arestas de PVC, de várias dimensões e 2500 mm de comprimento
Dados técnicos: Custo energético 7.989 MJ; Emissão de CO2 0.906 kg; Código LER 17 02 03; Massa do elemento 0.18 kg; Volume 0.0003 m3
Resíduos:
- embalagem: re150101 Embalagens de papel e cartão; rendimento 0.032 kg

**mt08aaa010a** m³ Água
Dados técnicos: Custo energético 60.000 MJ; Emissão de CO2 30.000 kg

**mt01arg002a** m³ Areia média lavada
Dados técnicos: Custo energético 146.250 MJ; Emissão de CO2 7.800 kg; Código LER 01 04 09; Massa do elemento 1950 kg; Volume 1.21875 m3

**mt01arg003b** m³ Pedra britada tipo 1
Dados técnicos: Custo energético 146.250 MJ; Emissão de CO2 7.800 kg; Código LER 01 04 08; Massa do elemento 1950 kg; Volume 1.3 m3

**mt08cem002** kg Cimento cinza em sacos
Dados técnicos: Custo energético 7.174 MJ; Emissão de CO2 0.904 kg; Código LER 17 01 01; Massa do elemento 1 kg; Volume 0.000667 m3
Resíduos:
- embalagem: re150101 Embalagens de papel e cartão; rendimento 0.014 kg
- embalagem: re170201 Madeira. (componente de resíduo); rendimento 0.001 kg; Código LER 17 02 01; Massa do elemento 1 kg; Volume 0.000909 m3
- embalagem: re170203 Plástico. (componente de resíduo); rendimento 0.003 kg; Código LER 17 02 03; Massa do elemento 1 kg; Volume 0.001667 m3
