# Vedação de terreno, de tela eletrossoldada

- Propriedade do ficheiro: CYPE Ingenieros S.A.
- Formato: FIEBDC-3/2016
- Programa: Generador de precios de la construcción. CYPE Ingenieros, S.A.
- Data: 15/06/2024
- Âmbito geográfico: Brasil
- Moeda: BRL
- Custos indiretos: 3 %
- Despesas gerais: 13 %
- Lucro: 6 %
- IVA: 17 %

## U Urbanização interna do lote

### UV Vedações

#### UVT Malhas metálicas

**UVT020** m Vedação de terreno, de tela eletrossoldada.
Vedação de terreno formada por painéis de tela eletrossoldada, de 50x50 mm de espaçamento da malha e 5 mm de diâmetro, acabamento galvanizado, com marco de perfil oco de aço galvanizado de seção 30x30x1,5 mm e postes de perfil oco de aço galvanizado, de seção quadrada 40x40x1,5 mm e 1 m de altura, separados 2 m entre si e engastados em muros de alvenaria ou concreto. Inclusive argamassa de cimento para assentamento dos postes e acessórios para a fixação dos painéis de tela eletrossoldada aos postes metálicos.
Critérios considerados na determinação do preço da unidade de obra: O preço não inclui o muro.
Inclui: Marcação. Execução de aberturas para colocação dos postes. Colocação dos postes. Derramamento da argamassa. Aprumo e alinhamento dos postes. Colocação dos painéis de malha.
Critério de medição de projeto: Comprimento medido segundo documentação gráfica de Projeto, descontando as aberturas de comprimento maior de 1 m.
Critério de quantitativos de obra: Medir-se-á o comprimento realmente executado segundo especificações de Projeto, descontando as aberturas de comprimento maior de 1 m.

| Código | Un | Descrição | Rendimento | Preço | Importância |
|---|---|---|---|---|---|
| mt52vse010c | m² | Painel de tela eletrossoldada, de 50x50 mm de espaçamento da malha e 5 mm de diâmetro, acabamento galvanizado. (material) | 1 | 34.73 | 34.730 |
| mt52vpm020a | Un | Poste de perfil oco de aço galvanizado, de seção quadrada 40x40x1,5 mm e 1 m de altura. (material) | 0.55 | 14.61 | 8.036 |
| mt52vpm010c | m | Perfil oco de aço galvanizado, de seção quadrada 30x30x1,5 mm. (material) | 3 | 7.92 | 23.760 |
| mt52vpm051 | Un | Acessórios para a fixação dos painéis de tela eletrossoldada aos postes metálicos. (material) | 1 | 7.41 | 7.410 |
| mt08aaa010a | m³ | Água. (material) | 0.006 | 3.79 | 0.023 |
| mt01arg005a | t | Areia de pedreira, para argamassa preparada em obra. (material) | 0.015 | 50.71 | 0.761 |
| mt08cem002 | kg | Cimento cinza em sacos. (material) | 3.8 | 0.63 | 2.394 |
| mt08adt010 | kg | Aditivo hidrófugo para impermeabilização de argamassas ou concretos. (material) | 0.076 | 3.03 | 0.230 |
| mo087 | h | Ajudante de obras de construção civil. (mão de obra) | 0.105 | 30.23 | 3.174 |
| mo018 | h | Serralheiro. (mão de obra) | 0.314 | 32.62 | 10.243 |
| mo059 | h | Ajudante de serralheiro. (mão de obra) | 0.314 | 30.15 | 9.467 |
| % | % | Custos diretos complementares | 3 % | 100.228 | 3.007 |
|  |  | Custos diretos |  |  | 103.235 |

Resíduos:
- colocação: mt52vse010c Painel de tela eletrossoldada, de 50x50 mm de espaçamento da malha e 5 mm de diâmetro, acabamento galvanizado; fator de resíduo 0.0075
- colocação: mt52vpm020a Poste de perfil oco de aço galvanizado, de seção quadrada 40x40x1,5 mm e 1 m de altura; fator de resíduo 0.0188
- colocação: mt52vpm010c Perfil oco de aço galvanizado, de seção quadrada 30x30x1,5 mm; fator de resíduo 0.0133448
- colocação: mt01arg005a Areia de pedreira, para argamassa preparada em obra; fator de resíduo 0.00501329
- colocação: mt08cem002 Cimento cinza em sacos; fator de resíduo 0.0063
- colocação: mt08adt010 Aditivo hidrófugo para impermeabilização de argamassas ou concretos; fator de resíduo 0.055

## Recursos

**mt52vse010c** m² Painel de tela eletrossoldada, de 50x50 mm de espaçamento da malha e 5 mm de diâmetro, acabamento galvanizado
Dados técnicos: Custo energético 53.868 MJ; Emissão de CO2 2.795 kg; Código LER 17 04 05; Massa do elemento 5.48 kg; Volume 0.00261 m3

**mt52vpm020a** Un Poste de perfil oco de aço galvanizado, de seção quadrada 40x40x1,5 mm e 1 m de altura
Dados técnicos: Custo energético 47.853 MJ; Emissão de CO2 4.754 kg; Código LER 17 04 05; Massa do elemento 1.81 kg; Volume 0.000862 m3
Resíduos:
- embalagem: re170203 Plástico. (componente de resíduo); rendimento 0.025 kg; Código LER 17 02 03; Massa do elemento 1 kg; Volume 0.001667 m3

**mt52vpm010c** m Perfil oco de aço galvanizado, de seção quadrada 30x30x1,5 mm
Dados técnicos: Custo energético 34.236 MJ; Emissão de CO2 3.460 kg; Código LER 17 04 05; Massa do elemento 1.34 kg; Volume 0.000638 m3
Resíduos:
- embalagem: re170203 Plástico; rendimento 0.006 kg

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg

**mt08adt010** kg Aditivo hidrófugo para impermeabilização de argamassas ou concretos
Dados técnicos: Custo energético 71.130 MJ; Emissão de CO2 2.824 kg; Código LER 17 09 04; Massa do elemento 1 kg; Volume 0.000667 m3
Resíduos:
- embalagem: re170203 Plástico; rendimento 0.032 kg
