# Piso contínuo de concreto tratado superficialmente com endurecedor ou corante, para exteriores

- Propriedade do ficheiro: CYPE Ingenieros S.A.
- Formato: FIEBDC-3/2016
- Programa: Generador de precios de la construcción. CYPE Ingenieros, S.A.
- Data: 15/06/2024
- Âmbito geográfico: Brasil
- Moeda: BRL
- Custos indiretos: 3 %
- Despesas gerais: 13 %
- Lucro: 6 %
- IVA: 17 %

## U Urbanização interna do lote

### UX Pisos exteriores

#### UXC Contínuos de concreto

**UXC020** m² Piso contínuo de concreto tratado superficialmente com endurecedor ou corante, para exteriores.
Piso contínuo exterior de concreto com adição de fibras, com juntas, de 10 cm de espessura, realizado com concreto C30 classe de agressividade ambiental I e tipo de ambiente rural, brita 1, consistência S100 dosado em central e concretagem com grua com um conteúdo de fibras sem função estrutural, fibras de vidro resistentes aos álcalis (AR) de 2 kg/m³, espalhamento e vibração manual através de régua vibradora; tratado superficialmente com camada de desgaste de argamassa decorativa de camada de desgaste para piso de concreto, cor branco, composta de cimento, inertes de sílica, aditivos orgânicos e pigmentos, com um rendimento aproximado de 3 kg/m², polvilhado manual sobre o concreto fresco e posterior afagamento mecânico de toda a superfície até conseguir que a argamassa fique totalmente integrada no concreto.
Critérios considerados na determinação do preço da unidade de obra: O preço não inclui a sub-base nem a execução e a vedação das juntas.
Inclui: Preparação e limpeza da superfície suporte. Marcação das juntas de construção, de dilatação e de retração. Colocação de fôrmas. Aplicação de níveis através de pontos, mestras de concreto ou réguas. Irrigação da superfície base. Ligações, ancoragem e arremate das redes de instalações projetadas. Mistura em caminhão betoneira. Concretagem, espalhamento e vibração do concreto. Cura do concreto. Aplicação manual da argamassa, assegurando-se do total cobrimento do concreto fresco. Remoção de fôrmas. Afagamento mecânico da superfície.
Critério de medição de projeto: Superfície medida em projeção horizontal, segundo documentação gráfica de Projeto.
Critério de quantitativos de obra: Medir-se-á, em projeção horizontal, a superfície realmente executada segundo especificações de Projeto.

| Código | Un | Descrição | Rendimento | Preço | Importância |
|---|---|---|---|---|---|
| mt10hmf060azb | m³ | Concreto simples C30 classe de agressividade ambiental I e tipo de ambiente rural, brita 1, consistência S100, dosado em central, segundo ABNT NBR 8953. (material) | 0.105 | 376.24 | 39.505 |
| mt09wnc011ba | kg | Argamassa decorativa de camada de desgaste para piso de concreto, cor branco, composta de cimento, inertes de sílica, aditivos orgânicos e pigmentos. (material) | 3 | 1.11 | 3.330 |
| mq06vib020 | h | Régua vibradora de 3 m. (equipamento) | 0.016 | 19.24 | 0.308 |
| mq06fra010 | h | Alisadora de pisos mecânica de concreto. (equipamento) | 0.55 | 20.89 | 11.490 |
| mo041 | h | Oficial de obras de construção civil. (mão de obra) | 0.228 | 32.24 | 7.351 |
| mo087 | h | Ajudante de obras de construção civil. (mão de obra) | 0.332 | 30.23 | 10.036 |
| % | % | Custos diretos complementares | 2 % | 72.020 | 1.440 |
|  |  | Custos diretos |  |  | 73.460 |

Resíduos:
- colocação: mt10hmf060azb; fator de resíduo 0.00111462
- colocação: mt09wnc011ba; fator de resíduo 0.07

## Recursos

**mt10hmf060azb** m³ Concreto simples C30 classe de agressividade ambiental I e tipo de ambiente rural
Dados técnicos: Custo energético 2304.000 MJ; Emissão de CO2 264.000 kg; Código LER 17 01 01; Massa do elemento 2400 kg; Volume 1.6 m3

**mt09wnc011ba** kg Argamassa decorativa de camada de desgaste para piso de concreto
Dados técnicos: Custo energético 2.251 MJ; Emissão de CO2 0.184 kg; Código LER 17 09 04; Massa do elemento 1 kg; Volume 0.000667 m3
Resíduos:
- embalagem: re170203 Plástico. (componente de resíduo); rendimento 0.003 kg; Código LER 17 02 03; Massa do elemento 1 kg; Volume 0.001667 m3
