# Piso cerâmico

- Propriedade do ficheiro: CYPE Ingenieros S.A.
- Formato: FIEBDC-3/2016
- Programa: Generador de precios de la construcción. CYPE Ingenieros, S.A.
- Data: 15/06/2024
- Âmbito geográfico: Brasil
- Moeda: BRL
- Custos indiretos: 3 %
- Despesas gerais: 13 %
- Lucro: 6 %
- IVA: 17 %

## U Urbanização interna do lote

### UX Pisos exteriores

#### UXG Cerâmicos

**UXG015** m² Piso cerâmico.
Fornecimento e execução de piso de placas cerâmicas esmaltadas, de 31x57 cm, resistência à abrasão PEI 4, com superfície semi-brilhante, bordas arredondadas, gama média; assentes com argamassa colante tipo ACII, composta de cimento cinza, areia de quartzo, aditivos e polímeros, densidade 1500 kg/m³; rejuntamento com argamassa de rejuntamento cimentícia tipo II, cor bege, para juntas entre 2 e 10 mm. Incluindo limpeza, verificação da superfície de suporte, implantações, cortes, formação de juntas perimetrais contínuas, de largura não menor de 5 mm, nos limites com paredes, pilares isolados e elevações de nível e, se for o caso, juntas de separação e juntas estruturais existentes no suporte, eliminação de material restante do rejuntamento e limpeza final do piso.
Inclui: Limpeza, nivelamento e preparação da superfície suporte. Marcação de níveis. Marcação da disposição das placas cerâmicas e juntas de movimento. Espalhamento da camada de argamassa colante. Penteado da superfície. Colocação das placas cerâmicas. Verificação da planicidade. Enchimento das juntas de dilatação. Rejuntamento. Eliminação e limpeza do material sobrante. Limpeza final do piso.
Critério de medição de projeto: Superfície útil, medida segundo documentação gráfica de Projeto.
Critério de quantitativos de obra: Medir-se-á, em projeção horizontal, a superfície realmente executada segundo especificações de Projeto.

| Código | Un | Descrição | Rendimento | Preço | Importância |
|---|---|---|---|---|---|
| mt18brb010saib | m² | Placa cerâmica esmaltada, de 31x57 cm, resistência à abrasão PEI 4, com superfície semi-brilhante, bordas arredondadas, gama média, para pisos, segundo ABNT NBR 13817. (material) | 1.05 | 47.06 | 49.413 |
| mt09mcr350b | kg | Argamassa colante tipo ACII, composta de cimento cinza, areia de quartzo, aditivos e polímeros, densidade 1500 kg/m³, segundo ABNT NBR 14081. (material) | 8 | 1.15 | 9.200 |
| mt09mcr360af | kg | Argamassa de rejuntamento cimentícia tipo II, cor bege, para juntas entre 2 e 10 mm e utilização em ambientes interiores e exteriores, composta de cimento cinza, cargas minerais, pigmentos e aditivos, segundo ABNT NBR 14992. (material) | 1.44 | 4.06 | 5.846 |
| mt08aaa010a | m³ | Água. (material) | 0.003 | 3.79 | 0.011 |
| mo023 | h | Ladrilhista. (mão de obra) | 0.822 | 32.24 | 26.501 |
| mo061 | h | Ajudante de ladrilhista. (mão de obra) | 0.173 | 30.23 | 5.230 |
| mo087 | h | Ajudante de obras de construção civil. (mão de obra) | 0.173 | 30.23 | 5.230 |
| % | % | Custos diretos complementares | 2 % | 101.431 | 2.029 |
|  |  | Custos diretos |  |  | 103.460 |

Resíduos:
- colocação: mt09mcr350b; fator de resíduo 0.07
- colocação: mt09mcr360af; fator de resíduo 0.07

## Recursos

**mt09mcr350b** kg Argamassa colante tipo ACII
Dados técnicos: Custo energético 2.251 MJ; Emissão de CO2 0.184 kg; Código LER 17 09 04; Massa do elemento 1 kg; Volume 0.000667 m3
Resíduos:
- embalagem: re170203 Plástico. (componente de resíduo); rendimento 0.003 kg; Código LER 17 02 03; Massa do elemento 1 kg; Volume 0.001667 m3

**mt09mcr360af** kg Argamassa de rejuntamento cimentícia tipo II
Dados técnicos: Custo energético 7.725 MJ; Emissão de CO2 0.576 kg; Código LER 17 09 04; Massa do elemento 1 kg; Volume 0.000667 m3
Resíduos:
- embalagem: re150101 Embalagens de papel e cartão. (componente de resíduo); rendimento 0.02 kg; Código LER 15 01 01; Massa do elemento 1 kg; Volume 0.001333 m3
- embalagem: re170201 Madeira. (componente de resíduo); rendimento 0.005 kg; Código LER 17 02 01; Massa do elemento 1 kg; Volume 0.000909 m3
- embalagem: re170203 Plástico; rendimento 0.008 kg

**mt08aaa010a** m³ Água
Dados técnicos: Custo energético 60.000 MJ; Emissão de CO2 30.000 kg
