# Sistema V de rede de segurança colocada verticalmente com suportes tipo forca

- Propriedade do ficheiro: CYPE Ingenieros S.A.
- Formato: FIEBDC-3/2016
- Programa: Generador de precios de la construcción. CYPE Ingenieros, S.A.
- Data: 15/06/2024
- Âmbito geográfico: Brasil
- Moeda: BRL
- Custos indiretos: 3 %
- Despesas gerais: 13 %
- Lucro: 6 %
- IVA: 17 %

## Y Segurança e saúde

### YC Sistemas de proteção coletiva

#### YCF Proteção perimetral de bordas de laje

**YCF050** m Sistema V de rede de segurança colocada verticalmente com suportes tipo forca.
Sistema V de rede de segurança colocada verticalmente, primeira utilização, formado por: rede de segurança V A2 M100 D M, de poliamida de alta tenacidade, atada, de cor branca, de dimensões 10x7 m, amortizável em 10 utilizações, com ancoragens de rede embutidas cada 50 cm na borda da laje e suportes tipo forca dobráveis de 8x3 m com tubo de 60x60x3 mm, fabricado em aço de primeira qualidade pintado em forno em epóxi-poliéster, separados entre si uma distância máxima de 4,5 m, amortizáveis em 15 utilizações, ancorados à laje através de forquilhas de aço corrugado CA-50 de 16 mm de diâmetro. Inclusive corda de união de polipropileno, para unir as redes e corda de atadura de polipropileno, para atar a corda perimetral das redes a um suporte adequado.
Critério de medição de projeto: Comprimento medido segundo Plano de Segurança e Saúde.
Critério de quantitativos de obra: Será medido o comprimento realmente montado segundo especificações do Plano de Segurança e Saúde.

| Código | Un | Descrição | Rendimento | Preço | Importância |
|---|---|---|---|---|---|
| mt50spr150a | Un | Rede de segurança V A2 M100 D M, de poliamida de alta tenacidade, atada, de cor branca, de dimensões 10x7 m. Corda de rede de diâmetro 4,5 mm, com tratamento aos raios UV. Energia da rede superior a 3,8 kJ. Configuração da rede em losango. Bordeada em todo o seu perímetro com corda de polysteel de calibre 12 mm. (material) | 0.011 | 494.49 | 5.439 |
| mt50spr160p | Un | Suporte tipo forca dobrável de 8x3 m com tubo de 60x60x3 mm, fabricado em aço de primeira qualidade pintado em forno em epóxi-poliéster, com tratamento prévio contra a oxidação, para rede vertical. (material) | 0.024 | 509.94 | 12.239 |
| mt07aco070f | kg | Aço em barras nervuradas, CA-50, de vários diâmetros, segundo ABNT NBR 7480. (material) | 0.076 | 11.66 | 0.886 |
| mt50spr140d | Un | Ancoragem expansiva de 8x60 mm, de aço galvanizado a quente. (material) | 2.14 | 2.12 | 4.537 |
| mt50spr180a | m | Corda de atadura G de polipropileno de alta tenacidade, com tratamento aos raios UV, D=12 mm e carga de ruptura superior a 20 kN. (material) | 0.22 | 0.91 | 0.200 |
| mt50spr170b | m | Corda de união O de polipropileno de alta tenacidade, com tratamento aos raios UV, D=8 mm e carga de ruptura superior a 7,5 kN. (material) | 0.11 | 0.53 | 0.058 |
| mo119 | h | Oficial de 1ª Montador de proteções e sinalização de Segurança e Saúde. (mão de obra) | 0.388 | 32.24 | 12.509 |
| mo120 | h | Operário Montador de proteções e sinalização de Segurança e Saúde. (mão de obra) | 0.388 | 27.81 | 10.790 |
| % | % | Custos diretos complementares | 2 % | 46.658 | 0.933 |
|  |  | Custos diretos |  |  | 47.591 |

Resíduos:
- colocação: mt50spr150a; fator de resíduo 1
- colocação: mt07aco070f Aço em barras nervuradas, CA-50, de vários diâmetros, segundo ABNT NBR 7480; fator de resíduo 0.0075

## Recursos

**mt50spr150a** Un Rede de segurança V A2 M100 D M
Dados técnicos: Custo energético 2284.721 MJ; Emissão de CO2 113.434 kg; Código LER 17 02 03; Massa do elemento 23.03 kg; Volume 0.038383 m3
Resíduos:
- embalagem: re170203 Plástico. (componente de resíduo); rendimento 0.553 kg; Código LER 17 02 03; Massa do elemento 1 kg; Volume 0.001667 m3

**mt07aco070f** kg Aço em barras nervuradas, CA-50, de vários diâmetros, segundo ABNT NBR 7480
Dados técnicos: Custo energético 9.830 MJ; Emissão de CO2 0.510 kg; Código LER 17 04 05; Massa do elemento 1 kg; Volume 0.000476 m3
