# Equipamento de proteção respiratória (EPR), filtrante não assistido

- Propriedade do ficheiro: CYPE Ingenieros S.A.
- Formato: FIEBDC-3/2016
- Programa: Generador de precios de la construcción. CYPE Ingenieros, S.A.
- Data: 15/06/2024
- Âmbito geográfico: Brasil
- Moeda: BRL
- Custos indiretos: 3 %
- Despesas gerais: 13 %
- Lucro: 6 %
- IVA: 17 %

## Y Segurança e saúde

### YI Equipamentos de proteção individual

#### YIV Para as vias respiratórias

**YIV010** Un Equipamento de proteção respiratória (EPR), filtrante não assistido.
Equipamento de proteção respiratória (EPR), filtrante não assistido, composto por uma semi-máscara, que cobre o nariz, a boca e o queixo, garantindo um ajuste hermético à cara do trabalhador face à atmosfera ambiente, amortizável em 3 utilizações e um filtro de gases, de capacidade baixa (classe 1), amortizável em 3 utilizações.
Critério de medição de projeto: Número de unidades previstas, segundo Plano de Segurança e Saúde.
Critério de quantitativos de obra: Será medido o número de unidades realmente fornecidas segundo especificações do Plano de Segurança e Saúde.

| Código | Un | Descrição | Rendimento | Preço | Importância |
|---|---|---|---|---|---|
| mt50epv010pc | Un | Semi-máscara, EPI de categoria III, cumprindo todos os requisitos de segurança. (material) | 0.33 | 83.92 | 27.694 |
| mt50epv011hc | Un | Filtro de gases, de capacidade baixa (classe 1), EPI de categoria III, cumprindo todos os requisitos de segurança. (material) | 0.33 | 16.88 | 5.570 |
| % | % | Custos diretos complementares | 2 % | 33.264 | 0.665 |
|  |  | Custos diretos |  |  | 33.929 |
