# Fita de sinalização com suportes cravados ao terreno

- Propriedade do ficheiro: CYPE Ingenieros S.A.
- Formato: FIEBDC-3/2016
- Programa: Generador de precios de la construcción. CYPE Ingenieros, S.A.
- Data: 15/06/2024
- Âmbito geográfico: Brasil
- Moeda: BRL
- Custos indiretos: 3 %
- Despesas gerais: 13 %
- Lucro: 6 %
- IVA: 17 %

## Y Segurança e saúde

### YS Sinalização provisória de obras

#### YSM Sinalização de zonas de trabalho

**YSM005** m Fita de sinalização com suportes cravados ao terreno.
Sinalização e delimitação de zonas de trabalho com maquinaria de movimento de terras em funcionamento através de fita de sinalização, de material plástico, de 8 cm de largura e 0,05 mm de espessura, impressa em ambas as faces em faixas de cor amarelo e preto, fixada a suportes de barra nervurada de aço CA-50 de 1,2 m de comprimento e 16 mm de diâmetro, cravados no terreno cada 5,00 m. Inclusive montagem, tampas protectoras, manutenção em condições seguras durante todo o período de tempo necessário e desmontagem. Amortizável os suportes em 3 utilizações e as tampas protectoras em 3 utilizações.
Critério de medição de projeto: Comprimento medido segundo Plano de Segurança e Saúde.
Critério de quantitativos de obra: Será medido o comprimento realmente montado segundo especificações do Plano de Segurança e Saúde.

| Código | Un | Descrição | Rendimento | Preço | Importância |
|---|---|---|---|---|---|
| mt50bal010n | m | Fita de sinalização, de material plástico, de 8 cm de largura e 0,05 mm de espessura, impressa em ambas as faces em faixas de cor amarelo e preto. (material) | 1 | 0.36 | 0.360 |
| mt07aco070f | kg | Aço em barras nervuradas, CA-50, de vários diâmetros, segundo ABNT NBR 7480. (material) | 0.183 | 11.66 | 2.134 |
| mt50spr045 | Un | Tampa protectora de PVC, de cor vermelho, para proteção dos extremos das armaduras. (material) | 0.097 | 0.29 | 0.028 |
| mo120 | h | Operário Montador de proteções e sinalização de Segurança e Saúde. (mão de obra) | 0.125 | 27.81 | 3.476 |
| % | % | Custos diretos complementares | 2 % | 5.998 | 0.120 |
|  |  | Custos diretos |  |  | 6.118 |

Resíduos:
- colocação: mt50bal010n; fator de resíduo 1
- colocação: mt07aco070f Aço em barras nervuradas, CA-50, de vários diâmetros, segundo ABNT NBR 7480; fator de resíduo 0.0075

## Recursos

**mt50bal010n** m Fita de sinalização
Dados técnicos: Custo energético 0.581 MJ; Emissão de CO2 0.029 kg; Código LER 17 02 03; Massa do elemento 0.006 kg; Volume 0.00001 m3

**mt07aco070f** kg Aço em barras nervuradas, CA-50, de vários diâmetros, segundo ABNT NBR 7480
Dados técnicos: Custo energético 9.830 MJ; Emissão de CO2 0.510 kg; Código LER 17 04 05; Massa do elemento 1 kg; Volume 0.000476 m3
