# Aluguel de andaime tubular de fachada

- Propriedade do ficheiro: CYPE INGENIEROS, S.A.
- Formato: FIEBDC-3/2002
- Âmbito geográfico: Brasil
- Moeda: BRL
- Custos indiretos: 3.00 %
- Despesas gerais: 13.00 %
- Lucro: 6.00 %
- IVA: 17.00 %

## 0 Trabalhos preliminares

### 0X Andaimes e equipamento de elevação

#### 0XA Andaimes

**0XA110** Un Aluguel de andaime tubular de fachada.
Aluguel, durante 15 dias corridos, de andaime tubular normalizado, tipo multidirecional, até 10 m de altura máxima de trabalho, formado por estrutura tubular de aço galvanizado a quente, de 48,3 mm de diâmetro e 3,2 mm de espessura, com menos de 50% de elementos verticais duplicados, composto por plataformas de trabalho de 60 cm de largura, colocadas cada 2 m de altura, escada interior com alçapão, guarda-corpos traseiro com duas barras e rodapé, e guarda-corpos frontal com uma barra; para a execução de fachada de 250 m², considerando como superfície de fachada a resultante do produto da projeção em planta do perímetro mais saliente da fachada pela altura máxima de trabalho do andaime; com consolas em uma percentagem menor de 50% do seu perímetro e que sobressaiam mais de 30 cm do plano de fachada. Incluindo rede flexível, tipo mosquiteiro monofilamento, de polietileno 100%.
Inclui: Revisão periódica para garantir a sua estabilidade e condições de segurança.
Critério de medição de projeto: Número de unidades previstas, segundo documentação gráfica de Projeto.
Critério de quantitativos de obra: Amortização em forma de aluguel diário, segundo as condições definidas no contrato subscrito com a empresa fornecedora, considerando um mínimo de 250 m² de fachada e 15 dias corridos.

| Código | Un | Descrição | Rendimento | Preço | Importância |
|---|---|---|---|---|---|
| mq13ats010e | Un | Aluguel diário de m² de andaime tubular normalizado, tipo multidirecional, de 10 m de altura máxima de trabalho, constituído por estrutura tubular de aço galvanizado a quente, de 48,3 mm de diâmetro e 3,2 mm de espessura, com menos de 50% de elementos verticais duplicados, fabricado cumprindo as exigências de qualidade expostas na norma ABNT NBR ISO 9001; composto de plataformas de trabalho de 60 cm de largura, colocadas cada 2 m de altura, escada interior com alçapão, guarda-corpos traseiro com duas barras e rodapé, e guarda-corpos frontal com uma barra; para execução de fachada com consolas em uma percentagem menor que 50% do seu perímetro e que sobressaem mais de 30 cm do plano de fachada; incluindo rede flexível, tipo mosquiteiro monofilamento, de polietileno 100%. (equipamento) | 3750.000 | 0.63 | 2362.50 |
| % | % | Custos diretos complementares | 2 % | 2362.50 | 47.25 |
|  |  | Custos diretos |  |  | 2409.75 |
