# Enchimento de valas para instalações

- Propriedade do ficheiro: CYPE INGENIEROS, S.A.
- Formato: FIEBDC-3/2002
- Âmbito geográfico: Brasil
- Moeda: BRL
- Custos indiretos: 3.00 %
- Despesas gerais: 13.00 %
- Lucro: 6.00 %
- IVA: 17.00 %

## A Preparação do terreno

### AD Movimento de terras em edificação

#### ADR Bases, enchimentos e compactações

**ADR010** m³ Enchimento de valas para instalações.
Enchimento envolvente e principal de valas para instalações, com concreto C10, brita 1, consistência S100, dosado em central e concretagem com bomba.
Inclui: Colocação em obra do concreto.
Critério de medição de projeto: Volume medido sobre as seções teóricas da escavação, segundo documentação gráfica de Projeto.
Critério de quantitativos de obra: Medir-se-á o volume realmente executado segundo especificações de Projeto, sem incluir os incrementos por excessos de escavação não autorizados.

| Código | Un | Descrição | Rendimento | Preço | Importância |
|---|---|---|---|---|---|
| mt10hmf060Ibb | m³ | Concreto simples C10, brita 1, consistência S100, dosado em central, segundo ABNT NBR 8953. (material) | 1.000 | 284.11 | 284.11 |
| mq06bhe010 | h | Caminhão bomba estacionado na obra, para bombeamento de concreto. (equipamento) | 0.040 | 700.32 | 28.01 |
| mo020 | h | Pedreiro. (mão de obra) | 0.078 | 32.24 | 2.51 |
| mo113 | h | Auxiliar de serviços gerais. (mão de obra) | 0.152 | 27.81 | 4.23 |
| % | % | Custos diretos complementares | 2 % | 318.86 | 6.38 |
|  |  | Custos diretos |  |  | 325.24 |
