# Caixa de alvenaria

- Propriedade do ficheiro: CYPE INGENIEROS, S.A.
- Formato: FIEBDC-3/2002
- Âmbito geográfico: Brasil
- Moeda: BRL
- Custos indiretos: 3.00 %
- Despesas gerais: 13.00 %
- Lucro: 6.00 %
- IVA: 17.00 %

## A Preparação do terreno

### AS Redes de drenagem horizontais

#### ASA Caixas

**ASA010** Un Caixa de alvenaria.
Caixa de passagem, não visitável, enterrada, construída em alvenaria cerâmica furado, de meia vez de espessura, assente com argamassa de cimento, confeccionada em obra, dosificação 1:6, de dimensões interiores 100x100x110 cm, sobre lastro de concreto simples C30 classe de agressividade ambiental III e tipo de ambiente industrial, brita 1, consistência S50 de 15 cm de espessura, formação de caimento mínimo de 1,00% para a drenagem de águas residuais e 0,50% para a drenagem de águas pluviais, com o mesmo tipo de concreto, com emboço e afagada interiormente com argamassa de cimento, confeccionada em obra, com aditivo hidrófugo, dosificação 1:3 formando arestas e esquinas a meia cana, fechada superiormente com painel cerâmico oco com encaixe macho-fêmea e lajeta de concreto C30 classe de agressividade ambiental III e tipo de ambiente industrial, brita 1, consistência S50, armada com tela eletrossoldada e vedada hermeticamente com argamassa de cimento. Inclusive argamassa para rejuntamento e peças de PVC cortadas longitudinalmente para formação do canal no fundo da caixa.
Critérios considerados na determinação do preço da unidade de obra: O preço não inclui a escavação nem o enchimento do tardoz.
Inclui: Marcação. Concretagem e compactação do concreto na execução da base. Execução da alvenaria com blocos, previamente humedecidos, assentes com argamassa. Ligação dos coletores à caixa. Enchimento de concreto para formação de caimentos e colocação das peças de PVC no fundo da caixa. Emboço e brunidura com argamassa, arredondando os ângulos do fundo e das paredes interiores da caixa. Execução da lajeta armada. Verificação do seu correto funcionamento.
Critério de medição de projeto: Número de unidades previstas, segundo documentação gráfica de Projeto.
Critério de quantitativos de obra: Medir-se-á o número de unidades realmente executadas segundo especificações de Projeto.

| Código | Un | Descrição | Rendimento | Preço | Importância |
|---|---|---|---|---|---|
| mt10hmf060sza | m³ | Concreto simples C30 classe de agressividade ambiental III e tipo de ambiente industrial, brita 1, consistência S50, dosado em central, segundo ABNT NBR 8953. (material) | 0.349 | 371.35 | 129.60 |
| mt04lpt010c | Un | Bloco cerâmico furado duplo, para revestir, 30x20x9 cm, densidade 746 kg/m³. (material) | 93.000 | 0.71 | 66.03 |
| mt08aaa010a | m³ | Água. (material) | 0.025 | 3.79 | 0.09 |
| mt01arg005a | t | Areia de pedreira, para argamassa preparada em obra. (material) | 0.189 | 50.71 | 9.58 |
| mt08cem002 | kg | Cimento cinza em sacos. (material) | 47.122 | 0.63 | 29.69 |
| mt11var110 | Un | Conjunto de peças de PVC para realizar no fundo da caixa de passagem, as aberturas correspondentes. (material) | 1.000 | 17.64 | 17.64 |
| mt08adt010 | kg | Aditivo hidrófugo para impermeabilização de argamassas ou concretos. (material) | 0.729 | 3.03 | 2.21 |
| mt04lvg020c | Un | Painel cerâmico furado com encaixe macho-fêmea, para revestir, 80x25x3 cm, com topos retos. (material) | 4.000 | 3.17 | 12.68 |
| mt07ame060gtc | m² | Tela eletrossoldada T 283 30x10 cm, com fios longitudinais de 6 mm de diâmetro e fios transversais de 6,0 mm de diâmetro, aço CA-60, segundo ABNT NBR 7481. (material) | 1.210 | 41.86 | 50.65 |
| mt10haf080qha | m³ | Concreto C30 classe de agressividade ambiental III e tipo de ambiente industrial, brita 1, consistência S50, dosado em central, segundo ABNT NBR 8953. (material) | 0.097 | 371.35 | 36.02 |
| mq06hor010 | h | Betoneira elétrica com uma capacidade de amassamento de 160 l. (equipamento) | 0.087 | 12.69 | 1.10 |
| au00auh040 |  | Vibrador de concreto, elétrico. | 1.000 | 0.00 | 0.00 |
| mo020 | h | Pedreiro. (mão de obra) | 2.445 | 32.24 | 78.83 |
| mo113 | h | Auxiliar de serviços gerais. (mão de obra) | 2.767 | 27.81 | 76.95 |
| % | % | Custos diretos complementares | 2 % | 511.07 | 10.22 |
|  |  | Custos diretos |  |  | 521.29 |
