# Viga de travamento de painéis de paredes diafragma

- Propriedade do ficheiro: CYPE INGENIEROS, S.A.
- Formato: FIEBDC-3/2002
- Âmbito geográfico: Brasil
- Moeda: BRL
- Custos indiretos: 3.00 %
- Despesas gerais: 13.00 %
- Lucro: 6.00 %
- IVA: 17.00 %

## C Fundações

### CC Contenções

#### CCP Paredes diafragma

**CCP052** m Viga de travamento de painéis de paredes diafragma.
Viga de travamento de concreto armado para painéis de paredes diafragma, de 45x100 cm, realizada com concreto C25 classe de agressividade ambiental II e tipo de ambiente urbano, brita 2, consistência S160 dosado em central, e concretagem com bomba, e aço CA-50, com uma quantidade aproximada de 65 kg/m; montagem e desmontagem do sistema de escoramento e fôrmas recuperáveis metálicas. Incluindo arame de atar, separadores, armaduras de arranque para pilares que arrancam desde a viga de travamento e líquido desmoldante, para evitar a aderência do concreto às fôrmas.
Critérios considerados na determinação do preço da unidade de obra: O preço inclui o corte, dobra e montagem da armadura em central de armaduras de obra e a posterior colocação em obra.
Inclui: Marcação. Montagem do sistema de escoramento e fôrmas. Colocação da armadura com separadores certificados. Concretagem e compactação do concreto. Coroamento e nivelamento. Desmontagem do sistema de escoramento e fôrmas. Cura do concreto.
Critério de medição de projeto: Comprimento medido entre eixos, segundo documentação gráfica de Projeto.
Critério de quantitativos de obra: Medir-se-á, a eixos, o comprimento realmente executado segundo especificações de Projeto.

| Código | Un | Descrição | Rendimento | Preço | Importância |
|---|---|---|---|---|---|
| mt08eme040 | m² | Painéis metálicos de várias dimensões, para fôrmas de elementos de concreto. (material) | 0.010 | 131.49 | 1.31 |
| mt50spa052b | m | Pranchão de madeira de pinho, de 20x7,2 cm. (material) | 0.040 | 15.98 | 0.64 |
| mt50spa081a | Un | Escora metálica telescópica, até 3 m de altura. (material) | 0.026 | 48.68 | 1.27 |
| mt08eme051a | m | Fita de aço galvanizado, para fôrmas metálicas. (material) | 0.200 | 0.73 | 0.15 |
| mt08var050 | kg | Arame galvanizado para atar, de 1,30 mm de diâmetro. (material) | 0.880 | 3.79 | 3.34 |
| mt08var060 | kg | Pregos de aço de 20x100 mm. (material) | 0.200 | 22.13 | 4.43 |
| mt08dba010d | l | Agente desmoldante, à base de óleos especiais, emulsionante em água, para fôrmas metálicas, fenólicas ou de madeira. (material) | 0.060 | 4.56 | 0.27 |
| mt07aco020c | Un | Separador certificado para vigas. (material) | 3.000 | 0.23 | 0.69 |
| mt07aco070f | kg | Aço em barras nervuradas, CA-50, de vários diâmetros, segundo ABNT NBR 7480. (material) | 68.250 | 11.66 | 795.80 |
| mt10haf080ife | m³ | Concreto C25 classe de agressividade ambiental II e tipo de ambiente urbano, brita 2, consistência S160, dosado em central, segundo ABNT NBR 8953. (material) | 0.473 | 352.01 | 166.50 |
| mq06bhe010 | h | Caminhão bomba estacionado na obra, para bombeamento de concreto. (equipamento) | 0.018 | 700.32 | 12.61 |
| op00ciz020 |  | Guilhotina para aço em barras nervuradas. | 1.000 | 0.00 | 0.00 |
| op00ata010 |  | Máquina de amarrar ferro. | 1.000 | 0.00 | 0.00 |
| au00auh040 |  | Vibrador de concreto, elétrico. | 1.000 | 0.00 | 0.00 |
| mo044 | h | Montador de fôrmas. (mão de obra) | 0.627 | 31.99 | 20.06 |
| mo091 | h | Ajudante de montador de fôrmas. (mão de obra) | 0.836 | 30.15 | 25.21 |
| mo043 | h | Armador. (mão de obra) | 0.543 | 31.99 | 17.37 |
| mo090 | h | Ajudante de armador. (mão de obra) | 0.611 | 30.15 | 18.42 |
| mo045 | h | Oficial de trabalhos de concretagem. (mão de obra) | 0.078 | 31.99 | 2.50 |
| mo092 | h | Ajudante de trabalhos concretagem. (mão de obra) | 0.310 | 30.15 | 9.35 |
| % | % | Custos diretos complementares | 2 % | 1079.92 | 21.60 |
|  |  | Custos diretos |  |  | 1101.52 |
