# Radier

- Propriedade do ficheiro: CYPE INGENIEROS, S.A.
- Formato: FIEBDC-3/2002
- Âmbito geográfico: Brasil
- Moeda: BRL
- Custos indiretos: 3.00 %
- Despesas gerais: 13.00 %
- Lucro: 6.00 %
- IVA: 17.00 %

## C Fundações

### CS Superficiais

#### CSL Radiers

**CSL010** m³ Radier.
Radier de concreto armado, realizado com concreto C25 classe de agressividade ambiental II e tipo de ambiente urbano, brita 1, consistência S160 dosado em central, e concretagem com grua, e aço CA-50, com uma quantidade aproximada de 85 kg/m³; acabamento superficial liso através de régua vibradora. Incluindo armaduras para execução do fosso do elevador, reforços, dobras, encontros, arranques e esperas em muros, escadas e rampas, mudanças de nível, arame de atar, e separadores.
Critérios considerados na determinação do preço da unidade de obra: O preço inclui o corte, dobra e montagem da armadura em seu lugar definitivo de colocação em obra, mas não inclui a fôrmas.
Inclui: Marcação da disposição da laje e dos pilares ou outros elementos estruturais que apoiem na mesma. Colocação de separadores e fixação das armaduras. Ligações, ancoragem e arremate das redes de instalações projetadas. Concretagem e compactação do concreto. Coroamento e nivelamento da fundação. Cura do concreto.
Critério de medição de projeto: Volume medido sobre as seções teóricas da escavação, segundo documentação gráfica de Projeto.
Critério de quantitativos de obra: Medir-se-á o volume teórico executado segundo especificações de Projeto, sem incluir os incrementos por excessos de escavação não autorizados.

| Código | Un | Descrição | Rendimento | Preço | Importância |
|---|---|---|---|---|---|
| mt07aco020a | Un | Separador certificado para fundações. (material) | 5.000 | 0.38 | 1.90 |
| mt07aco070f | kg | Aço em barras nervuradas, CA-50, de vários diâmetros, segundo ABNT NBR 7480. (material) | 86.700 | 11.66 | 1010.92 |
| mt08var050 | kg | Arame galvanizado para atar, de 1,30 mm de diâmetro. (material) | 0.425 | 3.79 | 1.61 |
| mt10haf080iee | m³ | Concreto C25 classe de agressividade ambiental II e tipo de ambiente urbano, brita 1, consistência S160, dosado em central, segundo ABNT NBR 8953. (material) | 1.050 | 355.56 | 373.34 |
| mq06vib020 | h | Régua vibradora de 3 m. (equipamento) | 0.333 | 19.24 | 6.41 |
| op00ciz020 |  | Guilhotina para aço em barras nervuradas. | 1.000 | 0.00 | 0.00 |
| op00ata010 |  | Máquina de amarrar ferro. | 1.000 | 0.00 | 0.00 |
| au00auh010 |  | Balde para grua. | 1.000 | 0.00 | 0.00 |
| au00auh040 |  | Vibrador de concreto, elétrico. | 1.000 | 0.00 | 0.00 |
| mo043 | h | Armador. (mão de obra) | 0.568 | 31.99 | 18.17 |
| mo090 | h | Ajudante de armador. (mão de obra) | 0.853 | 30.15 | 25.72 |
| mo045 | h | Oficial de trabalhos de concretagem. (mão de obra) | 0.366 | 31.99 | 11.71 |
| mo092 | h | Ajudante de trabalhos concretagem. (mão de obra) | 0.439 | 30.15 | 13.24 |
| % | % | Custos diretos complementares | 2 % | 1463.02 | 29.26 |
|  |  | Custos diretos |  |  | 1492.28 |
