# Fosso de elevador

- Propriedade do ficheiro: CYPE INGENIEROS, S.A.
- Formato: FIEBDC-3/2002
- Âmbito geográfico: Brasil
- Moeda: BRL
- Custos indiretos: 3.00 %
- Despesas gerais: 13.00 %
- Lucro: 6.00 %
- IVA: 17.00 %

## C Fundações

### CV Elementos singulares

#### CVF Fosso do elevador

**CVF010** m³ Fosso de elevador.
Fosso de elevador ao nível da fundação, através de caixa de concreto armado, realizada com concreto C45 classe de agressividade ambiental I e tipo de ambiente rural, brita 1, consistência S100 dosado em central, e concretagem com bomba, e aço CA-50, com uma quantidade aproximada de 50 kg/m³. Inclusive armaduras para execução das vigas perimetrais e dos reforços, armaduras de arranque, arame de atar, separadores e líquido desmoldante, para evitar a aderência do concreto às fôrmas.
Critérios considerados na determinação do preço da unidade de obra: O preço inclui o montagem e desmontagem do sistema de escoramento e fôrmas, o corte, dobra e montagem da armadura em central de armaduras de obra e a posterior colocação em obra.
Inclui: Implantação e traçado dos elementos. Colocação de separadores e fixação das armaduras. Montagem do sistema de escoramento e fôrmas. Concretagem e compactação do concreto. Desmontagem do sistema de escoramento e fôrmas. Cura do concreto.
Critério de medição de projeto: Volume medido sobre as seções teóricas de cálculo, segundo documentação gráfica de Projeto.
Critério de quantitativos de obra: Medir-se-á o volume teórico executado segundo especificações de Projeto.

| Código | Un | Descrição | Rendimento | Preço | Importância |
|---|---|---|---|---|---|
| mt08ebr010c | m² | Painel de madeira compensada, resinado de 12 mm de espessura, com faces e bordas retas revestidas com resina fenólica, segundo NBR ISO 1096. (material) | 0.417 | 16.93 | 7.06 |
| mt08ebr050 | m | Sarrafo de madeira serrada, de pinus (pinus spp), de 2,5x7 cm, de 2ª qualidade, segundo ABNT NBR 11700. (material) | 2.250 | 3.33 | 7.49 |
| mt08ebr030a | Un | Escora metálica telescópica, até 3 m de altura. (material) | 0.067 | 61.76 | 4.14 |
| mt08dba010d | l | Agente desmoldante, à base de óleos especiais, emulsionante em água, para fôrmas metálicas, fenólicas ou de madeira. (material) | 0.150 | 4.56 | 0.68 |
| mt07sep010ab | Un | Separador certificado de plástico, para armaduras de fundações de vários diâmetros. (material) | 4.000 | 0.40 | 1.60 |
| mt07aco020d | Un | Separador certificado para cortinas. (material) | 8.000 | 0.16 | 1.28 |
| mt07aco070f | kg | Aço em barras nervuradas, CA-50, de vários diâmetros, segundo ABNT NBR 7480. (material) | 52.500 | 11.66 | 612.15 |
| mt08var050 | kg | Arame galvanizado para atar, de 1,30 mm de diâmetro. (material) | 0.400 | 3.79 | 1.52 |
| mt10haf080aqc | m³ | Concreto C45 classe de agressividade ambiental I e tipo de ambiente rural, brita 1, consistência S100, dosado em central, segundo ABNT NBR 8953. (material) | 1.100 | 461.54 | 507.69 |
| mq06bhe010 | h | Caminhão bomba estacionado na obra, para bombeamento de concreto. (equipamento) | 0.055 | 700.32 | 38.52 |
| op00ciz020 |  | Guilhotina para aço em barras nervuradas. | 1.000 | 0.00 | 0.00 |
| op00ata010 |  | Máquina de amarrar ferro. | 1.000 | 0.00 | 0.00 |
| au00auh040 |  | Vibrador de concreto, elétrico. | 1.000 | 0.00 | 0.00 |
| mo044 | h | Montador de fôrmas. (mão de obra) | 0.282 | 31.99 | 9.02 |
| mo091 | h | Ajudante de montador de fôrmas. (mão de obra) | 0.282 | 30.15 | 8.50 |
| mo043 | h | Armador. (mão de obra) | 0.585 | 31.99 | 18.71 |
| mo090 | h | Ajudante de armador. (mão de obra) | 0.752 | 30.15 | 22.67 |
| mo045 | h | Oficial de trabalhos de concretagem. (mão de obra) | 0.261 | 31.99 | 8.35 |
| mo092 | h | Ajudante de trabalhos concretagem. (mão de obra) | 0.523 | 30.15 | 15.77 |
| % | % | Custos diretos complementares | 2 % | 1265.15 | 25.30 |
|  |  | Custos diretos |  |  | 1290.45 |
