# Demolição parcial do edifício

- Propriedade do ficheiro: CYPE INGENIEROS, S.A.
- Formato: FIEBDC-3/2002
- Âmbito geográfico: Brasil
- Moeda: BRL
- Custos indiretos: 3.00 %
- Despesas gerais: 13.00 %
- Lucro: 6.00 %
- IVA: 17.00 %

## D Demolições

### DC Edifício

#### DCP Demolição parcial

**DCP010** m³ Demolição parcial do edifício.
Demolição parcial, elemento a elemento, com meios manuais e mecânicos, de edifício de mais de 250 m³ de volume, isolado, com uma altura edificada de entre 8 e 12 m e uma superfície média de entre 500 e 1000 m², e carga mecânica em caminhão ou caçamba. O edifício apresenta uma estrutura de alvenaria e o seu estado de conservação é normal, à vista dos estudos previamente realizados.
Critérios considerados na determinação do preço da unidade de obra: O preço não inclui a demolição da fundação, a demolição do lastro nem a taxa por entrega de resíduos a área licenciada de destinação de resíduos.
Inclui: Demolição elemento a elemento, com o escoramento provisório necessário. Fragmentação do entulho em peças manejáveis. Remoção e acumulação de entulho. Limpeza dos restos da obra. Carga mecânica de entulho em caminhão ou caçamba.
Critério de medição de projeto: Volume medido segundo documentação gráfica de Projeto.
Critério de quantitativos de obra: Será medido o volume realmente demolido segundo especificações de Projeto.

| Código | Un | Descrição | Rendimento | Preço | Importância |
|---|---|---|---|---|---|
| mq05mai030 | h | Martelo pneumático. (equipamento) | 0.046 | 16.81 | 0.77 |
| mq05pdm010b | h | Compressor portátil elétrico 5 m³/min de vazão. (equipamento) | 0.023 | 28.43 | 0.65 |
| mq01pan010f | h | Pá carregadeira sobre pneus de 220 kW/4 m³. (equipamento) | 0.061 | 276.00 | 16.84 |
| mq01exc010g | h | Retroescavadeira sobre correntes, de 170 kW. (equipamento) | 0.068 | 241.45 | 16.42 |
| mq08sol010 | h | Equipamento de oxicorte, com acetileno como combustível e oxigênio como comburente. (equipamento) | 0.008 | 30.37 | 0.24 |
| mo019 | h | Soldador. (mão de obra) | 0.008 | 32.62 | 0.26 |
| mo020 | h | Pedreiro. (mão de obra) | 0.048 | 32.24 | 1.55 |
| mo113 | h | Auxiliar de serviços gerais. (mão de obra) | 0.190 | 27.81 | 5.28 |
| % | % | Custos diretos complementares | 2 % | 42.01 | 0.84 |
|  |  | Custos diretos |  |  | 42.85 |
