# Desmontagem de rede de distribuição interior

- Propriedade do ficheiro: CYPE INGENIEROS, S.A.
- Formato: FIEBDC-3/2002
- Âmbito geográfico: Brasil
- Moeda: BRL
- Custos indiretos: 3.00 %
- Despesas gerais: 13.00 %
- Lucro: 6.00 %
- IVA: 17.00 %

## D Demolições

### DI Instalações

#### DIE Elétricas

**DIE060** Un Desmontagem de rede de distribuição interior.
Desmontagem de rede de instalação elétrica interior fixa na superfície, em habitações multifamiliares de 90 m² de superfície construída por habitação; com meios manuais, e carga manual em caminhão ou caçamba.
Critérios considerados na determinação do preço da unidade de obra: O preço inclui a desmontagem do quadro de distribuição, da cablagem, dos mecanismos, das caixas e dos acessórios superficiais.
Inclui: Remoção e armazenamento do material desmontado. Limpeza dos restos da obra. Carga manual do material desmontado e restos da obra em caminhão ou caçamba.
Critério de medição de projeto: Número de unidades previstas, segundo documentação gráfica de Projeto.
Critério de quantitativos de obra: Será medido o número de unidades realmente desmontadas segundo especificações de Projeto.

| Código | Un | Descrição | Rendimento | Preço | Importância |
|---|---|---|---|---|---|
| mo102 | h | Ajudante de eletricista. (mão de obra) | 2.777 | 30.78 | 85.48 |
| mo113 | h | Auxiliar de serviços gerais. (mão de obra) | 5.553 | 27.81 | 154.43 |
| % | % | Custos diretos complementares | 2 % | 239.91 | 4.80 |
|  |  | Custos diretos |  |  | 244.71 |
