# Laje nervurada unidirecional de vigotas metálicas

- Propriedade do ficheiro: CYPE INGENIEROS, S.A.
- Formato: FIEBDC-3/2002
- Âmbito geográfico: Brasil
- Moeda: BRL
- Custos indiretos: 3.00 %
- Despesas gerais: 13.00 %
- Lucro: 6.00 %
- IVA: 17.00 %

## E Estruturas

### EA Metálicas

#### EAF Lajes

**EAF010** m² Laje nervurada unidirecional de vigotas metálicas.
Laje de 20 = 16+4 cm de altura, composta de: vigotas de aço laminado a quente A 36, em perfis simples; lajota cerâmica, 60x25x16 cm; camada de compressão de concreto armado de 4 cm de espessura, realizada com concreto C30 classe de agressividade ambiental III e tipo de ambiente marinho, brita 1, consistência S100 dosado em central, e concretagem com bomba, volume de concreto 0,08 m³/m², aço CA-50 em zona de reforço de momentos negativos, quantidade 1,8 kg/m³, e tela eletrossoldada Q 92 15x15 mm de aço CA-60, como armadura de distribuição; montagem e desmontagem do sistema de escoramento e fôrmas.
Critérios considerados na determinação do preço da unidade de obra: O preço inclui o corte, dobra e montagem da armadura em central de armaduras de obra, a posterior colocação em obra, as soldas, os cortes, os desperdícios, as peças especiais, os casquilhos e os elementos auxiliares de montagem.
Inclui: Implantação do sistema de escoramento e fôrmas. Montagem do sistema de escoramento e fôrmas. Marcação da geometria da planta. Colocação das vigotas. Execução das ligações soldadas. Colocação de lajotas. Colocação das armaduras com separadores certificados. Concretagem e compactação do concreto. Nivelamento da camada de compressão. Cura do concreto. Desmontagem do sistema de escoramento e fôrmas.
Critério de medição de projeto: Superfície medida em verdadeira magnitude desde as faces exteriores das vigas de borda do perímetro, segundo documentação gráfica de Projeto, descontando as aberturas de superfície maior de 6 m².
Critério de quantitativos de obra: Medir-se-á, em verdadeira magnitude, desde as faces exteriores das vigas perimetrais, a superfície realmente executada segundo especificações de Projeto, descontando as aberturas de superfície maior de 6 m².

| Código | Un | Descrição | Rendimento | Preço | Importância |
|---|---|---|---|---|---|
| mt08evm010 | m² | Sistema parcial de escoramento e fôrmas recuperáveis de madeira, para execução de maciços de apoios em lajes de vigotas metálicas e lajotas, devidamente escorada, amortizável em 50 utilizações, até 4,5 m de altura. (material) | 0.100 | 63.22 | 6.32 |
| mt07bce010b | Un | Lajota cerâmica, 60x25x16 cm. Inclusive peças especiais. (material) | 6.000 | 3.84 | 23.04 |
| mt07ala410ab | kg | Aço laminado A36, em perfis laminados a quente, segundo ASTM A 36, peças simples, para aplicações estruturais, acabamento com primer antioxidante. Trabalhado e montado em oficina, para colocar com ligações soldadas em obra. (material) | 13.000 | 4.03 | 52.39 |
| mt07aco070f | kg | Aço em barras nervuradas, CA-50, de vários diâmetros, segundo ABNT NBR 7480. (material) | 1.800 | 11.66 | 20.99 |
| mt08var050 | kg | Arame galvanizado para atar, de 1,30 mm de diâmetro. (material) | 0.022 | 3.79 | 0.08 |
| mt07ame060ccb | m² | Tela eletrossoldada Q 92 15x15 cm, com fios longitudinais de 4,2 mm de diâmetro e fios transversais de 4,2 mm de diâmetro, aço CA-60, segundo ABNT NBR 7481. (material) | 1.100 | 20.12 | 22.13 |
| mt10haf080phc | m³ | Concreto C30 classe de agressividade ambiental III e tipo de ambiente marinho, brita 1, consistência S100, dosado em central, segundo ABNT NBR 8953. (material) | 0.080 | 376.24 | 30.10 |
| mq06bhe010 | h | Caminhão bomba estacionado na obra, para bombeamento de concreto. (equipamento) | 0.003 | 700.32 | 2.10 |
| mq08sol010 | h | Equipamento de oxicorte, com acetileno como combustível e oxigênio como comburente. (equipamento) | 0.010 | 30.37 | 0.30 |
| mq08sol020 | h | Equipamentos e elementos auxiliares para soldagem elétrica. (equipamento) | 0.015 | 12.60 | 0.19 |
| op00lla010 |  | Chave de impacto. | 1.000 | 0.00 | 0.00 |
| op00cor020 |  | Cortadora manual de metal, de disco. | 1.000 | 0.00 | 0.00 |
| au00auh040 |  | Vibrador de concreto, elétrico. | 1.000 | 0.00 | 0.00 |
| mo047 | h | Montador de estruturas metálicas. (mão de obra) | 0.078 | 31.99 | 2.50 |
| mo094 | h | Ajudante de montador de estruturas metálicas. (mão de obra) | 0.078 | 30.15 | 2.35 |
| mo044 | h | Montador de fôrmas. (mão de obra) | 0.061 | 31.99 | 1.95 |
| mo091 | h | Ajudante de montador de fôrmas. (mão de obra) | 0.061 | 30.15 | 1.84 |
| mo043 | h | Armador. (mão de obra) | 0.046 | 31.99 | 1.47 |
| mo090 | h | Ajudante de armador. (mão de obra) | 0.048 | 30.15 | 1.45 |
| mo045 | h | Oficial de trabalhos de concretagem. (mão de obra) | 0.006 | 31.99 | 0.19 |
| mo092 | h | Ajudante de trabalhos concretagem. (mão de obra) | 0.025 | 30.15 | 0.75 |
| % | % | Custos diretos complementares | 2 % | 170.14 | 3.40 |
|  |  | Custos diretos |  |  | 173.54 |
